# Neubau Zentralklinikum Lohr am Main
Angebotsaufforderung (GAEB DA XML 3.1, DA83)
Projekt: 1621 ZK Lohr
Währung: EUR
Erstellt mit: G&W CALIFORNIA PRO, CALIFORNIA PRO V14.3.05, 07.04.2026

## DECKBLATT
Neubau Zentralklinikum Lohr

Ausschreibungsunterlagen

ZK-474-017
Medizinische Großgeräte

## 1. UMFANG DER BAUARBEITEN
1. UMFANG DER BAUARBEITEN

Bei den ausgeschriebenen Leistungen handelt es sich im Wesentlichen um die Lieferung, Montage und Inbetriebnahme von

- 1 Stück Computertomographieanlage einschließlich Zubehör
- 1 Stück Hochdruck-Kontrastmittel-Injektor, deckenmontiert
- 1 Stück Oberkörperstrahlenschutz, deckenmontiert

- 1 Stück Magnetresonanztomographieanlage 1.5 Tesla einschließlich Zubehör
- 1 Stück HF-Kabine für MRT-Raum
- 1 Stück Arbeitstischanlage, geeignet für MRT-Raum
- 1 Stück Wagen für Magnetspulen
- 1 Stück Hochdruck-Kontrastmittel-Injektor

- 1 Stück Digitales Röntgen-Aufnahmegerät - deckenmontiert mit Zubehör
- 1 Stück Multifunktionales Röntgen-Durchleuchtungsgerät mit Zubehör
- 2 Stück Schwerlastdeckenkonstruktionen für vorgenannte Geräte

- 1 Stück Angiographieanlage monoplan mit Zubehör
- 1 Stück Angiographieanlage biplan mit Zubehör
- 2 Stück Schwerlastdeckenkonstruktionen für vorgenannte Geräte

für den Neubau des Klinikums Main-Spessart in 97816 Lohr.

## 2. PLANANLAGE
2. PLANANLAGE

Folgende Pläne und Unterlagen liegen dem Leistungsverzeichnis als Kalkulationsgrundlage bei:

Siehe separates Anlagenverzeichnis

Dieses Leistungsverzeichnis wurde automatisch sortiert. Der Bieter hat die Vollständigkeit der Unterlagen anhand der Seitenzahlen zu prüfen und ggf. fehlende Blätter anzufordern.

Die Leistungen sind gemäß den zum Zeitpunkt der Ausführung gültigen und freigegebenen Ausführungsplänen auszuführen.

## 3. BAUSTELLEN-BESCHREIBUNG NACH DIN 18299
3. BAUSTELLEN-BESCHREIBUNG NACH DIN 18299

Angaben zur Baustelle:

Das Klinikum Main-Spessart beabsichtigt den Neubau des Zentralklinikums in Lohr am Main.

Lage der Baustelle (Anschrift):
Neubau Klinikum Main-Spessart
Zentralklinikum MSP
Am Sommerberg
97816 Lohr am Main

Zufahrtsmöglichkeiten:

Das Grundstück für den Neubau Zentralklinikum Lohr liegt am südwestlichen Rand der Stadt Lohr.
Das Baugrundstück wird nördlich, östlich und südlich von kleinteiliger Wohnbebauung begrenzt.
Unmittelbar nördlich schließt ein Reitverein an.
Westlich begrenzen zwei Wohnhäuser das Baugrundstück.
Das Grundstück wird ausschließlich über eine neu errichtete Privatstraße erschlossen. Die Zufahrt erfolgt über die öffentlichen Straßen "Westtangente" und "Zur Alm".
"Zur Alm" mündet in die Privatstraße "Am Sommerberg", von welcher wiederum die neue Privatstraße erschlossen wird. Diese führt nördlich des Baugrundstücks in südliche Richtung auf das Grundstück, um dann westlich entlang des Reitvereins das Grundstück zu erschließen.

Im Süden des Baufeldes befindet sich eine Feuerwehrzufahrt mit einem Fußgängereingang für die Objektüberwachung.
Diese Zufahrt über die Straße "Bergwiesenstraße" dient ausdrücklich nicht als Zufahrt für Baufahrzeuge und ist jederzeit freizuhalten.
Gleiches gilt für das Tor im Osten des Grundstückes, dieses ist dauerhaft verschlossen und kann nicht als Zugang zur Baustelle genutzt werden.

Art der geplanten baulichen Anlagen:

Das neue Klinikum verortet sich in südwestlicher Grundstückslage.
Das Baugrundstück fällt von Westen nach Osten ab.
Im westlichen Teil liegt das Gebäude unterhalb des Bestandsgeländes und wächst nach Osten aus diesem heraus. Der Haupteingang öffnet sich in nordöstlicher Richtung zum abfallenden Gelände.

Auf dem Baugrundstück ist ein Medizinisches Versorgungszentrum (MVZ) vorgesehen, dieses ist nicht Bestandteil der Planung.
Der Standort für das MVZ ist nördlich in Verlängerung des Klinikums angegliedert. Das MVZ wird als freistehendes Gebäude konzipiert.
Als spätere Verbindung zwischen MVZ und Klinikum wird vorab ein Verbindungsgang im Untergeschoss errichtet. Zwischen Klinikum und MVZ befindet sich die geplante Liegendkrankenvorfahrt.

Westlich hinter dem Klinikum befindet sich der Wirtschaftshof.
Die Abfahrt zum Wirtschaftshof, welcher auf dem Niveau des Untergeschosses des Klinikums liegt, befindet sich an der westlichen Grundstücksgrenze. An den Wirtschaftshof schließt südlich die geplante Feuerwehrumfahrt an. Die notwendigen Geländeabfangungen erfolgen mittels Bohrpfahl-Stützwänden und Gabionen-Stützwänden.

Das geplante Parkhaus liegt am östlichen Rand des Baufelds, es liegt mit seiner Einfahrtsebene ca. 10,00 m unter OKFF der Zugangsebene des Klinikums und des MVZ, und entwickelt sich durch die versetzt angeordneten Parkebenen nach oben bis auf das Niveau der Zugangsebene.
Südlich des Parkhauses liegt der geplante Mitarbeiterparkplatz.
Die notwendigen Geländeabfangungen erfolgen mittels Gabionen-Stützwänden.

Das geplante Zentralklinikum Lohr beinhaltet ca. 17.200 m² Nutzungsfläche sowie ca. 33.200 m² BGF
(ohne Wirtschaftshof, ohne Parkhaus) und hat eine Gesamtbettenzahl von 280 Betten.

Das Gebäude besteht aus drei Gebäudeteilen:
Bauteil A, B und C

Der Neubau verfügt über fünf Geschosse:
Das Untergeschoss, das Erdgeschoss und das 1. Obergeschoss mit einer Regelgeschosshöhe von jeweils 4,50 m sowie das 2. Obergeschoss und das 3. Obergeschoss mit einer Regelgeschosshöhe von jeweils 3,70 m.
Das Gebäude springt mehrfach in verschiedenen Geschossen von unten nach oben zurück.
Alle Dachflächen werden als Flachdächer ausgebildet.

Nutzungsverteilung:

Das Gebäude gliedert sich nutzungsspezifisch in folgende Teile:
Im Untergeschoss befinden sich Lagerräume und Technikzentralen, Umkleidebereiche für die Mitarbeiter, die Zentralsterilisation und die Zentralküche. Das Untergeschoss steht in direkter Verbindung mit dem Wirtschaftshof.
Im Erdgeschoss befinden sich die zentralen Eingangs- und Erschließungszonen sowie die Notaufnahme, Funktionsdiagnostik, Labor, Arztdienste und die Verwaltungsbereiche.
Im 1. Obergeschoss befindet sich das Funktionsgeschoss mit allen hochinstallierten, diagnostischen Bereichen.
Diese gruppieren sich um den zentralen Erschließungskern.
Im 2. Obergeschoss befinden sich zwei Allgemeinpflegestationen und eine geriatrische Station.
Im 3. Obergeschoss befinden sich zwei Allgemeinpflegestationen und eine Allgemeinpflegestation mit 4 Palliativbetten.

Die Dachflächen dienen u.a. als Aufstellfläche für technische Geräte wie Rückkühler, Photovoltaikanlagen und Lüftungsgeräte.
Die oberste Dachfläche wird bekiest ausgeführt. Tieferliegende Dachflächen, welche eine Aussicht aus den Arbeits- und Patientenbereichen ermöglichen erhalten eine extensive Begrünung.

Der Hubschrauberlandeplatz ist auf der Dachfläche auf dem östlichen Gebäudeflügel (Bauteil C) angeordnet. Dieser ist an zwei Notfallaufzüge angebunden, welche kurze Wege in die Notaufnahme, den OP und die Intensivstation sicherstellen.

Innere Erschließung:

Der Haupteingang befindet sich im Erdgeschoss auf der nördlichen Gebäudeseite.
Vom Foyer des Klinikums werden alle Bereiche, wie die Erschließung des gesamten Erdgeschosses, sowie der Ober- und Untergeschosse erreicht.
Die vertikale Haupterschließung erfolgt durch die dem Foyer angegliederten beiden Personenaufzüge und der zentralen Treppe in der Mitte des Gebäudes. Im Rücken der öffentlichen Erschließung angeordnet befinden sich die vier Bettenaufzüge.
Vier weitere Treppenkerne erschließen das Gebäude.
Diese dienen nicht der öffentlichen Erschließung, sondern nur als Geschossverbindung für die Mitarbeiter des Klinikums, sowie für die Entfluchtung des Gebäudes für alle Personen.

Fassade:

Die Fassaden von Erdgeschoss und Untergeschoss sowie der Innenhöfe werden als vorgehängte hinterlüftete Fassade (VHF) mit einer Außenwandbekleidung aus großformatigen Faserzementtafeln ausgeführt.
Die Fassaden der Obergeschosse werden als vorgehängte hinterlüftete Fassade (VHF) mit einer Außenwandbekleidung aus Nadelholz ausgeführt.
Fenster werden als Lochfenster in die Fassade integriert.
Der Haupteingang im Erdgeschoss erhält eine großflächige Verglasung.

Tragwerk:

Das Haupttragwerk wird in Stahlbetonskelettbauweise errichtet, bestehend aus Stahlbetonstützen im Regelstützenraster von 7,50 m x 7,50 m und Stahlbetonflachdecken.
Hierdurch ist eine möglichst hindernisfreie Führung der Haustechnik möglich. Die Decken der Patientenzimmer in den Obergeschossen erhalten eine Betonkerntemperierung.
Der Neubau wird durch zwei Dehnfugen in drei Gebäudeteile (Bauteil A, B und C) unterteilt.
Die Aussteifung der Gebäudeteile erfolgt jeweils über Treppenhaus-/Aufzugskerne aus Stahlbetonwänden.
Am Deckenrand entlang der Außenfassade werden umlaufend tragende Stahlbetonunterzüge ausgeführt, bündig mit den Fassadenstützen. Die Ausfachung der Außenwände erfolgt mit nichttragendem Mauerwerk.
Technikschächte werden teilweise mit Stahlbetonwänden ausgeführt, mindestens eine Wand wird mit nichttragendem Mauerwerk verschlossen. Nichttragende Innenwände werden in Mauerwerk, Leichtbau oder als transparente Trennwände errichtet.

Die Bodenplatte sowie die an das Erdreich angrenzenden Außenwände werden als WU-Betonkonstruktion ausgeführt. Die Abdichtung der erdberührten Bauteile wie Außenwände und Bodenplatte erfolgt als WU-Konstruktion und Frischbetonverbundfolie als additiver Rissabdichtung.
Die Baukörpergründung erfolgt über Bohrpfähle.

Lage der geplanten baulichen Anlagen:

Die Lage des Gebäudes, der Baustelleneinrichtungsflächen und Wegeführung sowie Höhenangaben sind den beigefügten Planunterlagen zu entnehmen.

Vermutete Kampfmittel im Bereich der Baustelle, Ergebnisse von Erkundung- oder Beräumungsmaßnahmen:

Eine Luftbildauswertung sowie eine Oberflächensondierung mit Nachgrabung wurden durchgeführt. Die Auswertung hat keinen Hinweis auf vorhandene Kampfmittel ergeben.

Baustellenkrane:

Baustellenkrane sind mit Befeuerung nach Vorschriften des Luftfahrt-Bundesamtes auszustatten.

## 4. ERDBEBENZONE
4. ERDBEBENZONE

Gemäß geotechnischer Untersuchung des Baugeländes liegt Lohr in keiner Erdbebenzone nach DIN EN 19981.

## 5. BAUSTELLENKOORDINATION/ ENTSORGUNGSLOGISTIK
5. BAUSTELLENKOORDINATION/ ENTSORGUNGSLOGISTIK

Zur Unterstützung der logistischen Koordination, zum Interessenausgleich aller am Bau beteiligten Unternehmen und zur Überwachung der Einhaltung der logistischen Bedingungen wird die Baustellenkoordination durch ein Baustellenlogistikunternehmen ausgeführt.

Die Baustellenkoordination errichtet die allgemeine Baustelleneinrichtung aus Bauzaun und Zugängen, eine Containeranlage für die Objektüberwachung des AG und stellt Sanitär- und Firmencontainer zur Verfügung. Die Baustellenkoordination sorgt für kontrollierte Zugänge zur Baustelle, koordiniert Materialanlieferungen, weist Lagerflächen zu, stellt Baustrom- und Bauwasser- Entnahmestellen zur Verfügung und betreibt einen Wertstoffhof auf dem Grundstück.

Ein kontrollierter Zugang zur Baustelle verhindert unberechtigten Zugang und erhöht den allgemeinen Schutz der Baustelle vor Diebstahl und Vandalismus.

Durch rechtzeitige Planung und Koordination aller Transporte / Anlieferungen werden die vorhandenen logistischen Ressourcen, wie Verkehrswege, Entladeflächen, Entladezeiten und Lagerflächen optimiert.

Außerdem werden die Bereitstellung und Freihaltung von Parkplätzen, Baustraßen und Fluchtwegen überwacht und koordiniert. Errichtet und überwacht werden außerdem Beschilderungen, und allgemeine Absperrungen bzw. Sicherheitseinrichtungen.

Den Anweisungen des Baustellenkoordinators zu vorgenannten Bereichen bzw. gemäß Vorgaben des Logistikhandbuchs ist Folge zu leisten.

Nähere Angaben zu BE und Baustellenkoordination siehe Weitere Besondere Vertragsbedingungen (WBVBs zu Formblatt 214.H).

## 6. MATERIALTRANSPORT
6. MATERIALTRANSPORT

Grundsätzlich ist der Transport der Materialien zu den Verwendungsstellen, d.h. zum Verarbeitungs-/ Einbauort in die jeweiligen Positionen mit einzukalkulieren, sofern nicht besondere Ansätze in den Positionen enthalten sind.

## 7. EINBAU + LIEFERUNG STOFFE
7. EINBAU + LIEFERUNG STOFFE

Alle Leistungen umfassen neben dem Einbau auch die Lieferung der dazugehörigen Stoffe und Bauteile einschl. Abladen und Lagern auf der Baustelle, wenn in der Leistungsbeschreibung nichts anderes vorgeschrieben ist. Ergänzend hierzu gelten die Regelungen aus den Weiteren Besonderen Vertragsbedingungen (WBVBs zu Formblatt 214.H).

Paletten sind spätestens bei Anlieferung vor Ort deutlich und fest (Spraylack oder wasserfestem Stift) mit dem Namen des AN zu beschriften.

## 8. VORARBEITEN DURCH DEN AG/ METERRISS:
8. VORARBEITEN DURCH DEN AG / METERRISS

Im Gebäude werden bauseits Messmarken in Form von Meterrissen angebracht. Es wird pro Geschoss je ein Meterriss in jedem Bauteil (A, B, C) und im Erschließungskern angebracht. Die Höhen müssen vom AN eigenverantwortlich an die für ihn relevanten Stellen übertragen werden.

## 9. GERÜSTE
9. GERÜSTE

Gerüste sowie Hebezeuge sind für sämtliche angebotenen Leistungen bereitzustellen und in die Einheitspreise einzukalkulieren.

Arbeitshöhen: siehe Angaben im Leistungsverzeichnis bzw. beiliegende Schnittzeichnungen.

Bauseits wird für die Ausführung von Dach- und Fassadenarbeiten ein Fassadengerüst zur Verfügung gestellt. Sonstige Gerüste werden bauseits nicht zur Verfügung gestellt.

## 10. BAUSTELLENEINRICHTUNG GEWERK
10. BAUSTELLENEINRICHTUNG GEWERK

Das Einrichten, Vorhalten und Räumen der Baustelle einschl. aller dazugehörigen Nebenarbeiten ist in die Einheitspreise einzurechnen.

## 11. WINTERBAUHEIZUNG
11. WINTERBAUHEIZUNG

Für den Innenausbau wird im Winter 2025 / 2026 bauseits eine Winterbauheizung im Gebäude aufgestellt. Das Gebäude wird provisorisch beheizt, um Unterbrechungen im Innenausbau möglichst zu vermeiden.

Weitere Winterbauvorkehrungen wird der Bauherr nicht vornehmen.

## 12. PRODUKTANGABEN BIETER
12. PRODUKTANGABEN BIETER

Produktdatenblätter, Zulassungen etc. und sonstige Nachweise sowie Muster sind spätestens auf Anforderung innerhalb von 6 Kalendertagen vorzulegen (in Schriftform und elektronisch im pdf- Format auf Datenträgern).

Für alle Bauabschnitte sind jeweils die gleichen Produkte anzubieten.

## 13. ANGABEN ÜBER BAUART, BAUTEIL, BAUSTOFF
13. ANGABEN ÜBER BAUART, BAUTEIL, BAUSTOFF

Mit den im Leistungsverzeichnis enthaltenen Angaben über Bauart, Bauteil, Baustoff und Abmessungen gelten auch der Herstellungsvorgang und -ablauf bis zur fertigen Leistung unter Zugrundelegung der anerkannten Regeln der Technik und der gesetzlichen und behördlichen Vorschriften als beschrieben.
Hierbei bedeutet Bauart das Herstellen durch Zusammenfügen der Stoffe und Bauteile bis zur fertigen Leistung.

## 14. ARBEITEN ANDERER UNTERNEHMER AUF DER BAUSTELLE
14. ARBEITEN ANDERER UNTERNEHMER AUF DER BAUSTELLE

Es sind zeitgleich andere Unternehmer auf der Baustelle tätig.

## 15. ANFORDERUNGEN AN RECYCLING-MATERIALIEN
15. ANFORDERUNGEN AN RECYCLING-MATERIALIEN

Beabsichtigt der AN Recyclingmaterialien einzubauen, ist zuvor die Zustimmung des AG unter Vorlage der erforderlichen Nachweise, Unbedenklichkeitsbescheinigungen und Zulassungen vorzulegen.

## 16. ANFORDERUNGEN AN STOFFE IN BEZUG AUF GESUNDHEITS- UND UMWELTSCHUTZ
16. ANFORDERUNGEN AN STOFFE IN BEZUG AUF GESUNDHEITS- UND UMWELTSCHUTZ

Es dürfen grundsätzlich keine lösungsmittelhaltigen oder als gesundheitsschädlich eingestuften Materialien verarbeitet werden.
Lösungsmittelhaltige Materialien sind nur zulässig, wenn keine technischen Alternativen möglich sind und bei entsprechendem Nachweis die eingesetzten Materialien vor Beginn der Arbeiten vom Auftraggeber genehmigt werden. Die Datenblätter der Materialien sind hierfür vorzulegen.

Für alle zum Einbau in Innenräumen kommenden Materialien muss der Nachweis der gesundheitlichen Unbedenklichkeit gemäß ABG – Anforderungen an bauliche Anlagen bezüglich des Gesundheitsschutzes - des DIBt erbracht sein.

Bei allen Materialien, die in Boden und Grundwasser eingebaut bzw. durch Niederschlag beaufschlagt werden, ist sicherzustellen, dass die verwendeten Bauteile weder eine schädliche Bodenveränderung noch eine Grundwasserverunreinigung hervorrufen können.
Bei der Auswahl der Materialien für die betroffenen Bauteile (z.B. Dachhaut, Fassade, Gründung) und bei der Ausführung der Arbeiten sind die Anforderungen an bauliche Anlagen (ABuG) bezüglich der Auswirkungen auf Boden und Gewässer - des DIBt einzuhalten.

Die entsprechenden Nachweise sind vom AN vorzulegen.

## 17. ART UND UMFANG VON EIGNUNGSNACHWEISEN
17. ART UND UMFANG VON EIGNUNGSNACHWEISEN

Bei der Verwendung von zulassungspflichtigen Stoffen und Bauteilen ist der gültige Zulassungsbescheid vorzulegen.

## 18. ALLGEMEINER HINWEIS
18. ALLGEMEINER HINWEIS

Grundlage des Angebotes sind die Leistungsbeschreibung und Plananlagen.
Der AN ist dazu verpflichtet, im Rahmen seiner Kalkulation alle in den Verdingungsunterlagen enthaltenen Informationen auf inhaltliche Kongruenz zu überprüfen. Dabei sind nicht nur ausdrücklich angegebene Massen, Mengen, Materialien, Termine, begleitende Vertragskonditionen, Einschränkungen, etc. zu berücksichtige, sondern gleichermaßen auch solche Informationen, die sich in der Gesamtschau der Verdingungsunterlagen ergeben und / oder ableitbar sind.
Sollten im Zuge der Prüfung durch den AN inhaltliche Widersprüche festgestellt werden, sind diese vor Angebotsabgabe gegenüber dem AG schriftlich anzuzeigen, damit durch den AG Aufklärung betrieben bzw. für Abhilfe gesorgt werden kann.

## 19. BETONKERNAKTIVIERUNG
19. BETONKERNAKTIVIERUNG

Für Teile der Stahlbetondeckenbauteile über dem 1. Obergeschoss, dem 2. Obergeschoss und dem 3. Obergeschoss ist eine Betonkernaktivierung vorgesehen.

Hierbei ist zwingend zu beachten:
Befestigungen von unten in die Stahlbetondecke sind auf eine max. Bohrtiefe von 50 mm zu beschränken.
Befestigungen von oben in die Stahlbetondecke sind auf eine max. Bohrtiefe von 100 mm zu beschränken.

In den Stahlbetondecken über dem Untergeschoss und über dem Erdgeschoss ist keine Betonkernaktivierung vorgesehen.

## 20. ANFORDERUNGEN AN DIE HYGIENE
20. ANFORDERUNGEN AN DIE HYGIENE

Alle Einbauten, Materialien, Dichtungen und Dichtmittel müssen glatt, abriebfest, geschlossenporig, desinfektionsmittel-, reinigungsmittel- und alterungsbeständig sein. Die verwendeten Einbauten, Materialien, Dichtungen und Dichtmittel müssen gesundheitlich unbedenklich sein.
Sollten nur bestimmte Desinfektionsmittel, z. B. auf Alkoholbasis, geeignet sein, ist der Auftraggeber vor dem Einbau, schriftlich zu Informieren und in der Wartungsanleitung explizit darauf hinzuweisen.

Als desinfektionsmittelbeständig gelten Komponenten und Produkte, die einer Langzeitanwendung von Desinfektionsmitteln und -verfahren standhalten.
Hierfür sind ausschließlich Desinfektionsmittel aus der neuesten Liste des Robert-Koch-Institutes (RKI) bzw. des Verbundes für angewandte Hygiene (VAH) und der Deutschen Gesellschaft für Hygiene und Mikrobiologie (DGHM) zu verwenden.

## Med. Großgeräte: Medizinische Großgeräte
Datum: 07.04.2026

*Hinweis: Zusätzliche technische Vertragsbedingungen*
Zusätzliche technische Vertragsbedingungen

Ein Beispiel-Aufstellungsplan ist dem Angebot beizulegen.

### 01 Ganzkörper-Computertomographieanlage mit Zubehör

#### 01.01 Ganzkörper-Computertomographieanlage

*Hinweis: Systembeschreibung*
Systembeschreibung

Schnelles Mehrschicht Spiral-CT mit mindestens 38 mm Detektorbreite und mindestens 64 physikalischen Detektorzeilen für die simultane Akquisition von mindestens 128 Schichten/Vollrotation bei einer minimalen Rotationszeit von 0,35 s oder kürzer als Grundanforderung. Der angebotene Röntgengenerator muss eine Leistung von mindestens 75 kW aufweisen.

Das System wird in der Radiologie eingesetzt und muss neben den hier allgemein erforderlichen Funktionalitäten auch für spezielle Anwendungen wie CT-Angiographien, kardiologische und neurologische Verfahren (Herz-CT, CT-Angiographien, CT-Perfusion, Ganzkörper-CT, Dual-Energy-CT, Polytrauma, Stroke) geeignet sein. Eine integrierte EKG-Einheit für EKG-gesteuerte Aufnahmesequenzen und Auswertungsverfahren ist einzukalkulieren.

CE-Konformitätserklärung ist mit dem Angebot einzureichen. Die darüber hinaus geforderten Unterlagen sind im Falle der Auftragserteilung mit der Lieferung zu erbringen.

Bedienung und Auswertung müssen von der Bedieneinheit (Hauptkonsole) erfolgen. Zudem muss eine zweite, unabhängige Konsole zur Bildnachverarbeitung und Auswertung mit allen erforderlichen Softwarepaketen angeboten werden.
Die simultane Bearbeitung und Auswertung beliebiger Aufnahmen in allen geforderten Auswertungsmodi (insbesondere CTA) während des Untersuchungsbetriebs soll von der Hauptkonsole erfolgen können.

Das Schaltpult der Anlage sowie alle systeminternen Verkabelungen sind im Lieferumfang enthalten und im Untersuchungs- bzw. Kontrollraum zu installieren.

*Hinweis: Medizinisch erforderliche Funktionalitäten*
Medizinisch erforderliche Funktionalitäten

- 64 Zeilen, 64 x 0.6 mm z-Abdeckung, Rotationszeit min. 0.33s, 70-140 kV, Gantry 70 cm
- Automatisierte KI Arbeitsabläufe mit Individualisierung auf der Grundlage von Echtzeit-Patientendaten und Anwendereingaben und der Anpassung des klinischen Protokolls zur Personalisierung
- KI-gestützte Patientenpositionierung
- KI-gestützte Anwenderführung
- Mobile Workflow
- während der Untersuchung für den Patienten sichtbare farbkodierte Anleitung für das Atemanhalten
- Herzbildgebung mit prospektiv EKG getriggerten Scans, automatisierter Null-Klick Rekonstruktion und dosisreduziertem, EKG synchronisiertem Scannen
Für die dynamische Hirnperfusion ist eine Abdeckung von longitudinal von mind. 6 cm bei einer Zykluszeit von max 2s gemäß Leitlinien der Bundesärztekammer anzubieten.
- Automatisierte Berechnung von Perfusionskarten und MPRs/VRT von Gefäßscans ohne Zutun des Anwenders
- Traumabildgebung nativ Ganzkörper (Scanzeit 21s) in hoher Auflösung mit automatischer Ergebnisbereitstellung
- Metallartefaktreduktion
- Erweiterte Interventionsmöglichkeiten (Planung 3D, Fluoro (Step- and Shot-Verfahren sind ausgeschlossen), Fußschalter, In-Room Bedienung)
- Spektrale Bildgebung für mehrphasige Scan (Virtual Non Contrast) mit Null-Klick Nachbearbeitung
- Dual-Energy Anwendungen für die Neuro-, Gefäß (Neuro-DSA)-, Knochen- und Ganzkörperbildgebung, Darstellung von Knochenmark-Ödemem, Gicht, Blutungen, Nierensteine, Gefäße und Plaque.
Automatisierte Auswertung (Null-Klick) für Neuro
- Blutung. automatische KI-basierte Hirnblutungsanalyse und Schädel-Kalotten-Fraktur-Erkennung
- Perfusion, Penumbra-Analyse
- Gefäße LVO-Detektion
- Trauma-Layout
- Rippendarstellung
- Notfall- Abdomen/Herz und Dual-Energy-Bilddaten

- Bedientablets an beiden Seiten der Patientenöffnung
- Großer Deckenmonitor mind. 32" Bildschirmdiagonale, einschließlich deckenhängendem Strahlschutzschild
- Zweiter Monitor für die Bedienkonsole
- KM-Injektor (deckenmontiert) und Steuerung über CT-Konsole
- Mit Dual-Energy-Anwendungen
- Automatisierte Aspect-Score-Untersuchung

*Hinweis: Gantry*
Gantry

Es ist eine Gantry mit 70 cm Innendurchmesser anzubieten.
Schnitt-Skizze durch die Patientenöffnung mit Angaben der Durchmesser Vorderkante, Hinterkante, Fächerwinkel u.a. ist dem Angebot beizulegen.

Physikalsiche Gantry-Kippung auch im Spiralmodus möglich, keine virtuelle Gantry-Kippung

Patientenzugang

Inklusive Laser-Positionierhilfe zur horizontalen Positionierung des Patienten vor und in der Gantry sowie ein Kamerasystem zur automatisierten Unterstützung der Patientenpositionierung und Untersuchungsplanung.

Ein Videoüberwachungssystem des Patienten muss im Angebot enthalten sein.

*Hinweis: Patientenlagerungstisch*
Patientenlagerungstisch

Patiententisch inkl. motorischer Tischverstellung und automatischem Transfer der Patientenunterlage in die Gantry und zurück.
Nutzlast mind. 300 kg
Scan-Range in Spiraltechnik mind. 2.000 mm

Tischpositionierung

Bedienelemente sind an der Vorderseite der Aufnahmeeinheit beidseits vorzuhalten. Bei Notstopp oder Netzausfall muss die Tischplatte in Längsrichtung manuell verschiebbar sein. Ebenso bei beabsichtigter Lösung der Fixierung durch z.B. Fußschalter oder ähnliches.

Die Tischplatte sowie Bedienungs- und Konstruktionselemente zur Tischplattenpositionierung müssen aus möglichst glatten Flächen bestehen und zur hygienischen Wischdesinfektion geeignet sein.

*Hinweis: Detektorsystem*
Detektorsystem

Detektorsystem neuester Technologie für die simultane Aufnahme von mindestens 128 Schichten pro 360° - Umlauf. Der Detektor muss eine Breite von mindestens 38 mm aufweisen.

Kalibrierung

Falls ein Phantom zur Durchführung der Kalibrierung benötigt wird, sind geeignete Messphantome zur Durchführung der Konstanzprüfung einzukalkulieren und mitzuliefern.

*Hinweis: Röntgengenerator*
Röntgengenerator

Alle geforderten Untersuchungen müssen mit dem angebotenen Röntgengenerator abgedeckt werden können.

*Hinweis: Röntgenröhre*
Röntgenröhre

Alle geforderten Untersuchungen müssen mit der angebotenen Röntgenröhre abgedeckt werden können.

*Hinweis: Programme zur Reduktion der Strahlendosis (Alara-Prinzip)*
Programme zur Reduktion der Strahlendosis (Alara-Prinzip)

Es werden weitgehende Verfahren zur Dosisreduzierung gefordert, z.B. mittels iterativer Rekonstruktion, automatischer Anpassung der Patientendosis in Abhängigkeit von der Körperform, Körperregion und Dichte des Untersuchungsbereiches (Dosismodulation), High Pitch Scanning, Low-kV-Bildgebung, prospektive EKG-Triggerung, KI-unterstützte Bildrekonstruktion zur Dosisreduktion oder Erhöhung der Auflösung.
Wählbare winkelbasierte Dosisreduktion
Abschaltung für die Hände des Untersuchers
Automatische gleichzeitige Röhrenstromregelung während des Scans in der x,- y und z-Achse, auf Basis der spezifischen Patientenanatomie.

*Hinweis: Dosismanagement*
Dosismanagement

Es wird ein umfassendes Dosismanagement mit Überwachung und Erfassung der Dosisparameter, Evaluierung und Analyse dieser Daten sowie Warnung und Optimierung bei Dosisüberschreitung gefordert. Die Expositionsdaten sind mittels DICOM RDSR an ein vorhandenes Dosismanagementsystem anzubinden.
Visualisierung der Dosisverteilung auf Übersichtsscan vor dem Scan zur Überwachung des Niveaus.

*Hinweis: Computersystem mit Bedien- und Auswertekonsole*
Computersystem mit Bedien- und Auswertekonsole

Simultane Auswertung (Bildrekonstruktion und Bildnachbearbeitung) beliebiger Aufnahmen in allen geforderten Auswertungsmodi während des Untersuchungsbetriebs (Datenakquisition) an einer Hauptkonsole.

Paralleler Datenzugriff zur Hauptkonsole zur Bildauswertung.
Findet die Bildrekonstruktion der Rohdaten auf dem Bildrechner statt muss eine Bildrekonstruktion parallel zur Akquisition möglich sein. Hierfür werden zwei Monitore mit mind. 24" Bildschirmdiagonale gefordert.

Inklusive
- Windows- oder Linux-Bedienoberfläche
- Anschlussmöglichkeit eines Netzwerk-Laserprinters (DICOM Basic Print)
- Einbindung in PACS
- Anschlussmöglichkeit USB für externe Geräte zur Datensicherung
- USV-Anlage zur Datensicherung

Das Schaltpult der Anlage sowie alle systeminternen Verkabelungen sind im Lieferumfang enthalten und im Untersuchungs- bzw. Schaltraum zu installieren.

*Hinweis: Allgemeine Auswertesoftware*
Allgemeine Auswertesoftware

Die angebotenen Software-Programme müssen auch für eine zweite unabhängige Auswertekonsole lizensiert sein.

Alle Softwarefunktionen müssen in Menüs übersichtlich dargestellt werden und  anwählbar sein. Kompatibilität im Sinne DICOM 3.0 und IHE ist zwingend erforderlich.

Vom Anwender frei programmierbare Parameter in den Organprotokollen:
kV
mAs
Scanzeit
Schichtdicke
Organspezifische Algorithmen
Fensterung
Pitch
Inkrement

Einstellung von eigenen Ablaufprozeduren durch den Anwender (Scan- bzw. Nachbearbeitungsprozeduren).

Automatische Workflow-Funktionen:
Automatische Druckeinrichtung
Automatische Bilddokumentation (DICOM-Kamera)
Automatische Übertragung zur 2D-Nachverarbeitung
Automatische Übertragung zur 3D-Rekonstruktion
Automatisches Senden an Netzwerkknoten

Funktionsabläufe parallel zum Scanbetrieb:
Nachverarbeitung
Evaluierung
Filmen
Speichern
Vernetzung

Bildauswertung und -verarbeitung:
Zeit-Dichte-Kurve
Distanz- und Winkelmessung
Flächen- und Volumenmessung
CT-Wert-Profil und -Häufigkeitsverteilung
Bild-Drehung, -Spiegelung, -Verschiebung
Addition, Subtraktion sowie Mittelwert-, Maximum-Intensitäts- und Minimum-Intensitätsprojektionen
Symmetrievergleich
Maßstabs-Raster
Zentrierkreuz
Bildbeschriftung und -markierung

Bildfilter:
Kantenanhebungsfilter
Glättungsfilter
Korrektur von Aufhärtungsartefakten bei Untersuchungen des Neurokraniums

Statistische Auswertung:
Flächen/Volumen
Standardabweichung
Mittelwert
Min./Max. Werte
Histogramm

Profilschnitte:
Horizontal
Vertikal
Schräg

Sekundärschnittberechnung (MPR, MIP, minIP) in Echtzeit:
coronar/sagittal
schräge Schnitte
gekrümmte Schnitte

Kinodarstellung:
interaktiv mit einer einstellbaren Rate
automatisch

Dynamische Auswertung:
Auswertung der Kontrastmittelanreicherung in Organen und Geweben
Berechnung der Zeit-Dichte-Kurven
Peak Enhancement-Bilder
Time-to-peak-Bilder

Bildnachverarbeitung:
Programm für getriggerten Spiralstart mittels Kontrastmittel-Anflutung
Auto-Spiralstart mittels KM-Anflutung

Software für vereinfachte kontrastverstärkte CT-Untersuchungen durch Verbindung von CT-Scanner und Injektor.

Programm zur Reduktion von Metallartefakten, Optimierung der Darstellung des Implantats und des umliegenden Gewebes.

Programm zur CTA- Darstellung:
CTA-Programm zur Auswertung von Spiral-Bildern in MIP aus Winkelprojektionen um eine beliebig definierbare Achse.
MIP in beliebiger Richtung in Echtzeit
MIP Bilder mit dreidimensionalem Bildeindruck darstellbar in CINE-Funktion
Im Untersuchungsprotokoll zur automatischen Erzeugung hinterlegt.
Dünnschicht-MIP Range Vorgaben

3D-Oberflächendarstellung:
Programm für 3D-Oberflächenbilder als Schwächungsbilder mittels Absorptionsschwellwert darstellbar
Reformatierung in MPR
Ansicht in beliebiger Position und Rotation in Echtzeit

Volume Rendering:
Reformatierung in MPR
Editierfunktion
Untersuchungsprotokoll-getriggert

Volumenbetrachtung in Echtzeit:
Echtzeit-Volumenbetrachtung zur interaktiven dynamischen Darstellung von Volumendatensätzen mithilfe von Volumen-Rendering-Methoden
Interaktive Visualisierung in Echtzeit
Aufzeichnung von Filmdateien
Wiedergabe von aufgezeichneten Filmdateien
Interaktive Echtzeit-Navigation in beliebige Richtungen
Editieren mit Schnittebenen, Vergrößerungsfeldern und VOI-Ausstanzen
Reformatierung radialer Serien
2D- und 3D-Distanz- und Winkelmessung mit Messraster-Überlagerung
Bilddruck in den Formaten JPEG TIFF BMP
Filmen, Film-Erstellung in den Formaten AVI, MPEG 4

Schnittstellen:
Die Systemsoftware muss für eine funktionale Integration aller Komponenten in ein Picture Archiving and Communication System (PACS)ausgerüstet sein.

Bildaufruf und Anzeige:
DICOM-Bilder müssen aus einem angeschlossenem Bildnetzwerk (PACS) aufgerufen werden können
Aufruf von Fremdbildern an Hauptkonsole und Zusatz-Workstation

Die beinhalteten Softwareprogramme (mit spezifischer Produktbezeichnung und Erläuterung der Funktionalität) sind anzugeben oder als Anlage dem Angebot beizufügen.

*Hinweis: Mindestens folgende Schnittstellen zur KIS- / RIS- / PACS-Anbindung müssen enthalten sein:*
Mindestens folgende Schnittstellen zur KIS- / RIS- / PACS-Anbindung müssen enthalten sein:

Eine betriebsbereite Einbindung bzw. maximal mögliche Mitwirkung bei der Einbindung der Anlage in ein Radiologie-Informationssystem (RIS) sowie in ein digitales Bilddokumentationsnetzwerk (PACS) ist einzukalkulieren.

Die anzubietende Anlage soll an folgende Systeme bzw. Geräte via Standardschnittstellen betriebsfähig angebunden werden:

- DICOM Modality Worklist (MWL)
- DICOM Modality Performed Procedure Step (MPPS)
- DICOM Storage (C-STORE)
- DICOM Storage Commitment
- DICOM Query/Retrieve (C-FIND / C-MOVE / C-GET)
- Structured Reports (SR)
- DICOM RDSR + IHE REM (nur für Röntgengeräte)
- DICOM Presentation States
- DICOM Basic Print (optional)
- DICOMweb (QIDO-RS, WADO-RS, STOW-RS)
- DICOM C-Echo
- DICOM HL7
- TLS-Verschlüsselung

Alle Softwarefunktionen sind in Menüs logisch geordnet und einfach anwählbar. Kompatibilität im Sinne DICOM 3.0 ist zwingend erforderlich.

Entsprechende Konformitätsbescheinigungen für alle relevanten Systemkomponenten sind dem Angebot beizulegen.

Offenlegung aller vorhandenen, insbesondere der vorstehend beschriebenen Kommunikationsschnittstellen.

Dosisdaten müssen gemäß Leitlinien ins Dosismanagementsystem per RDSR (Radiation Dose Structure Report) übertragen werden

*Hinweis: Funktionalitäten zur Unterstützung des Workflows*
Funktionalitäten zur Unterstützung des Workflows

Optimierter Workflow zur einfachen, schnellen und standardisierten Handhabung der Programme durch Voreinstellungen und hinterlegte Protokolle in Abhängigkeit von der betreffenden Fragestellung wie Traumaprotokolle, Biopsieprogramme und CT-Untersuchungen von Kindern, inkl. 70 kV-Protokolle.

*Hinweis: Gegensprechsystem*
Gegensprechsystem

Gegensprechanlage / Wechselsprechanlage für Sprechverbindungen zwischen dem Patienten sowie dem Behandelnden an der Bedienkonsole im Untersuchungsraum und dem Schaltraum.
Optische Anzeige zur Atemsteuerung und -koordination des Patienten. Automatische Sprechansage durch programmierbare Instruktionen.

*Hinweis: Zubehör / Lagerungshilfen*
Zubehör / Lagerungshilfen

- Tischauflage
- Tischplattenverlängerung
- CFK-Schädellagerung mit Kopfkeilen
- Kopfschale
- Arm-Auflage
- Kniegelenkauflage (zur Entlastung der Beine)
- Kinderschale inkl. Befestigungsgurte und Lagerungskissrn
- Befestigungsgurte
- Fixierkissen in verschiedenen Stärken
- Flauschbänder zur Schädelfixierung
- Fußschalter zur Scanauslösung in Verbindung mit CT-Fluoroskopie

*Hinweis: Installationsvorgaben*
Installationsvorgaben

Zum Leistungsumfang des Auftragnehmers gehören nachfolgende Installationsvorgaben, die für die ungestörte Funktionsfähigkeit des CT erforderlich sind.

Untersuchungsraum
Bau / Statik
Raum
lichte Raumhöhe mind. 2.800 mm
Bodenaufbau Hohlraumboden, alternativ Bodenkanalsystem mit Verbindung zum Technik- und Schaltraum

Ganzkörper-Computertomographieanlage (CT)
Strahlenschutz bauseits nach Berechnung durch Strahlenschutzgutachter
Bleiglasfenster zu Schaltraum B 1.700 x H 1.220 m BRH 900 mm
Gewicht Gantry und Tisch (Boden) bis ca. 3.900 kg (herstellerabhängig)
geräteseitige Unterkonstruktion für Gerätesockel Abweichung Bodenebenheit max. +- 5 mm in diesem Bereich, geeignete Festigkeit und kraftschlüssige Verbindung zum Rohboden erforderlich
Bodenbelastung 14.700 N/m²
Einbring-Öffnung B 1.500 mm (ideal, mind. 1.300 mm) x H 2.100 mm, Mindestflurbreite 2.450 mm
Einbring-Gewicht 2.900 kg
Revisionsöffnung im Boden, Anzahl gemäß Werkplanung des Herstellers
Lautstärke in 1 m Abstand zur Gantry <= 70 dB(A)

Deckenstativ, Hochdruck-Kontrastmittel-Injektor
geräteseitige Unterkonstruktion an Decke
Kraft in Newton 2250
Moment in Newtonmeter 2750

Kamera
geräteseitige Unterkonstruktion an Decke

Elektro
Raum
4 x Schukosteckdose, 230 V
2 x Schukosteckdose, 230 V, mit SV-Berechtigung
4 x Potentialausgleich-Dose
1 x Leerrohr Elektro DN 32 mit Zugdraht, mit Geräteanschlussdose von Wand A zum Schaltraum
1 x Raumbeleuchtung dimmbar

Ganzkörper-Computertomographieanlage (CT)
Netzzuleitung zu Gerät über Schalt- und Steuerschrank, Anschlüsse Technikschrank siehe Technikraum
1 x Warnleuchte Röntgen bzw. Warneinrichtung bauseits gemäß Vorgabe Strahlenschutzbeauftragter, schaltbar über potenzialfreien Relaiskontakt
1 x Not-Aus-Schalter (Höhe ca. 180 cm) bauseits - nach Montageplanung

Deckenstativ, Hochdruck-Kontrastmittel-Injektor
1 x freies Kabelende, 230 V, mit SV-Berechtigung
1 x Leerrohr Elektro mind. DN 50, Beginn Unterkonstruktion, Ende in Schaltplatz
1 x Potentialausgleich-Anschluss freies Kabelende

Kamera
1 x St Schukosteckdose, 230 V
1 x Leerrohr Elektro mind. DN 32, Beginn CT, Ende Schaltplatz

EDV
Raum
2 x EDV-Anschlusspunkt 1-fach

Ganzkörper-Computertomographieanlage (CT)
1 x Anschluss Gegensprechanlage zu Schaltraum (Bedien- und Auswerteeinheit), Sprechanlage bauseits
1 x Video-Verbindung Patient zu Schaltraum (Bedien- und Auswertekonsole)

Kamera
1 x Audio-Verbindung durch Lieferant CT
1 x Video-Verbindung durch Lieferant CT

HLK
Raum
Raumkonditionen T = 20 - 24 °C, dTmax 3 °C/h, rel. Luftfeuchtigkeit 40 - 60 %
Das CT-System, Untersuchungs-, Technik- und Schaltraum zusammengerechnet, kann bis zu maximal 28 kW Wärme abgeben.
Bei einzelnen Anbietern müssen davon 12-17 kW über eine Wasserkühlung abgeführt werden.
Bei anderen Anbietern ist nur die Luftkühlung möglich.

Ganzkörper-Computertomographieanlage (CT)
Wärmelast bis 17 kW ohne Wasserkühlung, herstellerabhängig Kühlwasserkreislauf erforderlich, dann 1 kW

Technikraum
Bau / Statik
Raum
lichte Raumhöhe mind. 2.500 mm, Empfehlung ohne Abhangdecke
Bodenbelastung 5.000 N/m²
Wanddurchbruch für geräteseitige Kabelverbindung zu Untersuchungsraum und Technikraum
Bodenaufbau Doppelboden / Hohlraumboden, alternativ Bodenkanalsystem mit Verbindung zum Untersuchungsraum und Schaltraum

Schalt- und Steuerschrank CT
Bodenbelastung 5.000 N/m²
Gewicht Technikschränke 1.500 kg
Angabe Installationskanäle siehe Untersuchungsraum

Elektro
Raum
4 x Schukosteckdose, 230 V
1 x Not-Aus-Schalter Höhe ca. 180 cm, Schalter bauseits
1 x FI-Schalter
1 x Schalter für Anlage (Hauptschalter)

Schalt- und Steuerschrank CT
1 x Elektrounterverteilung bauseits, Übergabepunkt endend in Gerätenähe, separate Zuleitung(en) zu Geräten erforderlich, Zuleitung(en) bis Schalt- und Steuerschrank bauseits liefern und anschließen
1 x Stromkreis, 400 V für Generator Anschlusswert 225 kVA, Leistungsaufnahme max. 225 kVA bei 2s Aufnahme
1 x Stromkreis, 400 V für Systemschrank, 35 A, Anschlusswert 38 kVA, Leistungsaufnahme max. 10 kVA
1 x Schukosteckdose, 230 V für Servicezwecke
1 x Hauptschalter
1 x FI-Schalter
1 x Not-Aus-Schalter bauseits (Höhe 1.800 mm) - nach Montageplanung geräteseitige USV zur Datensicherung
Angabe Installationskanäle siehe Untersuchungsraum

EDV
Raum
2 x EDV-Anschlusspunkt 1-fach für CT-Anschluss (Wartung)
1 x Anschluss Gebäudeleittechnik für Feuchtesensor im Bodenbereich, Absperrung des Kühlwassers im Havariefall vorsehen (nur bei Wasserkühlung)

Schalt- und Steuerschrank CT
1 x EDV-Anschlusspunkt 1-fach für Datenübergabe ins Hausnetz
1 x EDV-Anschlusspunkt 1-fach für Servicezwecke

HLK
Raum
Wärmelast an Raumluft: herstellerabhängig 2,5 bis zu 6,0 kW, herstellerabhängig alternativ bis 12 kW an Kühlwasser möglich
Raumkonditionen T = 18 - 24 °C, dTmax 3 °C/h, rel. Luftfeuchtigkeit 40 - 70 %
Das CT-System, Untersuchungs-, Technik- und Schaltraum zusammengerechnet, kann bis zu maximal 28 kW Wärme abgeben.
Bei einzelnen Anbietern müssen davon 12-17 kW über eine Wasserkühlung abgeführt werden.
Bei anderen Anbietern ist nur die Luftkühlung möglich.

Schalt- und Steuerschrank CT
Wärmelast 17,0 kW, herstellerabhängig Kühlwasserkreislauf erforderlich, dann bis 5 kW
Kühlwasserübergabestation inkl. Festverrohrung und Absperrventilen bauseits
Wärmeabgabe bis zu 12 kW an Wasser (herstellerabhängig)
Anschluss Gantry geräteseitig über flexible Schläuche, Bodenkanal mind. 60 mm Höhe
1 x Kühlwasser, Vorlauf 6 °C, Wasserdruck max. 6 bar, Wasserdurchsatz mind. 90 l/min bezogen auf 6-12 °C, Wasserqualität ph-Wert 6-8, < 10 °dH, Schwebstoffgehalt < 10mg/l
1 x Kühlwasser, Rücklauf 12 °C

Sanitär
Schalt- und Steuerschrank CT
ggf. redundante Kühlwasserversorgung über Stadtwasser (umschaltbar)
1 x Kalt-Wasser-Anschluss für geräteseitige Befüllung interner Kühlwasserkreislauf in Anlagennähe (nur bei Wasserkühlung)
1 x Abwasser für Kondensatableitung (nur bei Wasserkühlung)

Schaltraum
Bau / Statik
Bedien- und Auswerteeinheit CT
1 x Bleiglasfenster zu Untersuchungsraum B 1.700 x H 1.220 m BRH 900 mm
Bodenaufbau mit Bodenkanal
1 x Wanddurchbruch für geräteseitige Kabelverbindung zu Untersuchungs- und Technikraum
1 x Wandaussparung für Kabeltrasse zwischen Technik- und Untersuchungsraum
Angabe Installationskanäle siehe Untersuchungsraum

Elektro
Raum
Raumbeleuchtung dimmbar für Befundung gemäß DIN 6868-157
2 x Schukosteckdose, 230 V

Bedien- und Auswerteeinheit CT
2 x Schukosteckdose, 230 V, mit SV-Berechtigung
4 x Schukosteckdose, 230 V
1 x Not-Aus-Schalter Höhe ca. 180 cm, Schalter bauseits - nach Montageplanung
1 x Hauptschalter
1 x Kabeltrasse zwischen Technik- und Untersuchungsraum
Angabe Installationskanäle siehe Untersuchungsraum

EDV
Bedien- und Auswerteeinheit CT
2 x EDV-Anschlusspunkt 1-fach
1 x Anschluss Gegensprechanlage zu Untersuchungsraum
1 x Video-Verbindung zu Patient, raum- bzw. aufstellungsabhängig

HLK
Raum
Raumkonditionen T = 18 - 26 °C, dTmax 3 °C/h, rel. Luftfeuchtigkeit 40 - 60 %
Das CT-System, Untersuchungs-, Technik- und Schaltraum zusammengerechnet, kann bis zu maximal 28 kW Wärme abgeben.
Bei einzelnen Anbietern müssen davon 12-17 kW über eine Wasserkühlung abgeführt werden.
Bei anderen Anbietern ist nur die Luftkühlung möglich.

Bedien- und Auswerteeinheit CT
Wärmelast bis 3,6 kW, herstellerabhängig

**01.01.0001 Ganzkörper-Computertomografieanlage 128-Schichten**
Menge: 1,000 St

**01.01.0002 Unterbrechungsfreie Stromversorgung**
Unterbrechungsfreie Stromversorgung

Für die vorstehend angebotenen Auswerterechner ist eine anlageneigene unterbrechungsfreie Sicherheitsstromversorgung (USV) anzubieten.

Die Anlage ist an die bauseitige Sicherheitsstromversorgung (SV) mit einer Umschaltzeit von 15 Sekunden anzuschließen.

Die Anforderung an die anlageneigene USV besteht darin, dass sie Netzspannungsschwankungen ausgleicht und im Falle einer Stromstörung bis zum Eintritt der bauseitigen Sicherheitsstromversorgung (SV) und - falls anlagenbedingt erforderlich - darüber hinaus den Betrieb der Auswerterechner aufrechterhält.

Eine laufende Bildauswertung darf nicht abgebrochen werden und es darf kein Datenverlust von bereits akquirierten Roh- oder Bilddaten entstehen.

USV liefern und betriebsbereit installieren.
Menge: 1,000 St

#### 01.02 Zubehör

*Hinweis: Spezielle Auswertesoftware*
Spezielle Auswertesoftware

Die folgenden Softwarelösungen sollen für die Hauptkonsole und mindestens eine unabhängige Nachbearbeitungs- und Auswertekonsole lizenziert sein. Soweit eine serverbasierte Anwendung und Nachverarbeitung verfügbar ist mit Zugriffsmöglichkeit von mehreren Clients, ist diese Option anzubieten.

**01.02.0001 Dual-Energy-Verfahren**
Dual-Energy-Verfahren

Verfahren zur Durchführung von Untersuchungen mit zwei verschiedenen Röhrenspannungen. Weitestgehend dosisneutrale Akquisition mit zwei Anodenspannungen zur Gewebedifferenzierung, insbesondere zur Rekonstruktion von virtuell monoenergetischen Aufnahmen mit wählbaren Energien, virtuell nativen Aufnahmen, Jodkarten bei kontrastmittelgestützten Untersuchungen, Wasserbildern und Kalziumbildern.
Minimaler Zeitabstand zwischen den Hoch-kV- und Niedrig-kV-Akquisition (zeitliche Kohärenz).
Kombinierbarkeit mit Techniken zur Dosisminimierung. Hinterlegbare automatisierte Nachverarbeitung.
Dual-Energy Anwendungen für die Neuro-, Gefäß- (Neuro-DSA), Knochen- und Ganzkörperbildgebung.
Menge: 1,000 St

**01.02.0002 CT-Fluoroskopie**
CT-Fluoroskopie

Möglichkeit zu CT-Interventionen mit real-time-Erzeugung von Schnittbildern mit wählbarer Konfiguration von rekonstruierter Schichtdicke und Bildanzahl. Strahlungsauslösung im Untersuchungsraum mit Fusspedal. Tischsteuerung und Gantrysteuerung im Untersuchungsraum mittels steril abdeckbarer Konsole oder Joystick am Untersuchungstisch. Deckenaufgehängter in-room-Monitor sowie Strahlenabschirmung. Möglichkeiten der Dosisreduktion. Softwareunterstützung bei der Planung des Punktionszugangs.
Menge: 1,000 St

**01.02.0003 Reduzierung von Metallartefakten**
Reduzierung von Metallartefakten

Gefordert wird eine Software zur Reduzierung von Metallartefakten.
Menge: 1,000 St

**01.02.0004 Software Neurologie**
Software Neurologie

Gefordert wird eine automatische quantitative Volumenauswertung zur Differentialdiagnose von ischämischen Schlaganfällen und Bestimmung der cerebralen Perfusion:

Vollautomatische Subtraktion
Vollautomatische Selektion der Arterie
Vollautomatische Selektion der Vene
Vollautomatische Bewegungskorrektur
Vollautomatische Positionierung, Bestimmung und Selektion der ROIs
Automatische Anpassung der ROIs an die Hirnkontur
Manuelle ROI-Messung
Perfusionsparameter: CBF (Blutfluss), CBV (Blutvolumen), MTT (Mittlere Transitzeit), TTP (Zeit vor Spitze), Tmax (Transitzeit bis Impulsrestfunktionszeitspitze),
Kontrastmittelankunftsverzögerung
3D-Analyse aller Perfusionsparameter
anatomische Reformatierung der Schichtebenen
anatomische Dosismodulation zur Linsenschonung
ASPECTS-Auswertung

Hirnperfusion für folgende Anwendungen:
Ganzhirnperfusion (mind. 6cm)
Cerebrales Arteriogramm
Cerebrales Venogramm
Zeitaufgelöste Subtraktions-CT-Angiographie
Hals CT-Angiographie

Bilddarstellung in frei konfigurierbarer Farbe
Automatische Bewegungskorrektur
Rauschunterdrückung
Korrektur von Aufhärtungsartefakten im Schädel
Ausgabe von Mittelwert und Standardabweichung von variablen ROIs und VOIs
Abspeicherung der Ergebnisbilder im DICOM Format
Hirntumorperfusion, Untersuchung von Blutvolumen in aktiven Hirntumoren
Therapie- und Verlaufskontrolle
Menge: 1,000 St

**01.02.0005 Software für Osteodensitometrie**
Software für Osteodensitometrie

gefordert wird die Bestimmung der Knochendichte (Mineralsalzgehalt) mittels der quantitativen Computertomographie. Das Referenzphantom muss Bestandteil des Liefer- und Leistungsumfang sein.
Menge: 1,000 St

**01.02.0006 Software für Kardiologie**
Software für Kardiologie

Gefordert wird die Betriebsart kardiale Bildgebung für Präventionen, Diagnostik und Therapie von Herz- und Kreislauferkrankungen für

Calcium Scoring: LMA, LAD, CX, RCA
CTA
OP-Vorplanung
Bewertung von Myocard und Herzklappen
Visualisierung und Ausschluss von signifikanten Stenosen

Optional ist (falls bei angebotenem Gerät verfügbar) ein dynamischer Scanmodus zur Visualisierung der ventrikulären Myokard-Perfusion und Bestimmung von Perfusionsdefekten anzubieten. Die Anwendung soll bei minimaler Dosis und hoher zeitlicher Auflösung erfolgen.

Ein Programm für EKG-getriggerte und EKG-gegatete kardiovaskuläre Untersuchungen und artefaktfreier HR-Lungen auf Herzebene wird gefordert.
Prospektiver EKG-getriggerter Scanmodus für herzphasengesteuerte CT
Triggereinsatz variabel bezüglich R-Spitze
Retrospektiver Scan-Modus mit EKG-Gating
EKG gegatete mA-Modulation

Rotationszeit maximal 0,35 s für eine Vollrotation oder kürzer. Anwenderunterstützung bei der Einstellung der Scanparameter und des rekonstruierten Herzzyklus in Abhängigkeit von Herzfrequenz und -variabilität. Untersuchung mit hohem Tischvorschub möglich. Softwarebasierte Bewegungskorrektur mit virtueller Verbesserung der zeitlichen Auflösung.
Menge: 1,000 St

**01.02.0007 Software zur Evaluierung und Charakterisierung der Koronararterien**
Software zur Evaluierung und Charakterisierung der Koronararterien

Gefordert wird eine Software für die Evaluierung und Charakterisierung von Koronararterien mit den folgenden Eigenschaften:
Automatische Segmentierung der Koronararterien
Automatische Bewegungskorrektur der Koronararterien
Farbliche Kodierung der Gefäß- und Plaque-Strukturen
Menge: 1,000 St

**01.02.0008 Software zur Analyse von Gefäßläsionen**
Software zur Analyse von Gefäßläsionen

Gefordert wird eine Software für die Anlyse von Gefäßläsionen mit folgenden Eigenschaften:
Kompatibel mit DICOM
Kompatibel auch von Fremdhersteller-Modalitäten (CT, MR)
Manuelle Segmentierung von Gefäßen
Automatische Segmentierung
Menge: 1,000 St

**01.02.0009 Strahlenschutz auf Untersuchungsseite deckenmontiert**
Strahlenschutz auf Untersuchungsseite deckenmontiert

Anzubieten ist ein schwenkbarer, über Federgelenkarm gewichtsausgeglichen höhenverstellbarer Oberkörper- und Unterkörper-Strahlenschutz aus Bleiacrylglas zum Schutz des Untersuchers vor Streustrahlungm befestigt, an einem Fixpunkt an der Decke.
Strahlenschutz mit Ausschnitt an der Unterkante zur Anpassung an Patienten-Kontur und mit Bleilamellen zum Schutz des Untersuchers vor Streustrahlung. Verfahrbarkeit bis auf Oberkante des Patiententisches.

mit Strahlenschutz-Lamellenbehang

Abmessungen Scheibe (BxH) ca. 780 x 900 mm

Bleigleichwert 0,5 mm Pb

Schienenlänge ca. 2.500 mm

Auslegerarm ca. 750 mm
Federarm ca. 910 mm

Schwenkradius mind. 1.500 mm
Menge: 1,000 St

**01.02.0010 Doppelkolben-Hochdruck-Kontrastmittel-Injektor deckenmontiert**
Doppelkolben-Hochdruck-Kontrastmittel-Injektor deckenmontiert

Geeignet für den Einsatz mit vorstehend beschriebener Computertomographieanlage, insbesondere geeignet für alle vorstehend beschriebenen Verfahren und Sequenzen mit Kontrastmitteleinsatz.

Digitales Injektionssystem in Pultausführung für alle Flow gesteuerten CT - Kontrastmitteluntersuchungen, insbesondere bei Spiral CT mit Einzel  und Mehrfachinjektionen, inkl. Fernbedienung (Touch Screen Monitor), Doppel-Kolbeninjektor (ca. 2 x 200 ml) mit Schrittmotorantrieb.
Mikroprozessorsteuerung und -überwachung von Druck,  Flow-, Volumen und Kontrastmitteltemperatur sowie Rückmeldung von:

Druck, Flow Temperatur, Injektionsdauer, Restvolumen, verabreichtes Gesamtvolumen, Flow zur Anpassung der Injektionsgeschwindigkeit während der Injektion, Abspeicherung applikationsbezogener Injektionsprogrammen

Nahbedien-Monitor 19" für die Bedienung des Kontrastmittel- Injektorsystems und das in vorheriger Position ausgeschriebene CT.

Mit Schnittstelle zur zuvor angebotenen Computertomographieanlage zur synchronisierten Auslösung von Serien und Kontrastmittelinjektion, sowie Anzeige der Injektor-Daten im Monitor der Computertomographieanlage.

Deckenhalterung für Injektor Kopf

Deckenbefestigung (inkl. Zwischendeckenkonstruktion) des Doppelkolben- Hochdruckinjektors / Nahbedienmonitors im CT Raum, inkl. Kabelverlängerung Geräteposition komplett liefern und montieren.
Deckenhalterung mit zwei Armen, einem für Injektor-System und einmal für Nahbedienmonitor:
Seite Injektor-System mit zwei Auslegern je 800 mm, einer davon höhenverstellbar und einem Ausleger zur Aufnahme des Injektor Kopfes. Ausleger um 360° drehbar. Frei Durchgangshöhe bei Nichtbetrieb der Injektionspumpe 2,05 m.
Seite Nahbedien-Monitor mit zwei Auslegern je 800 mm, einer davon höhenverstellbar. Mit Vesa-Schnittstelle zur Aufnahme des Monitors. Ausleger um 360° drehbar. Frei Durchgangshöhe bei Nichtgebrauch des Monitors 2,05m.

Inklusive Lieferung, Montage, Inbetriebnahme und Einweisung vor Ort. Bauartzulassung und Konformitätsbescheinigungen sowie aussagekräftiges Informationsmaterial sind beizulegen.
Menge: 1,000 St

#### 01.03 Einweisung / Schulung

**01.03.0001 Einweisung / Schulung**
Einweisung / Schulung

Einweisung / Schulung des Bedien- und Technikpersonals für vorstehend beschriebene medizintechnische Einbauten.

Zehn separate Schulungstage am Projektstandort.
Menge: 10,000 d

#### 01.04 Leistungen auf Nachweis

*Hinweis: Ergänzende zusätzliche Vertragsbedingungen für Stundenlohnarbeiten*
Ergänzende zusätzliche Vertragsbedingungen für Stundenlohnarbeiten

Stundenlohnarbeiten werden gem. VOB/B §2 Abs. 10 und § 15 ausgeführt bzw. abgerechnet. Der AN hat über Stundenlohnarbeiten werktäglich Stundenlohnzettel in 2-facher Ausfertigung einzureichen.
Diese müssen außer den Angaben nach VOB/B §15 Abs. 3 folgende Angaben enthalten:
- das Datum
- die Bezeichnung der Baustelle
- die Namen der Arbeitskräfte und deren Berufs-, Lohn- oder Gehaltsgruppe
- die genaue Bezeichnung des Ausführungsortes innerhalb der Baustelle
- die Art der Leistung
- die geleisteten Arbeitsstunden je Arbeitskraft
- die Gerätekenngrößen

Mit der Ausführung der im Leistungsverzeichnis vorgesehenen Stundenlohnarbeiten ist erst nach schriftlicher Anordnung des AG zu beginnen. Der Umfang der im Einzelfall zu erbringenden Leistungen wird bei der Anordnung festgelegt.

Für vom AG angeordnete Stundenlohnarbeiten werden die vereinbarten Stundenverrechnungssätze zuzüglich Umsatzsteuer nach den tatsächlich geleisteten Arbeitszeiten bezahlt.

Der Verrechnungssatz für die jeweilige Arbeitskraft umfasst sämtliche Aufwendungen wie Lohn- und Gehaltskosten, Lohn- und Gehaltsnebenkosten, Zuschläge, lohngebundene und lohnabhängige Kosten, sonstige Sozialkosten, Gemeinkosten, Wagnis und Gewinn.
Wegezeiten, Fahrtkosten sowie Kosten für Aufsicht (Leitungspersonal) sowie Kleingeräteeinsatz sind ebenfalls in die Einheitspreise der nachfolgenden Stundenverrechnungssätze einzurechnen und werden nicht gesondert vergütet.
Die angesetzten Lohnkosten sind auf Basis der Urkalkulation zu ermitteln.

Wird während der Ausführungszeit erkannt, dass mehr Stundenlohnarbeiten erforderlich werden als beauftragt, werden diese nur vergütet, wenn vor Ausführung von weiteren Stundenlohnarbeiten eine entsprechende Auftragserweiterung durch den Auftraggeber erteilt wurde.

**01.04.0001 Stundensatz Facharbeiter/-in**
Facharbeiter/-in,
Stundenverrechnungssatz wie oben beschrieben.
Menge: 15,000 h

#### 01.05 Dokumentation

**01.05.0001 Zusatzaufwand für geordnete Übergabe der Bestandsunterlagen (Formatierung ohne Tabelle)**
Zusatzaufwand für geordnete Übergabe der Bestandsunterlagen

Die Bestandsunterlagen sind 2-fach in je einem DIN-A4-Ordner und 1-fach auf digitalem Datenträger (CD, DVD oder USB-Stick) mit gleicher, nachstehender Ordnerstruktur rechtzeitig vor Abnahme an die zuständige Objektüberwachung zur Prüfung zu übergeben.

Die Bestandsunterlagen sind vom AN zusätzlich in das vom AG zur Verfügung gestellte Projektkommunikationssystem (PKM) einzustellen, gemäß Struktur und Dateinamen-Schema nach Vorgabe des AG.

Als Dateiformat ist grundsätzlich "pdf" zu verwenden.
Planunterlagen sind im Format "dwg" oder "dxf" und "pdf" zu speichern.

Die Unterlagen sind gemäß nachstehender Liste in die jeweiligen Register einzusortieren.

Sollte ein DIN-A4-Ordner nicht ausreichen, so sind die Ordner in entsprechender Reihenfolge und mit der Gesamtanzahl an Ordnern zu nummerieren.

Auf den Rückenschildern sind ferner das Bauvorhaben, die Gewerkenummer, das Gewerk und die ausführende Firma zu verzeichnen.

Je nach Gewerk kann es zu einzelnen Abschnitten keine Angaben geben. Dies ist kenntlich zu machen (z.B. durch Hinweis: "entfällt") und die entsprechenden Register sind leer zu lassen.

Die Dokumente sind jeweils mit Angabe der betreffenden LV-Positionsnummer direkt auf den zugehörigen Dokumenten (Datenblätter etc.) zu versehen.

Eine Abnahme ohne vollständige Bestandsunterlagen wird vom Auftraggeber verweigert.

Register-Nr. - Ordnerinhalt:

0 - Inhaltsverzeichnis

1 - Bauvorhaben, LV-Nummer und Gewerk, Firmenangaben und Ansprechpartner

2 - Fachunternehmererklärung / Konformitätserklärungen / Übereinstimmungserklärungen / Leistungserklärungen

3 - Kopie Abnahmeprotokoll(e) - wird vom AG eingefügt Bestätigung der Mängelbeseitigung - wird ggf. vom AN nachgereicht

4 - Einweisungsprotokolle

5 - Reinigungs-/Wartungs- und Pflegehinweise

6 - Herstellernachweise / Systembeschreibungen / Produktdatenblätter / Sicherheitsdatenblätter

7 - Prüfzeugnisse / Zulassungsbescheide (z.B. für Brandschutz, Schallschutz, Dämmwerte, Druckprüfungen, Spülprotokolle, etc.), Prüfbescheinigung Standfestigkeit

8 - TÜV-Zertifikate / TÜV-Abnahmen / Sachverständigenabnahmen / Gutachterliche Stellungnahmen

9 - Vollständige Liste der verwendeten Werkstoffe bzw. Materialien inkl. der genauen Herstellerbezeichnung

10 - Bedienungsanleitungen

11 - Planverzeichnis und Bestandspläne, wie Werkpläne mit Eintragung tatsächlicher (ggf. abweichender) Ausführung, Werkstattzeichnungen, Verlegepläne, Aufbauzeichnungen, Schemata, Verteilerpläne, etc.

12 - Zusätzlich bei Technischen Anlagen: Für den Betrieb der Technischen Anlagen erforderliche Unterlagen (wie z.B. Prüfbücher etc.)
Menge: 1,000 psch

### 02 Ganzkörper-Magnetresonanztomographieanlage 1,5 Tesla

#### 02.01 1,5 T MRT-System

*Hinweis: Systembeschreibung*
Systembeschreibung

Es soll ein 1,5 Tesla Ganzkörper-Magnet-Resonanz-Tomographiesystem (im Folgenden 1,5 T-MRT genannt) mit folgenden Leistungen für die bildgebende Diagnostik in der Ebene EG angeboten werden.

Gefordert wird ein komplettes, kompaktes und hochauflösendes 1,5 T-MRT mit supraleitendem 1,5-Tesla-Magneten, mit einem minimalen Durchmesser der Magnetöffnung von 70 cm und aktiver, dynamischer Abschirmung für den Raum EG.B.056.1.

Die Anlage ist mit einer maximalen Heliummenge von 10 Litern ohne Quenchrohr auszuführen.

Das System soll kurze Untersuchungszeiten zur Erzielung eines hohen Patientendurchsatzes bei gleichzeitig großer Anwendungsbreite ermöglichen.

Hierzu sollen kombinierbare Mehrelement-Spulen mit einer jeweils möglichst hohen Anzahl an Spulenelementen eingesetzt werden, welche ohne Umlagerung oder Spulenwechsel in einer Untersuchung verwendet werden können.

Patientenlagerungstisch mit Hubantrieb und FOV (Field of View) mind. 205 cm.

Mit MRT-spezifischer Bedien- und Auswertekonsole mit neuester Hard- und Software.

Ebenso muss sie einfach und intuitiv bedienbar sein.

Ausführung inklusive Gegensprechanlage und Videoüberwachung des Patienten zum Schaltplatz.

Alle Optionen, die zur Erfüllung der Anforderungen nötig sind, müssen jeweils in jedem Abschnitt aufgeführt werden. Für nicht verfügbare Leistungsparameter müssen gleichwertige Alternativen angeboten werden.

Das Angebot umfasst die Lieferung, Installation, behördliche und sicherheitstechnische Abnahme bis zur Übergabe der voll funktionsfähigen Anlage einschließlich allem zum Betrieb erforderlichen Zubehörs an den Betreiber.

Anzubieten ist die komplette Installationsplanung unter Einbeziehung der anzubietenden HF-Kabine.

Des Weiteren ist die ausführliche Einweisung sowie das Training von Ärzten und Bedienpersonal des Klinikums von Applikationsspezialisten als Angebotsbestandteil anzubieten bzw. in das Angebot einzukalkulieren.

Als Gewährleistung ist der Zeitraum von 24 Monaten auszuweisen.

Gesamtsystem:

1,5 T-MRT komplett liefern und betriebsbereit installieren.

Gesamtsystem bestehend aus (soweit nicht anders angegeben ist die einfache Stückzahl anzubieten):

- Supraleitender Magnet 1,5 Tesla
- Gradientensystem
- Hochfrequenzsystem
- Spulensystem mit Spulenregalen
- Patientenlagerung und Überwachung
- Bedien- und Auswertekonsole
- Haupt- und Auswertekonsole mit Rechnersystem und Speichermedien
- beidseitige Gantry Bedienung im Untersuchungsraum
- Inbetriebnahme / Basistraining
- Applikationen / Messsequenzen
- Sequenz- und Bildgebungstechniken
- Allgemeine Sequenz- und Anwendungsparameter
- Lautstärkenminimierung
- Metallartefaktunterdrückung
- Bildverarbeitungssoftware
- Automatische Bildverarbeitungssoftware
- Dynamische Brust-Bildgebung (als Option)
- Bildnachverarbeitungssoftware
- Digitalvernetzung / Schnittstellen
- USV-Stromversorgung

*Hinweis: Medizinisch erforderliche Funktionalitäten*
Medizinisch erforderliche Funktionalitäten

- 1.5 T, trockener, energiesparender Magnet ohne Quenchrohr (freistehend)
- Patientenöffnung von 70 cm mit Patientenberuhigungslicht
- Gradientenfeldstärke min. 76 mT/m, Maximale Slewrate min. 346 T/m/s
- Patiententisch mit einem FoV von min 205 cm und Hubantrieb
- 72 Empfangskanäle, die gleichzeitig in einem Scan (einer Sequenz) und in einem FoV genutzt werden können
- Unterstützung standardisierter, geführter und KI-basierter Arbeitsabläufe für häufige Routineuntersuchungen (z. B. Schädel, Wirbelsäule, große Gelenke, Abdomen, Angio, Abdomen-Leber, Prostata, Ganzkörper) um reproduzierbare Bildqualität bei wechselnden Anwendern sicherzustellen.
- Applikation für besonders leise Sequenztechnik
- Möglichkeit zum Patientenregistrierung und Start von Untersuchungen direkt am Scanner (rechts und links)
- Integrierte KI gestützte Bildnachverarbeitung zur Rauschunterdrückung und zur Erhöhung der Bildschärfe für 2D, 3D-TSE und  und MPRAGE
- In die Messspulen integrierte Sensorik zur Erfassung von Atmung und Herzschlag
- in die Messspule integrierte Sensorik zur Positionierung der zu untersuchenden Region im ISO-Zentrum
- Energiesparmodus
- Vollautomatisches Positionieren und Ausrichten der auf die anatomischen Verhältnisse bezogenen Schichten anhand von anatomischen Markierungen in die Messspule integrierte Sensorik zur Positionierung der zu untersuchenden Region im ISO-Zentrum
- Integrierter Nachverarbeitungsarbeitsplatz für MR-Neuro Anwendungen, Perfusion, Onkologie, Kardiologie, MR-Spektroskopie, Vaskuläre Analysen, kardiale Perfusion und myokardiale Quantifikation, Prostata Bildgebung mit integrierten KI Funktionen und automatisierter Bildnachverarbeitung ohne Zutun des Anwenders
- SMS Imaging
- Compressed Sensing für ToF
- Beschleunigung für SWI Bildgebung
- Bewegungskorrekturmöglichkeit für MPRAGE
- BLADE Bildgebung für Diffusion
- DTI Bildgebung mit bis zu 256 Richtungen
- Spektroskopie und Chemical Shift Bildgebung
- Compressed Sensing Methode für die Abdomenbildgebung in freier Atmung
- Hochaufgelöste, gezoomte Diffusionsbildgebung der Prostata
- KM-Injektor und Injektorsteuerung über das MR-Interface
- Methode für den Ausgleich der durch Patienten induzierten Feldinhomogenitäten im Hals/Nackenbereich für eine homogene Fettsättigung mit integrierter ShimSpule

Hochauflösende, high-densitiy Spulen für
- Kopf/Hals mit mind. 20 Kanälen
- Handgelen mit mind. 16 Kanälen
- Fuß mit mind. 16 Kanälen
Flexible Spulen in 4 Größen (S-XL)
- kleine Spule mit mind. 18 Kanälen
- mittelgroße Spule mit mind. 18 Kanälen
- große Spule L mit mind. 24 Kanälen
- übergroße Spule XL mit mind. 24 Kanälen

- Maßnahmen zur Patientenberuhigung (Licht, Matratze, Sounds)
- Zwei Arbeitsplatzmonitore
- Integration von Musik innerhalb der Kopf-Spule

*Hinweis: Supraleitender Magnet 1,5 Tesla*
Supraleitender Magnet 1,5 Tesla

Gefordert wird ein supraleitender Magnet mit einer Magnetfeldstärke von 1,5 Tesla und einer Weite des Tunnels von mindestens 70 cm an der engsten Stelle. Mit diesem Magnet müssen alle geforderten Untersuchen durchzuführen sein.

*Hinweis: Gradientensystem*
Gradientensystem

Gefordert wird ein Gradientensystem.

Kühlkreislauf:

Bauseitig steht ein Kühlkreislauf mit folgenden Wasserwerten zur Verfügung:

Wasserzulauftemperatur max. 14 °C

Basis-Gradientensystem mind. (Q: 45 mT/m, SR 200 T/m/s pro Achse)

Die max. Gradientenfeldstärke und die max. Slewrate müssen gleichzeitig in einer Messung verfügbar sein.

*Hinweis: Hochfrequenzsystem (HF-System)*
Hochfrequenzsystem (HF-System)

Basis-Hochfrequenzsystem (8 Kanäle)

Gemeinsame Spezifikationen des Basis-HF-Systems:

- Signalaufbereitung / Verarbeitung Breitband MRT mit skalierbarem digitalem Empfangssystem, vollständig digitaler Signalführung möglichst bereits ab Spule (DirektRF / dStream / OpTix)

Ein erweitertes HF-System mit mind. 72 Empfangskanäle, vollwertig nutzbar in einem FOV.

*Hinweis: Spulensystem*
Spulensystem

Es ist eine Grund- und Mindestausstattung von Oberflächen-Messspulen für die nachfolgend genannten Anwendungen erforderlich. Eine Übersichtstabelle (max. 2 Seiten DIN A4) der angebotenen Spulen ist dem Angebot beizulegen.

Soweit nicht anders angegeben, oder für eine typische klinische Anwendung erforderlich, ist jeweils eine Spule anzubieten.

In den Tisch integrierte Mehrkanal-Oberflächenspule für Aufnahmen des Rumpfes und der Wirbelsäule, einschließlich MR-Myelographie.

Dedizierte phased array-Mehrkanal Kopf-Hals-Spule mit kippbarem Kopfteil.

Oberflächenspulen für Untersuchungen von
- Thorax
- Herze
- Abdomen
- Becken
- gynäkologischen Organen
- Prostata
- Rektum
- Halsweichteile
- Plexus brachialis und sacralis
- Schultergelenks
- Ellenbogen
- Hand und Handgelenk
- Hüfte
- Kniegelenk
- Sprunggelenk
- Fuß
- Extremitäten
- hirnversorgende Arterien
- Gefäße des Thorax und Abdomens
- Extremitätengefäße

und für Ganzkörperuntersuchungen sowie für pädiatrische Untersuchungen des Schädels und des Rumpfes.

Die Spulen müssen kombinierbar und für Messungen simultan einsetzbar sein. Es sind mind. 72 simultan aktive HF-Empfangskanäle vorzusehen.

Automatische Auswahl der benötigten Spulenelemente entsprechend der Tischposition der zu untersuchenden Körperregion. Grafische Anzeige der Sequenzplanung.

Ganzkörper-Scan

Es muss ein Ganzkörper-Scan mit hochauflösenden Oberflächenspulen mit hohem Signal-Rausch-Verhältnis (SNR) ohne Umlagerung des Patienten möglich sein.

Automatische Erkennung angeschlossener Oberflächenspulen durch das System.

*Hinweis: Patientenlagerung und Überwachung*
Patientenlagerung und Überwachung

Lagerungssystem mit patientenfreundlichem Design, sowie mit guter Patientenzugänglichkeit von allen Geräteseiten.

Patiententisch

Digitale Anzeige der Tischposition, automatische Tischpositionierung ohne Laser (z. B. für Kopf)

Der Tisch muss mit einem einzelnen Knopfdruck automatisch ins ISO-Zentrum des Magneten zu positionieren sein.

Der Tisch muss mit einem einzelnen Knopfdruck automatisch in die Ausgangsposition nach außen gefahren werden können.

Starten der Aufnahme am Gantry muss möglich sein.

Eine manuelle Tischpositionierung im Notfall muss möglich sein.

Eine Netzunabhängigkeit aller Tischbewegungen im Störfall muss gewährleistet sein.

*Hinweis: Zubehör für Patientenlagerung*
Zubehör für Patientenlagerung

Alle notwendigen Zubehörteile für die Patientenlagerung (Matratze, Kissen) müssen enthalten sein.

Vakuumkissen für effiziente und komfortable Patientenlagerung sowie ggf. HF-Ausgleichskissen müssen enthalten sein.

*Hinweis: Video-Überwachungsanlage*
Video-Überwachungsanlage

Video-Überwachungsanlage zur Patientenbeobachtung im MRT-Raum.
Geeignet zur Patientenbeobachtung bei kritischen Untersuchungen.

Abgestimmt auf Patienten-Spiegelsystem mit Blickmöglichkeit in beide Richtungen aus dem Magneten.

Integriertes Spiegelsystem für den Patientenkomfort, geeignet für den Blick in beide Richtungen.

*Hinweis: Patientenkomfort*
Patientenkomfort

Folgende Ausstattung ist anzubieten:

- Aktiver Patienten-Alarm
- Wechselsprechanlage zwischen Patient und Bedienpersona
- Für die Kommunikation zwischen Untersucher und Patient, innerhalb der Spule ohne Kopfhörer, ohne Kabel oder Schläuche.
Mit der Möglichkeit externe Geräte anzuschließen wie z. Bsp. DVD- oder MP3-Player.
- Variable Beleuchtung des Patiententunnels
- Variable Belüftung des Patiententunnels
- Verstellbarer Doppelspiegel für alle Untersuchungen in Rückenlage

*Hinweis: Spezifische Absorbtionsrate (SAR) Grenzwertüberwachung*
Spezifische Absorbtionsrate (SAR) Grenzwertüberwachung

mit folgenden Eigenschaften (Mindestanforderungen):

- intelligentes Managementsystem zur Überwachung und Optimierung der implizierten HF-Leistung (SAR), sodass bei jeder Messung sicher gestellt wird, dass der SAR-Wert unterhalb des kritischen Bereichs bleibt. Besonders für pädiatrische Anwendungen soll das SAR Management die applizierte HF-Gesamtenergie minimieren.
- Eignung für Untersuchungen von Patienten mit MR-Conditional Implantaten durch geführte Implantat-Arbeitsabläufe mit Eingabe implantatspezifischer Grenzwerte und entsprechenden Sicherheitsprotokollen.

*Hinweis: Patientenmessung*
Patientenmessung

Physiologische Messeinheit (PMU):
Eine PMU für EKG-, Atem- und Puls-Triggerung ist Angebotsbestandteil.

Die Einheit für physiologische Messwerte (PMU) bewegt sich zusammen mit dem Patiententisch. Die Wiedergabe von EKG, Puls und Atemfunktion erfolgt an der nachfolgend beschriebenen MRT-Bedienkonsole.

Eine weitere Anzeige der physiologischen Signale im Untersuchungsraum muss enthalten sein.

Eine kabellose Anschlussmöglichkeit von Puls-, EKG- und Atemtriggerung ist vorzusehen, wenn verfügbar.

*Hinweis: Triggermöglichkeiten*
Triggermöglichkeiten

- Periphere Puls-Triggerung
- Atem-Triggerung
- Externe Triggerung (Schnittstelle für externe Quelle in TTL-Logik)
- EKG-Triggerung

Anzeige der physiologischen Messwerte und Signale auf einem Display im Untersuchungsraum.

*Hinweis: Bedien- und Auswertekonsole mit Server -Client-System*
Bedien- und Auswertekonsole mit Server -Client-System

Auftragsbestandteil ist eine Bedien- und Ausertekonsole.

Die Konsole soll eine einfach zu bedienende Benutzeroberfläche für Workflow-orientiertes Arbeiten haben.

Die Bilddokumentation (auf Film / auf Papier / Transfer in PACS) muss an der Hauptkonsole möglich sein. Für die Bildnachverarbeitung und Auswertung, z.B. Herzuntersuchungen, ist eine Client-Server-basierte von der Hauptkonsole unabhängige Lösung anzubieten.

Die Bilddokumentation muss auch während der Messung möglich sein.

Siehe nachfolgende Beschreibungen - Hauptkonsole, Rechnersystem und Speichermedien!

*Hinweis: Hauptkonsole*
Hauptkonsole

Unterbringung der Hauptkonsole im Schaltraum.

Zur Akquisition und Auswertung von Untersuchungen mit folgenden Hardware Komponenten:

- 2 Monitore
- mit automatischer Monitor-Helligkeitssteuerung für Langzeit-Helligkeitsstabilität.
- mit Festplatte in der Hauptkonsole
- mit integrierter Gegensprechanlage
- mit Steuerung per Maus und Tastatur
- mit 3D-Nachverarbeitung
- mit DV-Sicherheit / User-Verwaltung

Alle Funktionen sind in einer Konsole integriert, dabei Bild- und Textinformationen sowie Messsteuerung in einem Bildschirm.

*Hinweis: Rechnersystem und Speichermedien*
Rechnersystem und Speichermedien

Steuerrechner und Bildrechner mit höchst möglicher Verarbeitungsgeschwindigkeit, entsprechend der neuesten verfügbaren Technologie.

(Schnellste Rekonstruktionsgeschwindigkeit, max. RAM, max. Rohdatenkapazität)

Paralleler Scan und Rekonstruktion

Es muss die Möglichkeit gegeben sein, den nächsten Scan zu starten, bevor die Rekonstruktion des vorhergehenden Scans beendet ist (Parallel Scan; Reconstruction).

Dies muss bei allen Applikationen und allen Sequenztechniken möglich sein.

*Hinweis: Sequenz- und Bildgebungstechnik*
Sequenz- und Bildgebungstechnik

Die nachfolgend aufgeführten Sequenz- und Bildgebungstechniken müssen als Standard-Messverfahren mindestens enthalten sein für die gesamte Routinediagnostik:

Spin Echo (SE)

- Symmetrische und asymmetrische Echos
- SE für T1-, T2- und Protonendichte-(PD-)Kontrast
- Protonendichte- und T2-gewichtete Bilder in einer Aufnahmesequenz

Inversions Recovery (IR)

- IR für die Aufnahme T1-gewichteter Bilder oder zur Fettunterdrückung
- Flüssigkeitsunterdrückung mit langen Inversionszeiten (FLAIR, Dark Fluid)
- "Dark-blood"-Technik

Gradient Echo (GRE)

- spoiled Gradient Echo (FLASH, Spoiled GRASS, T1-FFE), 2D-Technik und 3D-Technik
- Gradient Echo mit partiellem "transverse rephasing" (GRASS,FISP,FFE), 2D-TEchnik und 3D-Technik
- Gradient Echo mit "HF-rephasing" (CE-FAST, PSIF), 2D-Technik und 3D-Technik
- Fast Gradient Echo mit Präparationspulsen (Turbo - FLASH, MPRAGE, MP-GRASS, TFE), 2D-Technik und 3D-Technik
- Multi-Echo "FLASH" mit identischer Phasenkodierung für den ganzen Echozug und automatische Kombination der Echos, um Flussartefakte und Chemical-Shift-Artefakte zu minimieren (MEDIC, Multi Echo Data Image Combination), 2D-Technik und 3D-Technik
- Schnelles 3D GRE mit "schneller Fettsättigung" (True-FISP, Balanced FFE, FIESTA), 2D-Technik und 3D-Technik
- "TrueFISP" mit zwei phasen-alternierenden Aufnahmen, um Suszeptibilitäts-Artefakte bei hochauflösender Darstellung zu minimieren (CISS, Construktive Interference in Steady State)
- Dual-Echo-Aufnahme von "FISP" und "PSIF" und automatische Kombination der beiden Echos, um den T2-Kontrast zu verstärken. (DESS, Double Echo Steady State)

GRE-Messungen in Kombination mit EKG und Fingerpulstriggerung.

Kombination mit Atemkompensation.

Kombination mit Flusskompensation

Turbo Spin Echo (TSE) Fast Spin Echo (FSE):

- TSE für T1-, T2- und Protonendichte-(PD)-Kontrast
- Doppelkontrast-TSE in einem einzigen Scan (Protonendichte und T2)
- Doppelkontrast-TSE mit Echo-Sharing-Technik (doppelter Kontrast mit praktisch identischer Messzeit wie Einzelkontrast-TSE), 2D-Technik und 3D-Technik
- Einzel-Slab-3D-Technik

Turbo Inversion Recovery:

- Turbo Inversion Recovery mit kurzen Inversionszeiten für Fettunterdrückung (Turbo STIR)
- Turbo Inversion Recovery mit langen Inversionszeiten für Flüssigkeitsunterdrückung (Turbo Dark Fluid, FLAIR)
-"True Inversion Recovery" für starken T1-Kontrast, 2D-Technik und 3D-Technik
- TSE mit "flip-back" HF-Puls, für starken T2-Kontrast mit kurzer TR (RESTO-RE, DRIVE, Fast Recovery FSE), 2D-Technik und 3D-Technik
- Single-Shot TSE Half-Fourier Single Shot TSE (HASTE), 2D-Technik und 3D-Technik
- Turbo Gradient Spin Echo (TGSE, GRASE)
- 3D Multi-Slab-Technik zur Verkürzung der Aufnahmezeiten bei großen Volumina

Echo Planar Imaging (EPI)

- Single-Shot und Multi-Shot Echo Planar Imaging, sowohl SE EPI als auch GRE EPI (2D und 3D).

Single-Shot und Multi-Shot EPI müssen mit dem angebotenen Gradientensystem möglich sein.

*Hinweis: Allgemeine Sequenz- und Anwendungsparameter*
Allgemeine Sequenz- und Anwendungsparameter

Messverfahren

Nachfolgend aufgeführte Messverfahren stellen den anzubietenden Mindestumfang dar:

Allgemeine Scanparameter:

- Messverfahren Einzelschichten (2D, 2D-Multislice etc.)
- Messverfahren Multi-Schichtstapel (2D-Multi-Stack)
- Messverfahren Mehrfachschichten
- Messverfahren Radialschichten
- Messverfahren 3D-Volumenanregung
- Messverfahren mehrere Schichtstapel (3D-Multi-Stack)
- Messverfahren Mehrfachmessung (Dynamik)
- Bildtypen: mindestens Betrags-, Real-, Phasenbilder

Allgemeine Messverfahren

- Gleichzeitige Aufnahme mehrerer Schichtpakete mit unterschiedlichen Angulationen ("Multi-Slice/Multi-Angle")
- Flusskompensierung
- "Short-term Averaging", d.h. jeder Phasenkodierschritt wird vor dem nächsten Schritt wiederholt.
- "Long-term Averaging", d.h. alle Phasenkodierschritte für das gesamte Bild werden aufgenommen und dann wird der ganze Vorgang wiederholt.
- Elliptische Phasenkodierung, für kürzere 3D-Scanzeiten.
- Zentrisch-elliptische Phasenkodierung, um venöse Überlagerung bei MR-Angiographie zu unterdrücken.
- Interpolierung, innerhalb der Ebene und in 3D-kodierter Richtung (für 3D-Scans).
- "Flüster"-Sequenzeinstellung, zur Geräuschreduzierung.
- Methoden zur Reduzierung der Aufnahmezeit
- Half-Fourier und Teil-Fourier-Techniken.
- Messzeitverkürzung bei 3D-Messungen durch Ellipsoide k-Raum-Blende.
- Interpolation bei allen 3D-Messungen auch in Schichtrichtung möglich(ZIP-Technik).
- Techniken für räumliche Sättigung
- Mindestens 6 Vorsättigungs-Slabs mit graphischer Positionierung
- "Tracking  Sat-Bands", um konstante Sättigung von venösem und/oder arteriellem Blutfluss aufrechtzuerhalten
- Fortgeschrittene Verfahren zur effektiven Unterdrückung von Metallartefakten
- compressed sensing
- KI-gestütze Rauschunterdrückung
- KI-gestützte Auflösungsverbesserung

Techniken für spektrale Sättigung/Anregung

- Frequenz-selektive Fettsättigung
- Frequenz-selektive Wassersättigung
- Frequenz-selektive Fettanregung
- Frequenz-selektive Wasseranregung
- "Quick FatSat" für 3D-Scans, d.h. nur ein Sättigungspuls pro 3D-kodierter Schleife.

Techniken zur Fettunterdrückung

mindestens:

- Inversion Recovery
- Spektrale Fettsättigung
- Adiabatische Spektrale Fettsättigung
- Wasseranregung
- Dixon Methode für Gradienten- und Turbo-Spin-Echo Sequenzen
- einschließlich 3D-Sequenzen

Scan-Planung

- Interaktive Scan-Vorbereitung über graphische Schichtpositionierung auf Referenzbild(ern).
- Scanplanung auf verschiedenen Übersichtsbildern (auch aus verschiedenen Messungen, mit beliebigen auch nicht-orthogonalen Ausrichtungen).
- "3-Punkt-Planung", z.B. für Herzbildgebung.
- Graphische Schichtpositionierung auf Movies (z.B. auf dem schlagenden Herzen)
- Automatische Übertragung der Schichtpositionierung (Verschiebung, Angulation) von einem vorhergehenden Scan (z.B. T1- und T2-Scan mit identischer Positionierung)
- Vollautomatische Ausrichtung der Schichtposition je nach Patientenanatomie.
- Planung auf zusammengesetzten Messungen aus verschiedenen Tischpositionen.

Bewegungskorrektur

Automatische prospektive Bewegungserkennung und -korrektur in Echtzeit muss enthalten sein.

Echtzeit-Darstellung

Es soll die Möglichkeit geben, sofort nach der Rekonstruktion Bilder automatisch darzustellen.

Protokollaustausch

Es soll ein Austausch von Scan-Protokollen zwischen Systemen bzw. Anwendern möglich sein.

Applikationen

Es sind die nachfolgenden funktionsoptimierten Messprotokolle anzubieten für die

- Neurologie
- MR-Angiographie
- Kardiologie
- Ganzkörper
- Orthopädie
- Onkologie
- Parallele Bildgebung und fortgeschrittene Beschleunigungsverfahren

Routine:

- T1-gewichtete, T2-gewichtete und protonendichte-gewichtete Bildgebung für Kopf- und Wirbelsäulen-Untersuchungen.
- Flüssigkeits-unterdrücktes Inversion Recovery (FLAIR, 2D und 3D) für komplette Unterdrückung des CSF-Signals.
- Single Shot Myelographie Bildgebung mit hoher Auflösung (echte 512er Matrix).
- Multi-Step Bildgebung des ganzen ZNS (Kopf + ganze Wirbelsäule) mit Oberflächenspulen, ohne Umlagerung des Patienten oder Spulenwechsel und mit vollautomatischer, software-gesteuerter Tischbewegung.
- Spin-Echo und Fast Spin-Echo in Kombination mit Magnetisierungstransferkontrast (MTC) zur Erhöhung des Kontrastes zwischen Hintergrundgewebe und einer mit Kontrastmittel angereicherten Hirnläsion.
- MT-Offset zur Optimierung der Kontrastverhältnisse wählbar durch Anwender.
- Fast FLAIR (Fluid Attenuated Inversion Recovery) zur besseren Abgrenzung neurologischer Läsionen gegen Liquor durch Unterdrückung des Liquor-Signalanteils.

Diffusionsbildgebung mit Echtzeit-Auswertung:

- Diffusionsbildgebung mit Single-Shot EPI und zusätzlich einer hochauflösenden Methode (nicht-single-Shot).
- Die Diffusionsbildgebung mit Single-Shot EPI und mit T2-gewichteten Gradientenechosequenzen muss mit dem oben beschriebenen Gradienten-System möglich sein.
- Vollautomatische Echtzeit-Auswertung diffusionsgewichteter Bilder.
- Perfusions-Bildgebung mit Echtzeit-Auswertung
- Perfusions-Bildgebung mit Single Shot EPI muss enthalten sein.
- Die Perfusionsbildgebung mit  Single-Shot EPI muss mit dem oben beschriebenen Gradienten-System möglich sein.
- Vollautomatische Echtzeit- Auswertung perfusionsgewichteter Bilder.
- Automatische Berechnung von Time-To-Peak-Maps und rCBV-Maps in Echtzeit aus perfusionsgewichteten Bildern, einschließlich anwenderdefinierter Hintergrundunterdrückung.
- Pixelweise Berechnung des maximalen Signalverlustes aufgrund Kontrastmittelanreicherung automatisch in Echtzeit.
- Generierung von Signal-Zeit-Kurven in einer region of interest.

Anwenderunterstützung

automatisierte Planung der Standardebenen auf Basis anatomischer Landmarken
- mit Anpassung des Gesichtsfeldes an das Untersuchungsobjekt
- mit Anpassung des Schichtstapels an die Ausdehnung des Untersuchungsobjektes
- bei Untersuchungen des Schädels
- bei Untersuchungen der Wirbelsäule
- bei Untersuchungen des Herzens
- bei Untersuchungen des Abdomens
- bei Untersuchungen der Schulter
- bei Untersuchungen des Ellenbogens
- bei Untersuchungen der Hüfte
- bei Untersuchungen des Kniegelenks
- bei Untersuchungen des Sprunggelenks
- bei Ganzkörperuntersuchungen

Schaltplatz mit Doppelmonitor ausgestattet

Bildgebung

Neurologie:

volumetrische, artefaktminimierte 3D Turbo-/Fast-Spinechosequenzen
- mit T2-Wichtung
- mit FLAIR-Wichtung
- mit T1-Wichtung
- mit T1-FLAIR-Wichtung
- mit Protonenwichtung
- mit STIR-Kontrast
- mit Doppel-Inversion Recovery
- isotrope MPRAGE
- T2-gewichtetes-Gradientenecho
- 2D- und 3D-T2 Multigradientenecho (MEDIC, MERGE)
- echoplanare Diffusionswichtung mit hoher Auflösung und Korrektur von Verzerrungen und Suszeptibilitätsartefakten mit multiplen B-Werten und Fettsuppression kombiniert mit Beschleunigungsverfahren
- segmentierte EPI-Diffusionswichtung
- non-EPI-DWI mit radiärer K-Raum-Abtastung
- automatische ADC-Berechnung im Anschluss an die Messung
- hochaufgelöste 3D SSFP-Sequenz für die Darstellung der Liquorräume (CISS,FIESTA C, ...)
- hoch aufgelöste suszeptibilitätsgewichtete 3D-Sequenz
- robuste Perfusionsmessung, zeitlich und räumlich hoch aufgelöst
- automatische Berechnung der Parameterbilder aus der Perfusionsmessung
- Flussmessung in Phasenkontrasttechnik
- Flussquantifizierung aus der PC-Messung
- 3D-Phasenkontrastangiographie
- automatische MIP-Reformatierung der Phasenkontrastangio
- 2D- und 3D-Time of Flight Angiographie
- Multislab 3D-ToF mit variabler Anregung zur Kompensation der Spinsättigung
- automatische MIP-Reformatierung der ToF-MRA
- kontrastgestützte MR-Angiographie, mit visueller Bolustriggerung und mit Messung der Bolusankunft mit programmgeführter Anwenderunterstützung
- automatische MIP-Reformatierung der ce-MRA
- zeitaufgelöste ce-MR-Angiographie mit beschleunigter K-Raum-Auslesung
- kontrastmittelfreie MR-Angiographie im Kopf-Hals-Bereich (nicht ToF)
- Diffusionswichtung am Myelon
- stark T2-gewichtete 3D-Sequenzen zur hochaufgelösten MR-Myelographie
- automatische MIP-Reformatierung der Myelographie
- 3D-TrueFISP basierte Darstellung des Spinalkanals
- automatische Planung der Standardschnittebenen nach anatomischen Landmarken am Schädel
- automatische Planung der Standardschnittebenen nach anatomischen Landmarken an der Wirbelsäule
- geräuschreduzierte Sequenzen für Standardkontraste bei Schädeluntersuchungen (T1, T2, FLAIR)
- geräuschreduzierte Sequenzen für DWI und SWI bei Schädeluntersuchungen

Sequenzen zur MR-Neurographie
- mit volumetrischen 3D-Sequenzen
- mit Unterdrückung von Einfaltungen bei kleinem FoV
- kombinierbar mit Dixon-Fettsuppression
- kombinierbar mit Compressed Sensing zur Beschleunigung
- kombinierbar mit Deep Learning zur Verkürzung der Messzeit oder Erhöhung der Auflösung

Herz und Gefäße

- EKG-getriggerte beschleunigte 2D-SSFP-Sequenzen (TrueFISP, FIESTA, ...) zur funktionellen (cine) Darstellung
- Untersuchung auch in freier Atmung / atemgetriggert möglich
- Beschleunigungstechnik zur Minimierung der Akquisition pro Schicht bis in die Größenordnung von einem Herzschlag/Schicht
- Technik zur Bewegungskorrektur
- Technik zur Kompensation von Arrythmien
- T1- und T2-gewichtete EKG-getriggerte black blood-Sequenzen
- black Blood-Technik mit SSFSE-Sequenzen
- Aufnahmen des late enhancement in 2D- und 3D-Technik
- phasensensitive Sequenz zur Suppression des Myokardsignals weitgehend unabhängig von TI
- Aufnahmen des late enhancement mit Fettsuppression
- T1-Mapping des Myokards
- T2-Mapping des Myokards
- automatisierte Planung der Standard-Ebenen (kurze Herzachse, Zweikammerblick, Dreikammerblick, Vierkammerblick) auf Basis anatomischer Landmarken
- serverbasierte Software zur Auswertung von Herzuntersuchungen (Ventrikelvolumina, Ventrikelfunktion, Wandbewegungsstörung, late enhancement, T1-/T2-Mapping)
- serverbasierte Software zur Auswertung von Perfusionsuntersuchungen
- serverbasierte Software zur Auswertung von Phasenkontrast-Flussmessungen
- serverbasierte Software zur Rekonstruktion und Nachbearbeitung von angiographischen Untersuchungen

CE-Angiographie der Extremitäten

- mit visueller Bolustriggerung
- mit Messung der Bolusankunft mit programmgeführter Anwenderunterstützung
- nicht kontrastmittelgestütze MR-Angiographie der Extremitäten
- CE-Angiographie der abdominellen Arterien
- nicht kontrastmittelgestütze MR-Angiographie der abdominellen Arterien

Time-of-flight MRA (TOF):

- MR-Angiographie unter Verwendung der Time-of-Flight-Methode muss enthalten sein, 2D-TOF und 3D-TOF
- Phase Contrast MRA (PC)
- MR-Angiographie unter Verwendung der Phasen-Kontrast-Methode muss im Angebot enthalten sein, 2D-PC und 3D-PC.
- Kontrastmittelunterstützte MRA (ceMRA)
- zeitlich aufgelöste ce-MRA mit hoher räumlicher und zeitlicher Auflösung.
- Ultraschnelle Sequenzen für kontrastmittelunterstützte MR-Angiographie (CE-MRA), mit automatischer Bildsubtraktion, MIP und Standardabweichung.

Bolus Timing

- Online-Darstellung eines schnellen 2D-Bolus-Übersichtbildes mit schneller Umschaltmöglichkeit auf den 3D ceMRA-Scan. Zusätzlich und alternativ Verfahren zur Messung der Bolusankunft mit Testbolus mit optimaler Nutzerführung.

Periphere ceMRA

- Mit Becken-Bein-MR-Angiographie zur Messung und  Darstellung von Gefäßen der gesamten Becken-Bein-Region in 3D.
- Mit automatischer Tischverschiebung.
- Die Messung der "Vor" und "Nach-KM-Daten" erfolgt mit pixelgenauer automatischer Subtraktion
- Mit automatischer MIP-Berechnung der gesamten Gefäßstruktur.
- Lagerungszubehör sowie geeignete Spule für Becken-Bein-Angiographie muss im Angebot enthalten sein.
- Quantitative Flussanalyse auf Basis der Phasenkontrastmethode mit manueller oder automatischer Gefäß-ROI.
- Messung des maximalen, minimalen und durchschnittlichen Blutflusses mit Bestimmung des arteriellen und venösen Blutflusses.
- Bestimmung des Schlag- und Flussvolumens.
- Die Ergebnisse sind wahlweise farbig als Overlay darstellbar (Doppler-Effekt).

Kardiologie - Bildgebung

Herzmorphologie

Die Bewertung der Herzmorphologie (Herz- und Gefäßstruktur, Klappenfunktion) muss enthalten sein.

- Atemanhaltetechniken mit hohem Kontrast
- "Dark-blood"-Technik für optimierten Myokard-Blut-Kontrast.
- Morphologische Bildgebung mit freier Atmung und prospektiver Bewegungskorrektur

Kardio - Funktion

- Getriggerte Multiphasen-Studien (z.B. True FISP, FIESTA, Balanced FFE)
- Herzfunktion in Ruhe und unter Belastung mit prospektiver und retrospektiver Triggerung
- Black-Blood Darstellung mit schnellen SE und GRE für hohen Kontrast zwischen Blut und umliegenden Gewebe
- Protokolle für die Messung der Myokardperfusion in Ruhe und unter Stress-Protokolle für die Darstellung von Late-Enhancement im Myokard zum Nachweis von Narbengewebe und Entzündungsherden
- Zur Sicheren Diagnose muss der Bildkontrast weitgehend unabhängig von der gewählten Inversionszeit (TI) sein, daher sind Phasensensitive Sequenzen notwendig
- Parallele Bildgebung zur Verkürzung der Messzeit am Herzen bei allen relevanten Sequenzen
- Protokolle zur Darstellung von irregulärer Herzfunktion (Vorhof-flimmern) in Echtzeit ohne EKG-Triggerung
- Bewertung der Ventrikelfunktion und Wandbewegung.
- Automatische Anpassung des Aufnahmefensters an die momentane Herzfrequenz.
- Graphische Anzeige des Datenaufnahmefensters (z.B. TR) mit Bezug auf das EKG-Signal.
- Parallele Bildgebung für höchste zeitliche und räumliche Auflösung.
- Arrhythmienverwerfung für die CINE-Darstellung.
- Radiale Sequenzen für Echtzeit-Studien:
- "Phase-Sharing"-Methode für höhere zeitliche Auflösung und kürzere Atemanhaltezeiten.
- Optimierte Protokolle für Belastungsuntersuchungen.
- Echtzeit-CINE TrueFISP/FIESTA/B-FFE für nicht-getriggerte Aufnahmen mit freier Atmung.
- Gitter- oder Streifen-Tagging-Techniken zur Auswertung der myokardialen Funktion.
- Gewebecharakterisierung mittels T2- und T1-gewichteter black-blood Sequenzen, wahlweise mit Fettsuppression, sowie T1- und T2-Mapping.
- "First-Pass" und "Delayed-Enhancement"-Techniken sollen enthalten sein.
- Ultraschnelle Bildgebung für "First-Pass"-Myokard-Perfusion, wobei mehrere Schichten pro Herzschlag gemessen werden.
- TI-Übersichtsbilder zur Optimierung des Kontrastes zwischen Infarkt und normalem Myokard.
- 2D und 3D "Delayed-Enhancement"-Techniken mit segmentierten IR True-FISP/FLASH Sequenzen, zur Bewertung der Vitalität des Myokards.
- "First-Pass"-Myokard-Perfusions-Bildgebung mit mehreren Schichten pro Herzschlag, auf der Basis von TrueFISP/FIESTA/B-FFE mit Half-Fourier und paralleler Bildgebung.
- Phasen-sensitive IR TrueFISP/FLASH für "Delayed-Enhancement"-Studien.
- Single Shot IR TrueFISP für "Delayed-Enhancement"-Studien.
- Hochauflösende Bildgebung für Plaque-Charakterisierung.
- Koronare Bildgebung - Hochauflösende Darstellung der Koronarien.
- Koronare Bildgebung in einem einzigen Atemanhalten, basierend auf 3D GRE.
- Koronare Bildgebung in einem einzigen Atemanhalten, basierend auf 2D und 3D
- TrueFISP/FIESTA/B-FFE.
- Koronare Bildgebung mit freier Atmung und prospektiver Bewegungskorrektur, 2D und 3D GRE.
- Koronare Bildgebung mit freier Atmung und prospektiver Bewegungskorrektur, basierend auf 2D und 3D TrueFISP/FIESTA/B-FFE.
- T1 und T2 - Quantifizierung am Herzen, Berechnung kurz nach der Messung ohne manuelle Nachverarbeitung.

Flussquantifizierung:

- EKG-getriggerte Phasen-Kontrast-Technik.
- Segmentiertes 2D GRE mit "Echo-Sharing", um die zeitliche Auflösung zu verbessern.
- Atemanhaltetechniken zur Flussquantifizierung.
- Retrospektive Rekonstruktionsalgorithmen für volle Abdeckung des R-R-Intervalls in Kombination mit Arrhythmienverwerfung.

Ganzkörper - Bildgebung

- Es sollten Ganzkörperuntersuchungen z.B. onkologischen Fragestellungen möglich sein und die dafür notwendigen Spulen im Angebot enthalten sein.
- Erzeugung eines zusammenhängenden Planungsbildes über den gesamten Untersuchungsbereich
- programmunterstützte automatisierte Planung des Untersuchungsbereiches
- automatisierte Verknüpfung der Aufnahmen von den einzelnen gemessenen Körperabschnitten
- kompatibel mit paralleler Bildgebung
- mindestens T1, STIR und fettsupprimiertes DWI als Kontraste
- kurze Messzeit für eine Ganzkörperuntersuchung mit den o.g. Sequenzen
- mind. Schädel bis Kniegelenke jeweils eine Akquisitionsebene/Wichtung
- Erweiterung mit 3D T1 fatsat-Messungen mit Kontrastmittel möglich

Abdomen

schnelle T1-wichtete 2D GRE mit Spoiler
- kombinierbar mit Fettsuppression spektral / DIXON / adiabatischer Inversionspuls (SPAIR, ASPIR, ...)
- kombinierbar mit 2D Navigator basierter Bewegungskorrektur
- mit radiärer k-Raumabtastung

T2 SSFP (HASTE)
- kombinierbar mit Fettsuppression spektral / DIXON / adiabatischer Inversionspuls (SPAIR, ASPIR, ...)
- kombinierbar mit 2D Navigator basierter Bewegungskorrektur

T2 TSE / FSE mit radiärer k-Raumabtastung
- kombinierbar mit Fettsuppression spektral / DIXON / adiabatischer Inversionspuls (SPAIR, ASPIR, ...)
- kombinierbar mit Relaxationsbeschleunigung

TrueFISP / FIESTA mit Fettsuppression

Interpol. 3D-Dixon fettsuprimiertes Gradientenecho (VIBE,LAVA, ...)
- kombinierbar mit paralleler Bildgebung
- kombinierbar mit Bewegungskorrektur

auch für chemical shift-Bildgebung verwendbar

zeitlich und räumlich hoch aufgelöste fettsupprimierte 3D-Bildgebung für multiphasische Akquisitionen (VIBE Twist, DISCO, ...)

stark T2 gewichtete hoch aufgelöste 3D FSE/TSE zur MRCP und Urographie
- kombinierbar mit compressed sensing
- Diffusionswichtung mit Fettsuppression in Atemstillstand
- Diffusionswichtung mit Fettsuppression mit Atemtriggerung
- Diffusionswichtung mit gesteigerter räumlicher Auflösug
- hoch aufgelöste 2D T1 und T2 FSE/TSE mit Bewegungskorrektur für Aufnahmen im Becken
- isotrope 3D T2 FSE /TSE für Aufnahmen im Becken

Sequenzpaket für die Untersuchungen der Prostata
- mit hoch aufgelöster DWI (FOCUS DWI, ZOOMit, ...)
- mit automatischer ADC-Berechnung
- mit Berechnung synthetischer Bilder mit höheren B-Werten
- mit zeitlich hoch aufgelöster T1-gewichteter 3D-Gradientenechomessung nach Kontrastmittel mit kleinem FoV

- automatisierte Unterstützung bei der Planung der Schnittebenen

Onkologie

- Leberbildgebung bei freier Atmung und hoher zeitlicher Auslösung bei Dynamik
- schnelle, hochauflösende 4D-Bildgebungssequenz mit DIXON
- Fett-/Wasser-Trennung für die kontrastmittelfreie Bildgebung der gesamten Leber in einer Messung
- Bewegungsunempfindliche kontrastmittelverstärkte 3D T1-Leberbildgebung in freier Atmung
- räumlich hoch aufgelöste Diffusionsgewichtung z.B. zur Untersuchung der Prostata
- Magnetresonanz-Cholangiopankreatikographie

Orthopädie

T1-, T2 und protonengewichtete 2D FSE/TSE-Sequenzen mit dünnen Schichten und hoher Auflösung

T2- und PD-sequenzen kombinierbar mit Relaxationsbeschleunigung
- kombinierbar mit spektraler Fettsuppression, mit adiabatischem Inversionspuls (SPAIR), mit DIXON-Fettsuppression
- kombinierbar mit radiärer K-Raumabtastung
- kombinierbar mit paralleler Bildgebung
- kombinierbar mit Deep Learning basierter Bildrekonstruktion

- T2-gewichtete 3D-Multiechosequenzen (MERGE, MEDIC, ...)
- hochaufgelöste Sequenzen zur Knorpeldarstellung
- volumetrische fettsuprimierte 3D T1-gewichtete Sequenz zur Arthrographie
- hocheffiziente Metallartefaktsuppression kompatibel mit T1-, T2- und PD-gewichteten Turbo-/Fast Spinechosequenzen
- kombinierbar mit Beschleunigung durch compressed sensing
- Sequenzen mit ultrakurzem TE oder zero TE zur Erzeugung CT-ähnlicher Aufnahmen des Skeletts

Pädiatrie

- auf die Untersuchung von Kindern und Kleinkindern optimiertes Sequenzpaket
- beschleunigte Sequenzen mit paralleler Bildgebung im Bildraum und K-Raum
- Beschleunigung mit 2D paralleler Bildgebung
- zeitlich und räumlich hoch aufgelöste fettsupprimierte 3D-Bildgebung für multiphasische Akquisitionen (VIBE TWIST, DISCO, ...)
- mit hoch beschleunigten Sequenzen zur Bildgebung am Körperstamm auch bei freier Atmung 3D-radial stack of stars (StarVIBE, DISCO Star, ...)
- kombinierbar mit compressed sensing (Grasp-VIBE)
- robuste Messungen mit radiärer K-Raumabtastung (Propeller, Blade, ...)
- Navigatorecho-basierte abdominelle Bildgebung
- geräuschreduzierte Sequenzen für Schädeluntersuchungen mit T1-, T2-, FLAIR-, DWI- und SWI-Kontrast
- geräuschreduzierte Sequenzen bei Untersuchungen des Skeletts mit Standardkontrasten
- Sequenzen mit ultrakurzem TE oder zero TE zur Erzeugung CT-ähnlicher Aufnahmen des Skeletts

*Hinweis: Beschleunigungstechniken und Artefaktsuppression*
Beschleunigungstechniken und Artefaktsuppression

parallele Bildgebung im Bildraum

parallele Bildgebung im K-Raum

autokalibrierte parallele Bildgebung im Bildraum

autokalibrierte parallele Bildgebung im K-Raum

parallele Bildgebung mit Beschleunigung in 2 Dimensionen

radiäre K-Raumabtastung
- für T1-, T2-, FLAIR und STIR-Kontraste
- für Diffusionswichtung
- kombinierbar mit spektraler Fettsuppression einschl. SPAIR
- kombinierbar mit räumlicher Vorsättigung
- kombinierbar mit Atemtriggerung
- kombinierbar mit paralleler Bildgebung

prospektive navigatorbasierte Bewegungskorrektur

2D-Navigator-Sequenz

3D-Navigatorsequenz für prospektive Bewegungskorrektur
- kombinierbar mit 3D-FSE/TSE-Sequenzen und 3D-Gradientenechosequenzen

navigatorbasierte Triggerung im Thorax oder Abdomen

navigatorbasierte Gating im Thorax oder Abdomen

Beschleunigung durch compressed sensing / Hypersense
- kombinierbar mit paralleler Bildgebung
- kombinierbar mit Fettsuppression

anwendbar für 3D FSE/TSE Sequenzen

anwendbar für 3D ToF-Bildgebung

anwendbar für 3D Gradientenechosequenzen

Beschleunigung durch Simultaneous Multislice / Hyperband
- kombinierbar mit paralleler Bildgebung

anwendbar für FSE/TSE-Sequenzen

anwendbar für DWI-Sequenzen

zeitlich und räumlich hoch aufgelöste fettsupprimierte 3D-Bildgebung für multiphasische Akquisitionen (VIBE TWIST, DISCO, )

bewegungsunempfindliche multiphasische 3D-Akquisition mit 3D-radiärer K-Raum Unterabtastung (stack of stars) z.B. DISCO Star, StarVIBE
- mit compressed sensing (Grasp VIBE)

Beschleunigung durch Einsatz einer Deep Learning-Software zur Rekonstruktion unterabgetasteter Daten

einsetzbar bei 2D TSE-/FSE-Sequenzen

einsetzbar bei 2D SSFSE-/HASTE-Sequenzen

einsetzbar bei 2D Gradientenechosequenzen

einsetzbar bei echoplanarer Diffusionswichtung

einsetzbar bei 3D-Spinechosequenzen

einsetzbar bei 3D-Gradientenechosequenzen

einsetzbar bei Herzuntersuchungen mit cine-Sequenzen TrueFISP/Fiesta

einsetzbar bei Herzuntersuchungen zur Darstellung des late enhancements

einsetzbar bei Herzuntersuchungen für T1- und T2-Mappping

einsetzbar in Kombination mit radiärer K-Raumabtastung

einsetzbar in Kombination mit paralleler Bildgebung

einsetzbar in Kombination Compressed sensing

einsetzbar in Kombination mit Simultaneous Multislice

einsetzbar für T1-, T2-, PD-, FLAIR-, STIR- und T2*-Kontraste

einsetzbar für kontrastgestützte Aufnahmen

einsetzbar zur Erhöhung der räumlichen Auflösung

*Hinweis: Diffusions-Tensor-Bildgebung (als Option)*
Diffusions-Tensor-Bildgebung

Multi-direktionale diffusionsgewichtete Bildgebung mit mindestens 12 Richtungen und mehreren b-Werten, geeignet für die Berechnung von Diffusionstensoren inkl. Fiber-Tracking und Auswerte-Software.

*Hinweis: Lautstärkenminimierung*
Lautstärkenminimierung

Gefordert wird eine Technologie zur Lautstärkenminimierung bei unterschiedlichen Anwendungen.

*Hinweis: Metallartefaktunterdrückung*
Metallartefaktunterdrückung

Methode zur Unterdrückung von Artefakten durch Metalle (Drähte, Implantate, Osteosynthesen, Prothesen, Stents, o.ä.)

*Hinweis: Automatische Bildverarbeitungssoftware*
Automatische Bildverarbeitungssoftware

Das System muss für einen schnelleren Workflow automatische Bildverarbeitungsfunktionen bieten.

Die folgenden Bildberechnungen müssen automatisch mit der Bildrekonstruktion durchgeführt werden, ohne jegliche Nachverarbeitung und zusätzliche Mausklicks.

Automatische Bildsubtraktion.
Automatische Berechnung der Standardabweichung mehrerer Datensätze.
Automatische Berechnung der Maximum Intensity Projection (MIP)
Automatische Bildsubtraktion und automatische MIP kombinierbar, z. B. für die Auswertung kontrastmittelunterstützter MR-Angiographie.

Perfusions - Verarbeitung:

Automatische Verarbeitung von Perfusionsparameter-Maps, rCBV und rCBF (regionales zerebrales Blutvolumen und Blutfluss).
Automatische Berechnung von TTP-Maps (Time to Peak).
Automatische Berechnung von PBP-Maps (Quantifizierung der max. Signalabnahme aufgrund des Kontrastmittelbolus).
Automatische Berechnung des Global Bolus Plot (für schnelle Steuerung der Kontrastmittelgabe).

Diese Parameter-Maps müssen vollautomatisch berechnet werden, ohne dass weitere Nachverarbeitung benötigt wird.

Diffusionsverarbeitung:

Nachfolgende Berechnungen müssen möglich sein

- B-Maps / ADC-Maps / DWI-Maps / Exponential-Maps und Eigenvektor-Maps für alle Richtungen.
- Automatische Verarbeitung von Diffusions-Parameter-Maps.
- Automatische Berechnung von TRACE-Maps (isotropische Diffusionsbilder).
- Automatische Berechnung von ADC-Maps (Apparent Diffusion Coefficient).

Diese Parameter-Maps müssen vollautomatisch berechnet werden, ohne dass weitere Nachverarbeitung benötigt wird.

*Hinweis: Bild-Nachverarbeitungssoftware*
Bild-Nachverarbeitungssoftware

ggfls. unter Verwendung einer serverbasierten dedizierten zusätzlichen Software

Allgemeine Auswertefunktionen:

Bildersortierung, Schichtwiedergabe und Auswahl.
Wiedergabe von mehreren Bildern mit unabhängigen Möglichkeiten zur Bearbeitung.
Graphische Wiedergabe von akquirierten Schichten und Schichtnummern auf einem Referenzbild.

Aufteilung und separate Speicherung von Multi-Echo-Serien (z.B. Dixon-Seq.; in/opp phase)

Bildwiedergabe einer ganzen Studie.
- Mit Bildvergrößerung
- Mit Bildsortierung
- Mit Roaming (Vergrößerung einer ROI und Verstellung der vergrößerten ROI innerhalb des Bildes)
- Messung von Entfernung und Winkel  (AT/TT) / Entfernung (TTTG) ist schichtübergreifend möglich.
- Mit Gitterraster-Überlagerung
- Mit Bildverschiebung
- Mit Bildrotation
- Mit Bildspiegelung (horizontal/vertikal)
- Mit Bildinversion
- Mit Bildmarkierung
- Mit automatische Bildintensitätskorrektur (Normalisation für Oberflächenspulen)
- Mit statistischer Auswertung der ROI's

Bildfilter

Ein Bildfilter zur Rauschunterdrückung und Kantenanhebung der Bilder muss enthalten sein.
Verwendung von Hochpass- und Tiefpass-Filterung.
Automatische Anpassung an lokalen Bildinhalt.

Bildauswertung

Die folgenden arithmetischen Bildoperationen müssen enthalten sein, z. B. für Untersuchungen mit Kontrastmittel:
- Bildsubtraktion
- Bildaddition
- Bildmultiplikation
- Bilddivision

Es muss möglich sein, eine Subtraktion, Addition, Multiplikation oder Division zweier kompletter Serien über einen einzigen Befehl durchzuführen (z.B. für Subtraktion: Nachkontrast-Serie minus Vorkontrast-Serie)

Arithmetische Mittel- und Standardabweichung über eine Reihe von ausgewählten Bildern.
Berechnung von T1-, T2- und logarithmischen Bildern.
Differenzieren / Integrieren von ausgewählten Bildern.
Berechnung einer mittleren Steigung aus einer Reihe von ausgewählten Bildern.
Berechnung von z-Score Bildern zur Auswertung funktionaler Bilddaten
Statistische Auswertung von ROI's.

Multi-planare Rekonstruktion von 3D-Datensätzen (MPR)

Es muss die Möglichkeit gegeben sein, multi-planare Rekonstruktionen von 2D/3D-Datensätzen während der Messung durchzuführen.

Mit Möglichkeit, die effektive Schichtdicke der neu berechneten Schichten direkt zu definieren.

Es müssen gekrümmte Schnitte/Kurven zu definieren und zu rekonstruieren sein. Weiterhin müssen komplette Schichtpakete für eine Sekundär-Rekonstruktion zu definieren sein.

Es muss möglich sein, voreingestellte Werte für spezielle Rekonstruktionen zu speichern. Auch die Verbindung mit einem bestimmten Scan-Protokoll verbunden zu werden, muss möglich sein.

Die Bildergebnisse müssen zusammen mit dem betreffenden
Patienten digital im Archiv abgespeichert werden können.

Maximum Intensity Projection (MIP)

Es muss die Möglichkeit geben, MIP-Rekonstruktionen während einer Messung ohne Beeinträchtigung durchzuführen. Weiterhin muss eine interaktive 3D Echtzeit-MIP-Datenrotation möglich sein.

Eine interessierende Region muss beliebig definiert werden können, um die MIP-Qualität zu verbessern, d. h. durch Einzeichnen eines VOI mit der Maus ("targeted MIP")

Voreingestellte Werte für spezielle Rekonstruktionen zu speichern muss möglich sein.
Diese müssen auch mit einem bestimmten Scan-Protokoll verbunden werden können.

Minimum Intensity Projection (minIP) und MIP Thin muss enthalten sei.

Shaded Surface Display (SSD)

Es muss die Möglichkeit geben, SSD-Rekonstruktionen durchzuführen.
Die interaktive Rotation von einem 3D-Objekt in Echtzeit muss möglich sein.
Eine interessierende Region muss willkürlich definiert werden können, um die SSD-Qualität zu verbessern, d. h. durch Einzeichnen eines VOI mit der Maus ("targeted SSD")

Es muss möglich sein, voreingestellte Werte für spezielle Rekonstruktionen zu speichern.
Diese müssen auch mit einem bestimmten Scan-Protokoll verbunden werden können.

Movie - Mode / Cine - Mode

Ein Auswertepaket mit gleichzeitiger Movie-Funktion und AVI-Dateierzeugung  muss enthalten sein.

Die gleichzeitige Cine-Anzeige von bis zu 8 Schichten muss möglich sein.

Erzeugung von AVI-Cine-Dateien für 1 oder 4 gleichzeitige Schichten.

Quantitative Nachverarbeitung von Neuro-Perfusionsdaten

Es muss ein Paket für die quantitative Auswertung von Hirnperfusionsmessungen enthalten sein.

Farbanzeige von relativer Mean Transit Time (reIMTT).
Farbanzeige von relativem Cerebral Blood Volume (reICBV).
Farbanzeige von relativem Cerebral Blood Flow (relCBF).
Flexible Anwahl der Arterial Input Function (AIF) für die Quantifizierung.
Generierung von Zeit-Intensitätskurven für eine wählbare ROI.

Kardio-Funktion

Integrierte Anzeige für bis zu 8 synchronisierte Sequenzen.

Automatische Konturerkennung des Myocard über alle Phasen und Schichten der Cine-Studie, einschließlich manueller Einstellungs-Tools.

Interaktive Definition der ventrikulären und myokardialen Konturen.

Berechnung von Ventrikelfläche und -volumen, Schlagvolumen und Auswurffraktion.

Berechnung von Dicke, Masse und Signalintensität des Myokrads für mehrere Myokard-Segmente.

Dynamische Auswertungen wie z.B. Zeit-Volumen-Diagramme, Füllrate und Wandbewegung.

Grafische Definition von ED/ES (Enddiastole, Endsystole).

Grafische Definition der am weitesten basal und apikal gelegenen Schichten.

Grafische Darstellung von Ergebnissen und ASCII-Tabellenausgabe.

Automatische oder interaktive Skalierung der graphischen Ausgabe.

Integration der Ergebnisse in ein strukturiertes Protokoll und Speicherung in DICOM- und AVI-Format zur Dokumentation.

Herz-Perfusion

Ein Auswertepaket für die Analyse der Herzperfusion muss enthalten sein.

Gefäßanalyse

Software-Paket für die Gefäßanalyse:

Betrachten von MR-Angiographie-Datensätzen in den Modi VRT, MPR oder MIP in jeder Richtung.

Mit manueller und halbautomatischer Positionierung einer Zentrallinie, die genau durch das Gefäßzentrum verläuft.

Manuelle und halbautomatische Quantifizierung von Änderungen in Größe und Durchmesser des Gefäßes.

Anwahl vorprogrammierter Protokolle, die den Benutzer durch die notwendigen Schritte für eine schnelle und reproduzierbare Generierung von Ergebnissen führen.

Exakte Bewertung von Stenosen in 2D.

Tools für eine Stent-Planung müssen verfügbar sein.

Schichtdaten, wie z.B. Schichtposition und -ausrichtung für die weitere Scan-Planung von der Auswerte-Software zur Scan-Software müssen übertragen werden können. Ergebnisse müssen dokumentiert werden.

Blutfluss und Fluss der Liquorflüssigkeit (CSF)

Gleichzeitige Movie-Darstellung von bis zu 8 Schichten.

Berechnung von Fluss- und Geschwindigkeitsparametern (z. B. mittlere und maximale Geschwindigkeit, mittlerer, kumulativer, prograder, retrograder Fluss) für große und kleine Gefäße.

Farbkodierte Darstellung von Geschwindigkeitswerten.

Automatische Definition von "Region of Interest" über Zeit-Serien.

Grafische und tabellarische Darstellung der Ergebnisse (z. B. Fluss-Zeit-Kurven).

Integration der Ergebnisse in ein strukturiertes Protokoll und Speicherung in DICOM- und AVI-Format zur Dokumentation.

3D VRT Volume Rendering

Es muss ein Software-Paket für 3D Volume Rendering enthalten sein.

Projektion von Volumeninformation auf jede beliebig ausgerichtete Ebene.

Unabhängige Steuerung von Farbe, Opazität und Schattierung von bis zu 4 Gewebeklassen.

Auswahl vordefinierter Farb-VRT-Einstellungen über eine Bildgalerie.

Vom Anwender wählbare Visualisierungsfilter für MPR, MIP, SSD oder VRT.

Vergrößern des aktuellen Anzeigesegmentes.

Speichern oder Filmen rekonstruierter Bilder oder Bereiche.

Segmentierung von 3D-Datensätzen entweder mit manueller Konturerzeugung, mittels Schwellenwerten oder durch "volume growing"-Operationen.

Volumenmessungen müssen möglich sein:

Datensatzbegrenzung entweder mit Hilfe der Clipbox oder durch einen variablen Editier-Slab.

Verbesserte Editier-Tools, wie morphologische Operatoren (z. B. Erosion und Dilatation) für bessere Bildqualität.

Image Composing

Es muss eine Nachverarbeitungs-Software zur Zusammenführung von Bildern aus verschiedenen Scans und Tischpositionen enthalten sein.

Darstellung und Speicherung vollformatiger Bilder der Wirbelsäule.

Vergleich zweier rekonstruierter Bilder zur Auswertung und Diagnose.

Filmen in verschiedenen Layouts muss unterstützt werden.

Messungen von Grundfunktionen in rekonstruierten Bildern.

Messungen erweiterter orthopädischer Funktionen (skoliotischer  Winkel, kyphotischer Winkel, vertikale Distanzmessung und Unterschiede in der Breite der Wirbelzwischenräume).

Bildfusion

Es muss ein Software-Paket für die Bildfusion von MR-, CT-, NM- und PET-Bildern im DICOM-Format enthalten sein.

CT-, MR-, NM- oder PET-Bilder werden als Eingabe für die Bildfusion akzeptiert.

Leicht zu bedienende visuelle Ausrichtung mit 6 Freiheitsgraden (3 x Translation, 3 x Rotation).

Speichern der Transformationsmatrix nach der Registrierung mit den Datensätzen zur späteren Wiederverwendung.

Speicherung der Fusionsergebnisse als Sekundärbilder.

*Hinweis: Bildaufruf und Anzeige*
Bildaufruf und Anzeige

DICOM-Bilder (auch Fremdbilder) aus einem angeschlossenen Bildnetzwerk (PACS) müssen an der Bedienkonsole aufgerufen werden können.

*Hinweis: Bildverteilung über CD/DVD und USB-Medien*
Bildverteilung über CD/DVD und USB-Medien

In der Konsole muss ein CD/DVD-Laufwerk (read / write) zur Speicherung der Bilder im DICOM-Format enthalten sein. Ebenso eine Ausgabe über einen USB-Anschluss an angeschlossene Speichermedien.

*Hinweis: Mindestens folgende Schnittstellen zur KIS- / RIS- / PACS-Anbindung müssen enthalten sein:*
Mindestens folgende Schnittstellen zur KIS- / RIS- / PACS-Anbindung müssen enthalten sein:

Eine betriebsbereite Einbindung bzw. maximal mögliche Mitwirkung bei der Einbindung der Anlage in ein Radiologie-Informationssystem (RIS) sowie in ein digitales Bilddokumentationsnetzwerk (PACS) ist einzukalkulieren.

Die anzubietende Anlage soll an folgende Systeme bzw. Geräte via Standardschnittstellen betriebsfähig angebunden werden:

- DICOM Modality Worklist (MWL)
- DICOM Modality Performed Procedure Step (MPPS)
- DICOM Storage (C-STORE)
- DICOM Storage Commitment
- DICOM Query/Retrieve (C-FIND / C-MOVE / C-GET)
- Structured Reports (SR)
- DICOM RDSR + IHE REM (nur für Röntgengeräte)
- DICOM Presentation States
- DICOM Basic Print (optional)
- DICOMweb (QIDO-RS, WADO-RS, STOW-RS)
- DICOM C-Echo
- DICOM HL7
- TLS-Verschlüsselung

Alle Softwarefunktionen sind in Menüs logisch geordnet und einfach anwählbar. Kompatibilität im Sinne DICOM 3.0 ist zwingend erforderlich.

Entsprechende Konformitätsbescheinigungen für alle relevanten Systemkomponenten sind dem Angebot beizulegen.

Offenlegung aller vorhandenen, insbesondere der vorstehend beschriebenen Kommunikationsschnittstellen.

Dosisdaten müssen gemäß Leitlinien ins Dosismanagementsystem per RDSR (Radiation Dose Structure Report) übertragen werden

*Hinweis: Eintransport*
Eintransport

Der Eintransportweg (Flur) ist in der Höhe auf 2,60 m (OKFFB-UKAD)
begrenzt und ist vor Ort zu prüfen.

Die weitere Einbringöffnung Wand (Flur; MRT-Untersuchungsraum Achse N14 - P14) beträgt maximal B 5,00 x H 2,50 m.

Der komplette Einbringweg inkl. Anlieferung ist vor Ort zu prüfen.

Zum Schutz des Bodenbelags / Estrichs sind zum Eintransport geeignete Maßnahmen (z. B. Transportschienen, Bodenplatten etc) vorzusehen und einzukalkulieren.

Die Einbringung der Magnete muss auf mind. 16 Rollboarden als Linienlast erfolgen.

*Hinweis: Installationsvorgaben*
Installationsvorgaben

Zum Leistungsumfang des Auftragnehmers gehören nachfolgende Installationsvorgaben, die für die ungestörte Funktionsfähigkeit des 1,5 T-MRT erforderlich sind.

Untersuchungsraum:
Bau / Statik
Raum:
Keine abgehängte Decke

Magnetresonanz-Tomographie-Anlage
MRT mit einer Magnetfeldstärke von 1,5 T, supraleitender Magnet mit überwiegend aktiver Abschirmung, Weicheisenabschirmung des Raumes auf Shim- (Ausgleichs-) bleche begrenzt, HF-Abschirmung von Magnet- und Untersuchungsraum durch HF-Kabine (ggf. Stahleinbringung an Wänden, Boden, Decke), HF-abgeschirmte Mediendurchführung in die HF-Kabine über Filterschrank geräteseitig.
Lichte Raumhöhe mind. 3.100 mm, lichte Raumhöhe Kabine 2.750 mm, Roh-Fußbodenhöhe 150 mm (Bodenabsenkung) unter OKFFB
Einbring-Gewicht 13.000 kg
Bodenaufbau Installationsfreiraum für Eisenabschirmung (Stahlplatte ca. 8 mm) an Rohdecke im Raum unter dem Magneten vorsehen, Bereich ca. 7 x 9 m, Mindestabstand vom Isozentrum ca. 155 cm ist zu beachten
Bohrung mit Durchmesser ca. 10 mm zur Orientierung für Iso-Zentrum erforderlich
Schalldämmung der bauseitigen Wände um HF-Kabine mit Schalldämmung Rw 54 dB
Einbring-Öffnung B 2.270 x H 2.600 mm

Elektro:
Raum
Raumbeleuchtung dimmbar, Bedienung von Schaltraum

Magnetresonanz-Tomographie-Anlage
Elektroanschluss mit eigenem Hauptverteiler über den Technikraum MRT
Leitungen sind über den Übergabepunkt Medien zu führen, bauseitige Leistung endet an HF-Filter der HF-Kabine

EDV
Magnetresonanz-Tomographie-Anlage
1 x Anschluss Gegensprechanlage geräteseitig, von Bedien- und Auswerteeinheit zu Gerät
1 x Video-Verbindung geräteseitig von Patient zu Schaltraum (Bedien- und Auswerteeinheit), Kamera geräteseitig

HLK
Raum
Raumkonditionen T = 20 - 21 °C, dTmax 3 °C/h, rel. Luftfeuchtigkeit 40 - 60 % ohne Kondensation

Magnetresonanz-Tomographie-Anlage
Wärmelast 3,5 kW
1 x Zuluft mind. 6-facher Frischluftwechsel und mind. 2.040 m³/Stunde

Technikraum
Bau / Statik
Raum
lichte Raumhöhe mind. 2.800 mm
Bodenaufbau Doppelboden / Hohlraumboden, alternativ Bodenkanalsystem mit Verbindung zum Untersuchungsraum und Schaltraum
Empfehlung ohne abgehängte Decke

Schalt- und Steuerschrank MRT 1,5 T
Bodenbelastung 5.000 N/m²
Gewicht Technikschränke 2.100 kg

Elektro
Raum
2 x Schukosteckdose, 230 V

Schalt- und Steuerschrank MRT 1,5 T
Elektrounterverteilung bauseits, Übergabepunkt endend in Gerätenähe, separate Zuleitung(en) zu Geräten erforderlich
Elektroversorgung über eigenen Hauptverteiler mit direkter Zuleitung von Trafo oder Gebäudehauptverteilung, Zuleitung(en) bis Schalt- und Steuerschrank bauseits
1 x Stromkreis, 400 V, Anschlussleistung 120 kVA, Netzunsymmetrie +- 1 %, Spannungsschwankungen +- 5 %, HF-Dauerstörung max. 1 V im Bereich 10 - 30 kHz
1 x Potentialausgleich-Anschluss freies Kabelende für Technikschränke
1 x Hauptschalter
1 x Not-Aus-Schalter (Höhe 1.800 mm) - nach Montageplanung
1 x FI-Schalter
1 x Stromkreis, 230 V, mit SV-Berechtigung SV-Versorgung für geräteseitige USV, ca. 5 kVA (nur Teilleistung) für mind. 5 min
1 x Leerrohr Elektro mind. DN 32 mit Zugdraht, bauseits nach Angabe im Montageplan zu Untersuchungsraum
1 x Leerrohr Elektro mind. DN 100 mit Zugdraht, bauseits nach Angabe im Montageplan oberhalb der HF-Kabine zu Schaltraum
Angabe Installationskanäle siehe Untersuchungsraum

EDV
Raum
3 x EDV-Anschlusspunkt 1-fach
1 x Anschluss Gebäudeleittechnik für Temperaturüberwachung
1 x Anschluss Gebäudeleittechnik für Feuchtesensor im Bodenbereich, Absperrung des Kühlwassers im Havariefall vorsehen

Schalt- und Steuerschrank MRT 1,5 T
1 x EDV-Anschlusspunkt 1-fach für Datenübergabe ins Hausnetz
1 x EDV-Anschlusspunkt 1-fach für Servicezwecke
1 x Anschlusspunkt Gebäudeleittechnik (Störmeldung)

HLK
Raum
Zwangsentlüftung bei Heliumverdampfung
Zuluftfilterung mit Filterklasse G4
Feuchtigkeitsmelder im Doppelboden/ Hohlraumboden
Raumkonditionen T = 20 - 24 °C, dTmax 3 °C/h, rel. Luftfeuchtigkeit 40 - 60 % ohne Kondensation

Schalt- und Steuerschrank MRT 1,5 T
Wärmelast an Raumluft bis 13 kW
Kühlwasserübergabestation inkl. Festverrohrung und Absperrventilen bauseits Wärmeabgabe bis zu 77 kW an Wasser (herstellerabhängig)
1 x Kühlwasser, Vorlauf 6 - 12 °C, Wasserdurchsatz mind. 114 l/min, Wasserdruck max. 6 bar, ph-Wert 6-8, < 10 °dh, Schwebstoffgehalt < 10 mg/l
1 x Kühlwasser, Rücklauf

Sanitär
Schalt- und Steuerschrank MRT 1,5 T
redundante Kühlwasserversorgung über Stadtwasser (umschaltbar)
Wärmeabgabe bis zu 60 kW an Wasser (herstellerabhängig)
1 x Kühlwasser, Vorlauf
1 x Kühlwasser, Rücklauf Wasserdurchsatz mind. 110 l/min, Wasserdruck max. 6 bar, ph-Wert 6-8, < 10 °dh, Schwebstoffgehalt < 10 mg/l
1 x Kalt-Wasser für geräteseitige Befüllung interner Kühlwasserkreislauf
Absperrung des Kühlwassers im Havariefall vorsehen
Für den Notfall eines Ausfalls der Kühlwasserversorgung (einige Stunden sind akzeptabel, Größenordnung Tage wird kritisch) muss ein redundanter Kühlkreislauf verfügbar sein. Kann z.B. über einen zweiten Anschlussstutzen für Stadtwasser gelöst werden, der manuell in der Haustechnik umgesteckt wird.
Für das erstmalige Befüllen des Kühlkreislaufes muss ca. in 15 m Entfernung zum Technikraum MRT ein Wasseranschluss zur Verfügung stehen. Firma bringt Schlauch mit.
Ausführung der bauseitigen Kaltwasser-Verrohrung in Edelstahl auf die gesamte Rohrinstallation oder Ausführung eines Trennsystems (Wärmetauscher) zwischen Primär und Sekundärsystem. Um Verunreinigungen im Kühlwasser aufzufangen, werden geräteseitig entweder Filter (im Technikraum zwei Filterkreisläufe, die umgeschaltet werden können) eingesetzt, die bei Bedarf gespült werden oder eine aufwändigere Lösung mit einem zusätzlichen Wärmetauscher installiert.

Schaltraum:
Bau / Statik
Raum
Bodenaufbau Doppelboden / Hohlraumboden, alternativ Bodenkanalsystem mit Verbindung zum Untersuchungsraum und Technikraum

Bedien- und Auswerteeinheit MRT
Fenster zu Untersuchungsraum (Leistung HF-Kabinen Lieferant)

Elektro
Raum
Raumbeleuchtung dimmbar für Befundung gemäß DIN 6868-157

Bedien- und Auswerteeinheit MRT
2 x Schukosteckdose, 230 V, mit SV-Berechtigung
4 x Schukosteckdose, 230 V
1 x Not-Aus-Schalter (Höhe ca. 180 cm) bauseits - nach Montageplanung
1 x Hauptschalter
2 x Leerrohr Elektro mind. DN 100 mit Zugdraht, bauseits nach Angabe im Montageplan, oberhalb der Kabine vom Technikraum zum Standort Bedien- und Auswerteeinheit
1 x Leerrohr Elektro mind. DN 32 mit Zugdraht zu Wand im Untersuchungsraum für Kontrastmittelinjektor

EDV
Bedien- und Auswerteeinheit MRT
3 x EDV-Anschlusspunkt 1-fach für Datenübertragung ins Hausnetz
1 x EDV-Anschlusspunkt 1-fach für Servicezwecke
1 x Anschluss Gegensprechanlage zu Untersuchungsraum, geräteseitig
1 x Video-Verbindung zu Kamera im Untersuchungsraum geräteseitig

HLK
Raum
Raumkonditionen T = 18 - 24 °C, dTmax 3 °C/h, rel. Luftfeuchtigkeit 40 - 60 %

Bedien- und Auswerteeinheit MRT
Wärmelast max. 2,5 kW

**02.01.0001 1,5 T MRT-System**
Menge: 1,000 St

**02.01.0002 Unterbrechungsfreie Stromversorgung**
Unterbrechungsfreie Stromversorgung

Für die vorstehend angebotenen Auswerterechner ist eine anlageneigene unterbrechungsfreie Sicherheitsstromversorgung (USV) anzubieten.

Die Anlage ist an die bauseitige Sicherheitsstromversorgung (SV) mit einer Umschaltzeit von 15 Sekunden anzuschließen.

Die Anforderung an die anlageneigene USV besteht darin, dass sie Netzspannungsschwankungen ausgleicht und im Falle einer Stromstörung bis zum Eintritt der bauseitigen Sicherheitsstromversorgung (SV) und - falls anlagenbedingt erforderlich - darüber hinaus den Betrieb der Auswerterechner aufrechterhält.

Eine laufende Bildauswertung darf nicht abgebrochen werden und es darf kein Datenverlust von bereits akquirierten Roh- oder Bilddaten entstehen.

USV liefern und betriebsbereit installieren.
Menge: 1,000 St

#### 02.02 HF-Kabine

**02.02.0001 HF-Kabine**
HF-Kabine

Freistehende und selbsttragende Kabine (Boden, Wände, Decke) zur Aufnahme sowie zur Magnetfeld-, Hochfrequenz- und Schallabschirmung eines MRT 1,5 Tesla (wie in voriger Position angeboten) für den Raum EG.B.056.01 MRT.

In das Angebot ist eine bauphysikalische Überprüfung des Standortes (bzgl. Abschirmung, Schallschutz etc.) einzukalkulieren. Die bauphysikalische Überprüfung und Berechnung haben vor Ort im Zuge der Erstellung der Montagepläne zu erfolgen.

Zur Abschirmung der elektrischen Felder, aus Metall mit besonders guter elektrischer Leitfähigkeit, bevorzugt aus Kupfer oder auch aus Aluminium, Edelstahl, verzinktem Stahlblech.

Die Elektromagnetische Abschirmung des HF-Käfigs, sofern erforderlich, ist zu erbringen und ist Bestandteil des Einheitspreises.

Hierbei ist bezogen auf das Projekt und die Umgebung die EN 60601 ff bzw. die IEC 60601-1 nach neuestem Stand zu erfüllen.

Bei der Kalkulation sind die beiliegenden Pläne zu berücksichtigen.
Ein bauphysikalisches Gutachten ist durch den Bieter zu erstellen und in den Gesamtpreis miteinzurechnen.

Die genauen Raum- und Deckenhöhen der o. g. Räumlichkeiten sind beiliegenden Plänen zu entnehmen.

Dabei ist besonders zu beachten, dass sich oberhalb des Standortes Achse M14 bis Q11 Bettenzimmer Intensivpflege, Personalaufenthaltsräume, Lager- und Arbeitsräume befinden. Hier ist die 0,5 mT-Linie derart abzuschirmen, dass sich diese unterhalb des Fertigfußbodens bzw. noch in der Rohdecke befindet. Deshalb ist es notwendig, die Außenwände entsprechend abzuschirmen.

Unterhalb des Standortes Achse M14 bis Q11 befinden sich IT-, NSHV-, BAT-, NEA-, Server-, Tank-, BSV-, SV-Räume, sowie ein Wagen- und Kistenwaschplatz.

Der Verlauf der 0,5 und 0,1 mT-Linie ist unter Berücksichtigung der angebotenen Abschirmung durch Berechnung vor der Installation nachzuweisen.

Fundament
Chromnickelstahl-Fundamente unterhalb der MRT-Füße zur Körperschallentkopplung, bestehend aus mind. 20 Lagen jeweils 2,5 mm starken Edelstahlplatten.
Abmessungen der Platten ca. B 500 x T 400 x H 50 mm
Die Lagerung der Chromnickelstahl-Fundamente erfolgt jeweils auf einer 25 mm starken Polyurethan-Dämmlage, z.B. Sylomer SR 450,
Kennfarbe grau oder gleichwertig.

Schlüsselfertiger Innenausbau des Untersuchungsraumes.
Kabine und Ausbau sind auf das angebotene 1,5 T-MRT-System und die örtlichen Gegebenheiten abzustimmen. Dazu gehören auch alle notwendige Kabelkanäle, Pritschen etc. zur Leitungsführung vom Gerät zu den bauseitigen Übergabepunkten der Kabine.

Generell hat beim Ausbau der HF-Kabine die Funktionalität des MRT-Systems oberste Priorität. Sollte diese Funktionalität von den im nachfolgenden benannten Ausbauelementen beeinträchtigt werden, so sind diese Elemente im Angebot gegen Alternativprodukte zu ersetzen, die den gestellten Anforderungen an die Funktionalität gerecht werden.

Die Aufstellung des 1,5 T-MRT einschließlich aller erforderlichen Technikbereiche, mit Vorschlag für die Raumaufteilung sowie Türen und Durchblickfenster muss in die beigelegten Pläne eingezeichnet werden (bzw. in die gem. Vorbemerkungen beizubringenden Pläne).

Die Rohbaukonstruktion von Decke und Fußboden wird erhalten.
Durch den Auftragnehmer sind alle weiteren Leistungen bis zur fertigen Oberflächenbeschichtung zu erbringen, auch wenn sie nicht extra im nachfolgenden Text aufgeführt sind.

Sofern eine Fußboden-Unterkonstruktion erforderlich ist, ist diese im Angebotspreis enthalten und darf eine Höhe von maximal 100 mm nicht überschreiten. Weiterhin ist eine Vorab-Montage zu kalkulieren.

Die Einbringung der HF-Kabine durch die bauseitige MRT- Einbringöffnung ist Sache des Auftragnehmers und in das Angebot einzukalkulieren.

Bzgl. der Einbringung des 1,5 T-MRT in die HF-Kabine ist bei der Konstruktion und Kalkulation zu beachten, dass die Einbringöffnung im Bereich Achse N14 - P14 gemäß beiliegendem Plan liegt.

Unverzüglich nach Auftragserteilung und Klärung aller technischen Einzelheiten ist durch den Bieter eine Werkplanung zu erstellen (max. Bearbeitungszeit 12 Werktage), in der die Ausführung zu detaillieren ist.

Vor Geräteinstallation ist eine Schallmessung durchzuführen, die nachweist, dass die erforderliche Dämpfung erreicht wird.

Mit Übergabe sind vom Auftragnehmer alle Bestandsunterlagen und Wartungsnachweise an den Auftraggeber zu übergeben.
Die Kosten hierfür sind in einer separaten Position einzukalkulieren.

Zur Vermeidung von körperlicher Leitung im Gebäude ist die HF-Kabine akustisch vom Bauwerk entkoppelt mit doppelt-elastischer Auflagerung aufzustellen.

Raumgröße
(Rohmaße):

Länge: 7.975 mm

Breite: 5.600 mm

Höhe: 4.050 mm (UKRD)

Bodenabsenkung gegenüber Fertigfußboden: 150 mm

Die HF-Kabine ist elektrisch isoliert gegenüber dem Gebäude aufzustellen, elektrisch leitende Materialien der Kabine dürfen keine galvanische Verbindung zum Bauwerk haben. Der Nachweis ist dafür zu erbringen.

Die Kabine ist freitragend auszuführen oder mit körperschalldämmenden Abhängern an der Rohdecke zu befestigen und bedarf keiner Abstützung im Wandbereich. Im Deckenbereich ist im Kreuzungsbereich von Deckenfeldern eine Abhängung über Gewindestangen oder Ketten zu realisieren. Der Kabinenabstand zur Gebäudewand darf 30 mm nicht unterschreiten.

Im Deckenbereich sind geeignete Isolatoren in die Abhängungen einzubauen, um eine elektrisch-galvanische Trennung zu gewährleisten (s.o.).

Die HF-Kabine ist gem. DIN VDE 0100 - 710 mit einem Potentialausgleich als zentrale Einpunkt-Erdung zu versehen.
Dieser muss im Bereich der Durchführungsfilter oder der Filterplatten für Beleuchtung, Telefon- bzw. Nachrichtenfilter erfolgen, um ein Vagabundieren der anfallenden Filter-Leckströme unkontrolliert über die Kabinenseitenflächen durch diese Ableitung zu gewährleisten.

Die Schirmdämpfungswerte betragen von > 100 dB im Frequenzbereich von 100 kHz bis > 100 MHz.

Der messtechnische Nachweis dafür ist zu erbringen.

Folgende Ausbauqualitäten sind gefordert:

Fußboden:
Niveauausgleich zu den angrenzenden Räumen herstellen.
Der Bodenbelag ist in Kautschuk/Vinyl mit Stellsockel auszuführen, Farbe nach Muster.

MRT-Lagerung:
Der Fußboden ist so auszustatten, dass darauf der 1,5 T-MRT aufgestellt werden kann.

Innenverkleidung:
Horizontal verlaufende Innenwandverkleidung der HF-Kabine in Sonderausführung (weiß), bestehend aus 19 mm starken Melaminharz furnierten Möbelplatten, mit quer verlaufenden Wandpaneelen bis max. 2.000 mm Breite und ca. 450 mm Höhe. Dekor und Farbe nach Wahl und Vorgabe.

Decke:
GK - Rasterdecke, Rastermaß 62,5 cm, Beschichtung wie Wand. Abriebklasse 2.

HF-Türsystem:
Vollautomatisch, elektronisch verfahrende HF-Schiebetür in Glasausführung mit elektrischem Sichtschutz auf Knopfdruck:
- Schieberichtung innen/außen links/rechts
- automatische Tür-Öffnung/Schließung nur per Tastendruck,
- Durchgangmaß mind. B 1.250 x H 2.220 mm
- Der elektromotorische Türantrieb mit Türblattverfahrung sitzt oberhalb der Tür auf der Kabineninnenseite.
- Öffnung mittels Tastendrucks
- Die Türschwelle der elektronischen HF-Schiebetür ist zu beiden Seiten bodenbündig!
- Türinnen- & Außenseite mit Verbundsicherheitsglas 6 mm, Rw der HF-Schirmtür ca. ≥ 42 dB!
Sicherheitssensorik außerhalb der HF-Kabine durch Absichrungssensor für automative Schiebetürsysteme. Präsenzmelder, mit Infrarottechnologie  Die Dreidimensionaler Infrarotvorhang zur Vemeidung jeglichen Kontakts von Personen mit der Schirmtür.
Wabengitter für den Überdruckausgleich:
- Lichte Abmessungen ca. B 600 x H 600 mm
- in der HF-Kabinendecke installiert.
- Näherungssensor zur Türöffnung
- Keypad mit NFC Reader oder Fingerabdrucksensor
- Privacy Folie schaltbar, elektrischer Sichtschutz auf Knopfdruck

Mit schaltbarem Glas per schaltbarer Folie / dimmbar.
Ein- und Ausschalten elektrisch auf Knopfdruck.
Einstellung der Transparenz über Schalter neben der Tür oder vom Bedienplatz. Das elektrische Ein- und Ausschalten muss jederzeit per Knopfdruck möglich sein.
Einschließlich Leibungsrahmen, dreiseitig ab der Betonwand zur Verkleidung des Rohbauausschnitts.

Fenster Schaltraum:
Zwei Stück HF-geschirmte Durchblickfenster zum Schaltraum EG.B.056.
- Fensterfläche ca. 1.800 mm breit, 1.360 mm hoch, lichter Durchblick ca. 1.800 x 1.100 mm, BRH ca. 900 mm,
- nicht öffenbar
- mit sehr gutem optischem Durchblick
- beidseitig mit VS-Glasscheiben bestückt
- mit äußerem Fenster-Anschlussrahmen, Farbe nach Wahl und Vorgabe
- R`w des HF-Schirmfensters ≥ 44 dB

Einschließlich Leibungsrahmen, dreiseitig von außen rundum das HF-Fenster am Bedienplatz, ab der Betonwand zur Verkleidung des Rohbauausschnitts.

Allgemein:
Für die gesamte Kabinenkonstruktion sind die vorgeschriebenen Schallschutzanforderungen (u.a. ISO 140/717) zu beachten.
In keinem Fall sind Schalldruckpegel von > 55 dB (A) in den angrenzenden Räumen zu überschreiten.

Elektroinstallation:
Die funktionstüchtige und betriebsfertige Erstellung der Elektroinstallation innerhalb der Kabine vollumfänglich ab bauseitiger Versorgungsleitung, einschließlich aller hierfür erforderlichen HF-Elektrofilter ist Bestandteil dieses Angebotes.

Beim MRT-Raum handelt es sich um einen medizinisch genutzten Raum der Gruppe 1 gemäß DIN VDE 0100 - 710. Für die Elektroinstallation sind Schalter und 230 V-Steckdosen (z. B. Busch / Jäger) in für die Funktion des Raumes ausreichender Anzahl vorzusehen. Weitere im MRT-Raum vorzusehende Installationen sind:

- Fluchtwegkennzeichnung
- 1 Stück Elektro-Filterplatte mit beidseitigem Isoliergehäuse gegen Berührung gesichert, inkl. 14 Stück Einleiter-Netzleitungsfiltern 230VAC / 16A / 50-60Hz.
- 2 Stück Doppel-Steckdosen mit abgeschirmter Zuleitung (= zwei Stromkreise)
- 2 Stück Potentialausgleichsdosen mit 6 mm² Anschlussleitung
- 1 Stück NOT-AUS Taster mit zwei Kontakt-Paaren (= zwei Stromkreise)
- 1 Stück UP Dose mit Leerrohr für Zubehör
- 1 Stück UP Dose mit Leerrohr für Kamera
- 1 Stück Blind-Klemmdose, für PVC-Boden Ableitung
- 1 Stück Türtaster innerhalb HF-Kabine
- 1 Stück Erdungsbolzen
- 1 Stück PA-Schiene
Ausführung der Elektroinstallation innerhalb der HF-Kabine in betriebsfertiger Leistung, mit Erstellung des kompletten Leitungsnetzes für (Beleuchtung, Steckdosen, PE-Dosen und Not-Aus-Kreis) über die mitgelieferten Durchführungsfilter.
Verwendetes Schalterprogramm nach bauseitiger Vorgabe.

Raumbeleuchtung/ Deckengestaltung

LED-Beleuchtung bestehend aus mind. 6 Stück LED-Flächenleuchten im Rastermaß 625 x 625 mm, mit jeweils ca. 60 W, Lichtfarbe 6000 K.
Die Beleuchtung muss in die abgehängte Zwischendecke integriert werden.
Dezidierte Spotbeleuchtung mit extra Lichtkreis in Form von 2-4 Spotlampen über der Patientenliege

LED-RGB Lichtstreifen-Beleuchtung umlaufend (über KNX gesteuert!), bestehend aus einem umlaufendem Aluminium-Profil mit Plexiglas-Streustreifen, das gleichzeitig zur Auflage der abgehängten Zwischendecke dient. Lieferung und Montage inklusive aller notwendigen elektrischen HF-Filter und der Steuerungstechnik außerhalb der Kabine, z.B. im Technikraum installiert,einschl. Gesteuert über ein Touchbedienfeld in Glasausführung.
KNX-Steuerung der gesamten Beleuchtung über Touchpanel

Lieferung und Montage inklusive aller notwendigen elektrischen HF-Filter und der Steuerungstechnik außerhalb der Kabine, z.B. im Technikraum installiert.

Medizinische Gase:
Die bis an die Außenseite der HF-Kabine herangeführten medizinischen Gase sind vom Anbieter über Wave-Guides in die Kabine zu führen. Die Leitungsverlegung innerhalb der Kabine mit Installation der Entnahmedosen erfolgt durch die Installationsfirma Med. Gase.

Für folgende Entnahmedosen sind Durchführungen vorzusehen:
- 2 x Sauerstoff medizinisch
- 2 x Druckluft medizinisch 5 bar
- 1 x Narkosegasabsaugung

Lüftung:
Als Raumlüftung ist eine Zu- und Abluftinstallation innerhalb des Kabinenbereiches vorzusehen. Die Lüftung ist so auszulegen (in Bezug auf Leitungsstärke, Anzahl der Zu- und Abluftauslässe etc.), dass der Raum unter Berücksichtigung der angebotenen Größe der Kabine und des angebotenen 1,5 T-MRT klimatisiert werden kann. Die Installation wird innerhalb des MRT-Raumes aus Kunststoff hergestellt. Die Ausführung der Lüftungsinstallation (bis zum Übergabepunkt HF-Kabine) wird von einer noch zu bestimmenden Fachfirma durchgeführt.

Zum Leistungsumfang des Auftragnehmers der HF-Kabine gehört jedoch, entsprechende Installationsvorgaben, die für die ungestörte Funktionsfähigkeit der HF-Kabine erforderlich sind, an die ausführende Lüftungsfirma weiterzugeben und die Einhaltung dieser Vorgaben zu überwachen.

Installationsvorgaben

Bau / Statik
Gewicht Eisenmenge / statische Belastung nach Berechnung Kabinenhersteller, Richtwert 480 kg/m², Kabinengesamtgewicht ca. 10.000-15.000 kg inkl. Abschirmung und Bodenaufbau
Bodenaufbau, Bodenunebenheit <= 2,5 mm auf 3,0 m, Restfeuchte Estrich <= 3 %
Einbau der geräteseitigen HF-Kabine in Raum, die Rauminnenwände benötigen keinen Feinputz (Mauerwerk) oder verspachtelte Fugen (GK-Trockenbauwand) und keinen Anstrich
Innenausbau Kabine geräteseitig soweit nicht anders angegeben, Materialien nach Vorgabe Architekt, Bodenbelag antistatisch
HF-Fenster gemäß Plan geräteseitig, Größe max. B 1.800 x H 900-1.360 mm (Brüstungshöhe 900 mm)
Kabinentür nach außen öffnend
Filterschrank geräteseitig ca. B 800 x H 2200 x T 400 mm
Brandschutz über Brandmeldesensor wird empfohlen, Sensor muss über HF-Filter gegen HF-Einstrahlung in die HF-Kabine geschützt werden, Deckenhohlraum mit RAS überwachen
Feuerlöscher in nicht magnetischer, elektrisch verträglicher Ausführung
Durchbruch für Waveguide

Elektro
1 x Stromkreis, 230 V für Kabinenbeleuchtung endend an Schnittstellenplatte (HF-Filter der HF-Kabine)
1 x Stromkreis, 230 V für punktuelle LED-Beleuchtung endend an Schnittstellenplatte (HF-Filter der HF-Kabine)
1 x Stromkreis, 230 V für LED-Wandlichtleiste endend an Schnittstellenplatte (HF-Filter der HF-Kabine)
4 x Stromkreis, 230 V für Steckdosen, Steckdosen geräteseitig, Leitungen sind über den Übergabepunkt Medien zu führen, bauseitige Leistung endet an HF-Filter der HF-Kabine
1 x Stromkreis, 230 V, mit SV-Berechtigung für Steckdosen, Steckdosen geräteseitig, Leitungen sind über den Übergabepunkt Medien zu führen, bauseitige Leistung endet an HF-Filter der HF-Kabine
1 x Stromkreis, 230 V, mit BSV-Berechtigung für Steckdosen, Steckdosen geräteseitig, Leitungen sind über den Übergabepunkt Medien zu führen, bauseitige Leistung endet an HF-Filter der HF-Kabine
1 x Potentialausgleich-Anschluss freies Kabelende, mind. 16mm², endend an Schnittstellenplatte (HF-Filter der HF-Kabine)
1 x Leerrohr Elektro mind. DN 32 mit Zugdraht, mit Geräteanschlussdose zu Technikraum (Leistung HF-Kabinenbauer)
1 x Leerrohr Elektro mind. DN 32 mit Zugdraht, mit Geräteanschlussdose zu Schaltraum (Leistung HF-Kabinenbauer)

EDV
4 x EDV-Anschlusspunkt 1-fachfür EDV-Dosen, Dosen geräteseitig, Leitungen sind über den Übergabepunkt Medien zu führen, bauseitige Leistung endet an HF-Filter der HF-Kabine

HLK
Zuluft ist bauseits an Wabenfilter HF-Kabine anzuschließen
Abluftanschluss ist bauseits an Wabenfilter HF-Kabine anzuschließen

Sanitär
keine Wasserleitungen über der Kabine führen

Medizinische Gase
Leitungen sind über den Übergabepunkt Medien zu führen, bauseitige Leitungsführung / Montage Dosen in der Kabine durch Med-Gas-Auftragnehmer in Abstimmung mit HF-Kabinen-Lieferant
2 x Druckluft medizinisch 5 bar
2 x Sauerstoff medizinisch
1 x Narkosegasabsaugung

Eisenabschirmung:

Die erforderliche Eisenabschirmung an Wand, Decke und Boden ist in den Angebotspreis mit einzurechnen.

Dem Angebot ist eine Produktbeschreibung der HF-Kabine beizulegen. Ebenfalls Referenzen über den Hersteller der Anlage sowie die Typbezeichnung der Kabine und alle zur Prüfung der HF-Kabine erforderlichen Pläne, Beschreibungen, Ausführungsunterlagen etc.
Menge: 1,000 St

**02.02.0002 LED-Motivleuchtfläche in der Innenwandverkleidung**
LED-Motivleuchtfläche in der Innenwandverkleidung

Abmessungen ca. B 750 x H 2.250 mm
- 1 Stück LED-Leuchtfläche, Leuchtstärke je 60W, Lichtfarbe 6.000 K
- 1 Stück Plexiglasplatte mit aufgebrachtem Motiv
- Einschließlich gefalzten Einfassungsrahmen in Innenwandverkleidung Dekor und Farbe nach Wahl und Vorgabe
Menge: 1,000 St

#### 02.03 Möblierung

*Hinweis: Spezifikationen Schrankanlage (HPL Vollkern)*
Spezifikationen Schrankanlage (HPL Vollkern)

Allgemeine Anforderungen

Schrankanlage aus HPL geeignet zur Montage im Untersuchungsraum MRT.

Materialspezifikationen:

Für Sockel, Korpus, Fronten, Blenden und Fachböden gilt:
Alle Möbel sind in HPL (High Pressure Laminat) Vollkern nach DIN 16926/EN 438 auszuführen. Das Material muss eine hohe Kratz- und Schlagbeständigkeit sowie Farbton- und Hitzestabilität haben. Oberfläche gemäß Abstimmung mit Architekt bzw. Bauherrn aus komplettem Farbsortiment des Herstellers ohne Mehrpreis.

Alle Einbauten, Materialien, Dichtungen und Dichtmittel müssen glatt, abriebfest, geschlossenporig, desinfektionsmittel-, reinigungsmittel- und alterungsbeständig sein. Die verwendeten Einbauten, Materialien, Dichtungen und Dichtmittel müssen gesundheitlich unbedenklich sein.
Sollten nur bestimmte Desinfektionsmittel, z. B. auf Alkoholbasis, geeignet sein, ist der Auftraggeber vor dem Einbau, schriftlich zu Informieren und in der Wartungsanleitung explizit darauf hinzuweisen.

Als desinfektionsmittelbeständig gelten Komponenten und Produkte, die einer Langzeitanwendung von Desinfektionsmitteln und -verfahren standhalten.
Hierfür sind ausschließlich Desinfektionsmittel aus der neuesten Liste des Robert-Koch-Institutes (RKI) bzw. des Verbundes für angewandte Hygiene (VAH) und der Deutschen Gesellschaft für Hygiene und Mikrobiologie (DGHM) zu verwenden.

Plattenstärke mind. 13 mm

Korpus:

Korpus gefertigt in selbsttragender Konstruktion bestehend aus Seiten- und Rückwänden, Böden und Türen mit sauberer Abkantung, in HPL gemäß Vorgabe.
Die Schrankseiten sind mit einer Rasterschlitzung versehen, zur Integrierung von Einlegeböden.
Die Seitenwände und Mitteltrennwände der Unterschränke müssen zur Aufnahme eines Modulsystems im ISO-Format konstruktiv so vorgerichtet sein, dass Kunststoffträger angebracht werden können.
Sämtliche Wandstoßkanten müssen fugendicht abgerundet sein.
Eine umlaufend geschlossene, zum Korpus abschließende desinfektionsmittelfeste Profildichtung als Innenraumabdichtung des Schranks.
Hängeschränke sind vom Schrankinneren unsichtbar an der Wand zu befestigen.

Sockel:

Umlaufend geschlossener HPL-Sockel 100 mm hoch, als durchgehender Sockel mit Nivelliereinrichtung (Verstellbereich mind. +/- 20 mm) auf Fertigfußboden montiert. Der Sockel muss vom Schrankkorpus zurückspringen.

Flügeltüren:

aus gleichem Material wie Schrankkorpus, vollständig am Korpus anliegend.
Geräusch- und wärmegedämmte Ausführung, Türen aufschlagend, mit einem Öffnungswinkel von mind. 170°, zum Korpus abschließende desinfektionsmittelfeste Profildichtung als Innenraumabdichtung des Schranks sowie mit umlaufenden abgerundeten Kanten. Türstärke mind. 20 mm.
Die Flügeltüren sind selbstschließend ab einem Öffnungswinkel von mind. 5° und selbstzuhaltend.

Türscharniere:

Es werden Weitwinkelscharniere gefordert, die den Öffnungswinkel der Türen so bestimmen, dass bereits bei 90° Türöffnung der komplette Innenkorpus zugänglich ist. Je nach Konstruktion benötigen die Türen zu den Scharnieren Öffnungsbegrenzer.
Die Bauart der Scharniere muss geeignet sein, die Schranktüren planparallel zum Korpus zu justieren.
Öffnungswinkel mind. 170°, selbstschließend ab mind. 5°, Verschluss selbstzuhaltend.
Material in antimagnetischer Ausführung, geeignet zur Verwendung im Untersuchungsraum MRT.

Griffe:

Bügelgriffe mind. 120 mm lang, 10 mm Durchmesser für alle Hochschränke, Unterschränke und Wandhängeschränke.
Abmessungen mind. 120 x 30 mm
Material in antimagnetischer Ausführung, geeignet zur Verwendung im Untersuchungsraum MRT.

Fachböden mit Befestigungsmaterial:

Fachböden als Einlegeböden höhenverstellbar, aus HPL 13 mm stark, einschließlich Schalldämmung.
Einlegeböden sind in die Gesamtpreise einzurechnen. Die Anzahl beträgt beim Hochschrank je 4 Stück und Hängeschrank je 1 Stück, sofern nicht anders angegeben.
Die maximale Belastbarkeit entspricht der Beanspruchungsgruppe L/250 nach DIN 68874-1.
Belastbarkeit mind. 20 kg
Abmessung für Schrankbreite 920 mm, Schranktiefe 680 mm

Regal mit Rückwand:

Zwischen Unterschränken und Hängeschränken Regal mit geschlossener Rückwand und einem in der Höhe verstellbaren Regalboden.
Regalboden (1x verstellbar, unten 1x fest) aus Mineralwerkstoff (acryl- oder polysterharzgebunden) auf desinfektionsmittelfester Spanplatte, Werkstoff auf allen sichtbaren Flächen,  Werkstoff-Bezeichnung Corian, Varicor oder LG HI-MACS, Werkstoffstärke 12 mm
Plattengesamtstärke ausgelegt für eine Belastbarkeit von mind. 20 kg pro lfm.
Regalwände und Rückwand sind in HPL auszuführen wie Schrankkorpus. Regalwände mit Rasterschlitzung zur Integrierung des verstellbaren Regalbodens.
Eine Auflistung über die Materialbeständigkeit ist ebenso wie eine Auflistung der zulässigen Reinigungs- und Desinfektionsmittel dem Angebot beizufügen.

Blenden:

Freibleibender Raum zwischen Hochschrank und Wand sowie zwischen Schrankanlage und Decke wird verblendet. Blende (Decke) revisionierbar. Die Verblendung muss dauerelastisch verfugt werden. Alle Verblendungen müssen in Material und Farbe der Fronten der Schrankanlage entsprechen. Diese Blenden sind durchgehend über die gesamte Schrankhöhe auszuführen.
Alle Verblendungen haben ausschließlich nach örtlichem Aufmaß zu erfolgen und sind frontbündig zu montieren.
Die Kosten für die Verblendungen sind im Gesamtpreis (Angebotspreis) mit einzukalkulieren.

Verfugung:

Eine dauerelastische Verfugung soll das Eindringen von Flüssigkeiten in bzw. zwischen die Möbel verhindern.
Die Möbel sind zu Wand, Boden und Decke hin zu verfugen.

Anforderungen an Verfugungsmaterial:
- flexibel
- säure-, laugen-, reinigungs- und desinfektionsmittelbeständig
- UV-beständig
- farblich gleich wie Einrichtung
- fungizid

Farben:

Belagsfarbe gemäß Abstimmung mit Architekt bzw. Bauherrn aus komplettem Farbsortiment des Herstellers ohne Mehrpreis.
Fronten von der Preiskategorie Resopal 4393 Coco Bolo und Korpusse von der Preiskategorie Pfleiderer U-1343-V Sandreige sollten ohne Mehrkosten möglich sein.

Schrankelemente Einbaumaße:

Die Ausführungen aller hier abgefragten Komponenten entsprechen den vorher geforderten Qualitätsanforderungen.

Hochschrank mit Drehflügeltür(en), (mit Sockel, mit 5 Einlegeböden)
Abmessungen B 920 x T 680 x H 2100 mm

Unterbauschrank mit Drehflügeltür(en), (mit Sockel, iso-modulfähig)
Abmessungen B 920 x T 680 x H 860 mm

Hängeschrank mit Drehflügeltüren (mit 1 Einlegeboden)
Abmessungen B 920 x T 680 x H 500 mm

Regal mit Rückwand (mit 1 verstellbaren Regalboden)
Abmessungen B 1840 x T 680 x H 700 mm

**02.03.0001 Schrankanlagen (HPL Vollkern) Untersuchungsraum**
Schrankanlagen (HPL Vollkern) Untersuchungsraum

in folgendem Raum

EG.B.056.1 MRT

Ausführung: Abmessungen gemäß Wandansicht

Ansicht A:

Wandschrank für MRT-Zubehör
3 x Schubladen Blendenhöhe ca. 150 mm, Breite ca. 700 mm, Tiefe ca. 680 mm
1 x Schublade Blendenhöhe ca. 450 mm, Breite ca. 700 mm, Tiefe ca. 680 mm
1 x Arbeitstischplatte ca. Breite 1.400 mm, Tiefe 700 mm, Höhe ca. 50 mm
1 x Rückwand Breite 1.400 mm, Tiefe ca. 30 mm, Höhe ca. 1.300 mm
Farblich abgestimmt auf die Schrankanlage.
Abmessungen insgesamt: Ca. B 1.400 x T 700 x H 1.750 mm

Ansicht B:
- 3 x Unterschrank 920 mm, mit Fachboden
- 1 x Arbeitstischplatte 2.860 mm
- 1 x Sockel 2.960 mm
- Blenden seitlich

Ansicht C:
- 2 x Unterschrank 600 mm, mit Schublade, Blendenhöhe ca. 400 mm
- 1 x Unterschrank 800 mm, mit Schublade, Blendenhöhe ca. 400 mm
- 2 x Hängeschrank 600 mm mit jeweils 1 Fachboden und Flügeltür
- 1 x Hängeschrank 800 mm mit jeweils 1 Fachboden und 2 Flügeltüren
- 2 x Regal mit Rückwand 600 mm mit 4 Regalboden
- 1 x Regal mit Rückwand 800 mm mit 4 Regalboden
- Blenden seitlich und deckenhoch (revisionierbar)

Die Feinplanung der Schrankanlagen erfolgt in Abstimmung mit den Nutzern.
Menge: 1,000 St

#### 02.04 Hochdruck-Kontrastmittel-Injektor

**02.04.0001 Kontrastmittel-Injektionssystem, 3-Kolbensystem, MRT-tauglich**
Kontrastmittel-Injektionssystem, 3-Kolbensystem, MRT-tauglich

in folgendem Raum

EG.B.056.01 MRT

Kontrastmittel-Injektionssystem geeignet zur Verwendung dem mit in vorgenannter Position angebotenen 1,5 T MRT-System.

Digitales Injektionssystem, für alle flowgesteuerten MRT-Kontrastmitteluntersuchungen und Stress-MRT-Untersuchungen in der besonderen Umgebung eines 1,5 T-MRT (kompatibel bis 3,0 Tesla).

Eine Konformitätserklärung zur Benutzung des Systems im Umfeld des 1,5 T-MRT ist dem Leistungsverzeichnis beizulegen.

Der Kontrastmittel-Injektor verfügt über zwei Injektionseinheiten und einer integrierten Infusionspumpe zur Verabreichung von Flüssigkeiten, verbunden mit einer fahrbarer Stativsäule.

System gefertigt aus ferromagnetarmen Werkstoffen und einem gegenüber Magnetfeldern neutralen Antriebskonzept.

Flow-gesteuerte Kontrastmittelgabe mit variablen Injektionsprofilen.
Bolus-Injektionen für Kanülen mit geringstem Lumen.

Bedienbarkeit des Systems über eine kabellose Nahbedieneinheit sowie über eine funkgesteuerte, zusätzliche Touch-Screen-Funk-Fernbedienung mit allen Steuerfunktionen im Schaltraum.

Kontrastmittel-Injektion und Injektorsteuerung muss über das MR-Interface möglich sein.

Zur Funksignalabdeckung im MR-Untersuchungsraum EG.B.056.1 ist eine anti-magnetische Antenne im Bereich der Filterplatte zu installieren. Das Verbindungskabel von der Fernbedienung im Schaltraum zur Antenne (Anschluss im Technikraum) ist durch den Auftragnehmer zu liefern und zu installieren.

Die elektrische Versorgung erfolgt netzunabhängig über integrierte, wieder aufladbare Hochleistungsakkus.

Die Injektionseinheiten sind mit Aufziehautomatik für die gleichzeitige und nacheinander folgende Injektion von Kochsalzlösung und Kontrastmittel mit individueller Einstellung der Konzentrationen ausgestattet. Das Füllen der Injektionszylinder erfolgt wahlweise automatisch oder manuell.

Weitere Eigenschaften:

- programmierbare Grenzwerte für Flussrate, Volumen, Druck und Anstiegszeit
- Injektionswerte wie Druck, Flow, Injektionsdauer, Restvolumen, verabreichtes Gesamtvolumen, sowie Meldungen, Warnmeldungen und Anweisungen in Echtzeit
- Berechnung der verabreichten Mengen
- Spritzenaufnahme für Easy Loading Syringe (ELS) 200 ml
- Unterbrechung der Injektion zwischen zwei Phasen und späteres Fortsetzen
- Erhaltung des Gefäßzugangs bei länger andauernden Untersuchungen durch Keep-Vein-Open-Funktion (KVO)
- Montiert auf antimagnetischem Fahrstativ

Technische Daten:

Injektionsparameter:

Zugelassen für verschiedene Injektionszylinder-Hersteller
automatische Erkennung der Zylindervolumina
Automatisches Füllprogramm für Spritzen bei variablem Füllvolumen
Testinjektion muss möglich sein
Wählbare Teilvolumina für Kontrastmittel von ca. 0,1 bis 64 ml
Wählbare Teilvolumina für NaCl von ca. 0,1 bis 200 ml
Schrittweite (Teilvolumina) ca. 0,1 ml
Injektionsdruck ca. 5 - 21 bar
Schrittweite (Injektionsdruck) ca. 1 bar
Aufziehgeschwindigkeit ca. 1 - 5 ml/s
Schrittweite (Aufziehgeschw.) ca. 1 ml/s
Leerfahrtgeschwindigkeit ca. 1 - 6 ml/s
Geschwindigkeit manuelle Kolbenbewegung (vorfahren / einfahren) ca. 2 ml/s (Start) – 6 ml/s (fünffache Beschleunigung)
Keep-Vein-Open-Funktion (KVO) -Größen ca. alle 2 min. 0,5 ml Kochsalzlösung
Injektionsverlauf jederzeit unterbrech- und änderbaren Speicherung von Injektionsprofilen
Förderraten der beiden Injektionseinheiten ca. 0,1 - 10 ml/s
Schrittweite (Förderrate) ca. 0,1 ml/s
Eingabe von Förderrate oder Phasendauer muss wahlweise möglich sein.
Mindestens 6 Phasen müssen je Speicher-Profil speicherbar sein.
Injektionsverzögerung ca. 1 - 255 s
Phasenverzögerung ca. 1 - 255 s
Anzeige von Injektonsparametern oder Druckkurve muss wahlweise möglich sein.

Elektrische Versorgung:

Speicherkapazität der wiederaufladbaren Hochleistungsakkus für bis zu 2 Arbeitstage (AT)

Mitzulieferndes Zubehör (im Angebot inbegriffen):

1 x Adapter für die Nutzung 65 ml ELS Spritzen
1 x Möglichkeit zur Nutzung vorgefüllter KM Spritzen Typ M und Typ D (inkl. Software und Adapter)

Kontrastmittel-Injektionssystem mit 3 Kolben, MRT-tauglich inkl. allem zum Betrieb erforderlichen Zubehör inklusive Lieferung, Montage, Inbetriebnahme des gesamten Systems und Einweisung vor Ort.

Bauartzulassung und Konformitätsbescheinigungen sowie aussagekräftiges Informationsmaterial sind beizulegen. Der Angebotspreis ist inklusive Sachverständigenabnahmen zu kalkulieren.
Menge: 1,000 St

#### 02.05 Einweisung / Schulung

**02.05.0001 Einweisung / Schulung**
Einweisung / Schulung

Einweisung / Schulung des Bedien- und Technikpersonals für vorstehend beschriebene medizintechnische Einbauten.

Fünfzehn separate Schulungstage am Projektstandort.
Menge: 15,000 d

#### 02.06 Leistungen auf Nachweis

*Hinweis: Ergänzende zusätzliche Vertragsbedingungen für Stundenlohnarbeiten*
Ergänzende zusätzliche Vertragsbedingungen für Stundenlohnarbeiten

Stundenlohnarbeiten werden gem. VOB/B §2 Abs. 10 und § 15 ausgeführt bzw. abgerechnet. Der AN hat über Stundenlohnarbeiten werktäglich Stundenlohnzettel in 2-facher Ausfertigung einzureichen.
Diese müssen außer den Angaben nach VOB/B §15 Abs. 3 folgende Angaben enthalten:
- das Datum
- die Bezeichnung der Baustelle
- die Namen der Arbeitskräfte und deren Berufs-, Lohn- oder Gehaltsgruppe
- die genaue Bezeichnung des Ausführungsortes innerhalb der Baustelle
- die Art der Leistung
- die geleisteten Arbeitsstunden je Arbeitskraft
- die Gerätekenngrößen

Mit der Ausführung der im Leistungsverzeichnis vorgesehenen Stundenlohnarbeiten ist erst nach schriftlicher Anordnung des AG zu beginnen. Der Umfang der im Einzelfall zu erbringenden Leistungen wird bei der Anordnung festgelegt.

Für vom AG angeordnete Stundenlohnarbeiten werden die vereinbarten Stundenverrechnungssätze zuzüglich Umsatzsteuer nach den tatsächlich geleisteten Arbeitszeiten bezahlt.

Der Verrechnungssatz für die jeweilige Arbeitskraft umfasst sämtliche Aufwendungen wie Lohn- und Gehaltskosten, Lohn- und Gehaltsnebenkosten, Zuschläge, lohngebundene und lohnabhängige Kosten, sonstige Sozialkosten, Gemeinkosten, Wagnis und Gewinn.
Wegezeiten, Fahrtkosten sowie Kosten für Aufsicht (Leitungspersonal) sowie Kleingeräteeinsatz sind ebenfalls in die Einheitspreise der nachfolgenden Stundenverrechnungssätze einzurechnen und werden nicht gesondert vergütet.
Die angesetzten Lohnkosten sind auf Basis der Urkalkulation zu ermitteln.

Wird während der Ausführungszeit erkannt, dass mehr Stundenlohnarbeiten erforderlich werden als beauftragt, werden diese nur vergütet, wenn vor Ausführung von weiteren Stundenlohnarbeiten eine entsprechende Auftragserweiterung durch den Auftraggeber erteilt wurde.

**02.06.0001 Stundensatz Facharbeiter/-in**
Facharbeiter/-in,
Stundenverrechnungssatz wie oben beschrieben.
Menge: 15,000 h

#### 02.07 Dokumentation

**02.07.0001 Zusatzaufwand für geordnete Übergabe der Bestandsunterlagen (Formatierung ohne Tabelle)**
Zusatzaufwand für geordnete Übergabe der Bestandsunterlagen

Die Bestandsunterlagen sind 2-fach in je einem DIN-A4-Ordner und 1-fach auf digitalem Datenträger (CD, DVD oder USB-Stick) mit gleicher, nachstehender Ordnerstruktur rechtzeitig vor Abnahme an die zuständige Objektüberwachung zur Prüfung zu übergeben.

Die Bestandsunterlagen sind vom AN zusätzlich in das vom AG zur Verfügung gestellte Projektkommunikationssystem (PKM) einzustellen, gemäß Struktur und Dateinamen-Schema nach Vorgabe des AG.

Als Dateiformat ist grundsätzlich "pdf" zu verwenden.
Planunterlagen sind im Format "dwg" oder "dxf" und "pdf" zu speichern.

Die Unterlagen sind gemäß nachstehender Liste in die jeweiligen Register einzusortieren.

Sollte ein DIN-A4-Ordner nicht ausreichen, so sind die Ordner in entsprechender Reihenfolge und mit der Gesamtanzahl an Ordnern zu nummerieren.

Auf den Rückenschildern sind ferner das Bauvorhaben, die Gewerkenummer, das Gewerk und die ausführende Firma zu verzeichnen.

Je nach Gewerk kann es zu einzelnen Abschnitten keine Angaben geben. Dies ist kenntlich zu machen (z.B. durch Hinweis: "entfällt") und die entsprechenden Register sind leer zu lassen.

Die Dokumente sind jeweils mit Angabe der betreffenden LV-Positionsnummer direkt auf den zugehörigen Dokumenten (Datenblätter etc.) zu versehen.

Eine Abnahme ohne vollständige Bestandsunterlagen wird vom Auftraggeber verweigert.

Register-Nr. - Ordnerinhalt:

0 - Inhaltsverzeichnis

1 - Bauvorhaben, LV-Nummer und Gewerk, Firmenangaben und Ansprechpartner

2 - Fachunternehmererklärung / Konformitätserklärungen / Übereinstimmungserklärungen / Leistungserklärungen

3 - Kopie Abnahmeprotokoll(e) - wird vom AG eingefügt Bestätigung der Mängelbeseitigung - wird ggf. vom AN nachgereicht

4 - Einweisungsprotokolle

5 - Reinigungs-/Wartungs- und Pflegehinweise

6 - Herstellernachweise / Systembeschreibungen / Produktdatenblätter / Sicherheitsdatenblätter

7 - Prüfzeugnisse / Zulassungsbescheide (z.B. für Brandschutz, Schallschutz, Dämmwerte, Druckprüfungen, Spülprotokolle, etc.), Prüfbescheinigung Standfestigkeit

8 - TÜV-Zertifikate / TÜV-Abnahmen / Sachverständigenabnahmen / Gutachterliche Stellungnahmen

9 - Vollständige Liste der verwendeten Werkstoffe bzw. Materialien inkl. der genauen Herstellerbezeichnung

10 - Bedienungsanleitungen

11 - Planverzeichnis und Bestandspläne, wie Werkpläne mit Eintragung tatsächlicher (ggf. abweichender) Ausführung, Werkstattzeichnungen, Verlegepläne, Aufbauzeichnungen, Schemata, Verteilerpläne, etc.

12 - Zusätzlich bei Technischen Anlagen: Für den Betrieb der Technischen Anlagen erforderliche Unterlagen (wie z.B. Prüfbücher etc.)
Menge: 1,000 psch

### 03 Röntgen- und Durchleuchtungsanlage

#### 03.01 Digitales Röntgen-Aufnahmegerät - deckenmontiert mit Zubehör

*Hinweis: Digitales Röntgen-Aufnahmgerät*
Digitales Röntgen-Aufnahmgerät

Für die Radiologische Diagnostik wird ein voll digitaler Röntgenaufnahmearbeitsplatz ausgeschrieben, der für den Routinebetrieb einsetzbar ist.

Kompletter, voll digitaler Röntgenaufnahmearbeitsplatz mit Bucky-Tisch mit Eignung für gängige Röntgenaufnahmetechniken wie Skelett- und Thoraxaufnahmen am liegenden, sitzenden und stehenden Patienten, der konventionell am Stativ oder auf einem Röntgentisch untersucht wird.

Es sollen nur Anlagen modernster Bauart angeboten werden, die einen schnellen Workflow sowie eine sofortige Darstellung der Aufnahmen ermöglichen.

Die Abmessungen des Raumes sollen durch die Anordnung der Systemkomponenten bestmöglich ausgenutzt werden.

Die Vielzahl der Projektionsmöglichkeiten soll über eine automatische Belichtungssteuerung mit frei wählbaren Messfelddominanten unterstützt werden.

Über ein Kamerasystem (Live Streaming Camera) sollen Patientenbewegungen erkannt und die richtigen Einblendungen unterstützt werden.

Einheitliche Bedienung und Datenmanagement der radiologischen Modalitäten von Röntgen und Durchleuchtungsgerät.

*Hinweis: Systembeschreibung*
Systembeschreibung

Komplett automatisierte Systemkomponenten (Detektoren, Tisch, Bedienkonsole, Röntgenröhre), Automatische Nachlaufsteuerung und Zentrierung der Röntgenröhre, des Buckytisches und des Rasterwandstativs.

- 1 x mobiler Flachdetektor ca. 350 x 430 mm
- 1 x fest im Rasterwandstativ verbauter Flachdetektor ca. 430 x 430 mm.
- Rasterwandgerät verstellbar: kippbar, schwenkbar und motorisch höhenverstellbar, geeignet für Ganzbein- und Wirbelsäulenaufnahmen
- Leistung des Röntgendiagnostik-Generators mind. 80 kW
- Automatische Strahlerpositionierung

*Hinweis: 3D-Deckenstativ mit Röntgenstrahler*
3D-Deckenstativ mit Röntgenstrahler

Deckenstativ motorisch höhenverstellbar und am Deckenschienensystem längs- und querverschiebbar.

Automatische Nachlaufsteuerung in Kombination mit nachstehend beschriebenem Detektorstativ:

- Integrierte Kollisionsüberwachung zum Schutz von Patient und Anlage.
- Maximaler Verfahrbereich X-Achse (longitudinal) ca. 3.400 mm
- Maximaler Verfahrbereich Y-Achse (lateral) ca. 2.200 mm
- Vertikalhub ca. 1.500 mm
- Bewegungsgeschwindigkeit / Hubgeschwindigkeit mind. 400 mm/s
- Drehbereich des Strahlers um die Horizontalachse von + 125 Grad bis - 125 Grad
- Drehbereich des Strahlers um die Vertikalachse von + 180 Grad bis - 150 Grad

*Hinweis: Röntgenstrahler mit Tiefenblende*
Röntgenstrahler mit Tiefenblende

Langlebige Röntgenröhre mit großer Leistung und sofortiger Strahlungsauslösung. Keine Unterbrechungen durch notwendige Röhrenkühlungen, mit folgenden Eigenschaften:

- Röhrenspannung (Nennspannung) von 40 bis 150 kV
- Brennfleck Nennwert 0.6 mm / 1 mm
- Tiefenblende mit Vollfeld- und Laserstrich-Visier, Rechteck Einblendung manuell oder motorisch über Organprogramme.
- Integrierte Abstandsmessung zur Kontrolle des Fokus-Empfänger-Abstands.

Maßnahmen zur Dosisreduktion
- Kupfer-Vorfilter
- Zusatzfilter für pädiatrische Aufnahmen
- Anzeige des Winkels zwischen Detektorebene und Zentralstrahl bei angestellten Aufnahmen oder Bettaufnahmen

*Hinweis: Röntgendiagnostik-Generator*
Röntgendiagnostik-Generator

Mikroprozessorgesteuerter, geräuscharmer 80 kW Hochfrequenzröntgendiagnostikgenerator zur Verwendung am beschriebenen Röntgengerät.

Regelung und Steuerung sämtlicher Funktionen über Mikroprozessorsystem, u. a. im Bereich der Elementarfunktionen Netzspannungsausgleich, Röhrenüberlastungsschutz und Drehanoden-Anlassgerät.

Automatische Leistungsoptimierung mit mikroprozessorgesteuerter Berechnung der jeweils günstigsten Strahlerbelastung mit automatischer Hochspannungs- und Röhrenstromregelung während der Aufnahme.

Bei Feststellung eines Fehlers wird der Generator blockiert, bzw. eine Fehlermeldung angezeigt.

Röntgen-Aufnahme-Einrichtung ausgestattet mit Belichtungsautomatik sowie Formaterkennung, mit automatisierter Nutzstrahleinblendung.

Untersuchungen in freier Belichtungstechnik, z.B. bei Rollstuhlpatienten

*Hinweis: Digitaler Flachbilddetektor*
Digitaler Flachbilddetektor

Ein digitaler, dynamischer und mobiler Flachdetektor zur Bildaufnahme, für Aufnahmeformat ca. 350 x 430 mm mit Handgriff und
Flachbilddetektor kabellos. Detektor auf Cäsiumjodid-Bais.
Der Detektor muss systemweit per Auto-Registrierung (1-Klick) an- bzw. abmeldbar sein; Laden ohne Entnahme des Akkus/automatisches Laden im Röntgentisch

Ein digitaler dynamischer Flachdetektor, fest in Rasterwandstativ integriert, zur Bildaufnahme, für Aufnahmeformat ca. 430 x 430 mm.

Ca. 1.000 Aufnahmen können mit einer Akkuladung mit einem mobilen Flachdetektor erstellt werden.

- Detektormatrix (aktiv) ca. 2.300 x 2.800 Pixel
- Pixelgrösse < 150 μm
- Detektorpixel ca. 6,4 Mio Pixel
- Analog/Digital-Wandler (Bit) mind.16 Bit

Max. Belastbarkeit
- stehender Patient mind. 100 kg
- liegender Patient mind. 100 kg

- Stationäres Transparentraster zur Reduzierung von Streustrahlung. Raster für pädiatrische Aufnahmen ohne Hilfsmittel aus dem Strahlengang herausnehmbar.
- Mindestens Dreifeldermesskammer zur Belichtungsautomatik
- Um die Einsatzbereitschaft der Geräte sicherzustellen sind entsprechende Ersatzakkus je o.g. Flachdetektor anzubieten, je Ersatzakku ein passendes Ladegerät
- Konzept bei Ausfall der kabellosen Verbindung (WLAN) mithilfe von Adapter für Kabelanschluss o.ä.

*Hinweis: Rasterwandstativ für mobile Flachdetektoren*
Rasterwandstativ für Flachdetektoren

Multifunktionales Detektor-Aufnahmestativ mit motorischer und manueller Höhenverstellung, mit folgenden Eigenschaften

- Stativhub von ca. 105 bis ca. 1.500 mm (Unterrand Detektor)
- Aufnahme "Knie im Stehen" bei Kindern möglich
- Wandstativdetektor kippbar von 0 bis 90 Grad
- Raster herausnehmbar für pädiatrische Aufnahmen
- beidseitige Bedienung des Stativs
- ausgelegt für Ganzbein- und Wirbelsäulen-Aufnahmen

*Hinweis: Patientenlagerungstisch*
Patientenlagerungstisch

Stabile auf Boden montierte Ausführung mit strahlendurchlässiger, frei schwimmender Längs- und Querbewegung und motorisch höhenverstellbarer Tischplatte

- Motorische Höhenverstellung mindestens von 550 bis 900 mm
- Tischabmessung mind. 800 x 2.200 mm (möglichst breite Ausführung)
- Max. Patientengewicht nach IEC 601 ohne jegliche Einschränkung der Funktionalität auch in dezentraler Lagerung mind. 300 kg
- Untersuchungsbereich beim liegenden Patienten ohne Umlagerung mind. 1.800 mm.
- Strahlenabsorption der Platte <1,1 mm Al Gleichwert

*Hinweis: Kamerasystem*
Kamerasystem

- In die Strahlereinheit integrierte 3D-Live-Bild Kamera
- Anzeige des Kamerabildes am Touchdisplay des Bedienarbeitsplatzes
- Anzeige des geplanten Aufnahmefeldes über virtuelle Blenden
- Erfassung von Tiefeninformationen der geplanten Organregion

*Hinweis: Digitales Bilderfassungs- und Verarbeitungssystem*
Digitales Bilderfassungs- und Verarbeitungssystem

Rückmeldung, ob die Detektordosis innerhalb des normalen Bereichs liegt und Warnung bei Überschreitung des Dosisreferenzwertes.
Vorprogrammierte Protokolle für Kinder und Erwachsene zur schnellen Anwahl der passenden Untersuchungsparameter für verschiedene Untersuchungen

- Presets- und KI- Unterstützung für automatische Bildnachverarbeitung (Fensterung, Dynamikkompression, Kantenbetonung, u.s.w)
- Auto Image Pasting Funktion zum Zusammensetzen von einzelnen Aufnahmen zu einer Gesamtaufnahme (bspw. komplette Wirbelsäule, Ganzbeinaufnahmen)
- Protokolle mit Presets für Belichtung und Kollimation
- Automatische digitale Kollimation, unter Berücksichtigung der "echten" Einblendränder
- virtuelles Raster bei Bettaufnahmen

*Hinweis: Monitor*
Monitor

- Größe: mindestens 21 Zoll Farbdisplay
- Auflösung: mindestens 1.680 x 1.200 Pixel
- Leuchtdichte: mindestens 300 cd/m²
- Festplatte (SSD) mit mindestens 1.000 GB
- Arbeitsspeicher/Prozessor ausreichend dimensioniert für flüssigen Ablauf

Eine detaillierte Beschreibungen des Computersystems und der Bedienkonsole (Hardware und Software) ist dem Angebot beizufügen.

*Hinweis: Bedienkonsole / Bildauswertesystem*
Bedienkonsole / Bildauswertesystem

Mit folgenden Eigenschaften:
- Patientendaten werden vom RIS importiert
- Auswahl der Patienten aus der Patientenliste und Einlesen der Patientendaten
- Autoprotokollerkennung aus RIS
- Untersuchungsplanung, Prüfen der Bildqualität und Bildverarbeitung einheitlich auf dem angebotenen Arbeitsplatz in Verbindung mit dem Detektorsystem möglich
- Anpassung der Generatorvoreinstellungen
- Auswahl und Anpassung von Organprogrammen
- Der Arbeitsplatz weiß immer, welcher Detektor gerade aktiv ist

*Hinweis: Mindestens folgende Schnittstellen zur KIS- / RIS- / PACS-Anbindung müssen enthalten sein:*
Mindestens folgende Schnittstellen zur KIS- / RIS- / PACS-Anbindung müssen enthalten sein:

Eine betriebsbereite Einbindung bzw. maximal mögliche Mitwirkung bei der Einbindung der Anlage in ein Radiologie-Informationssystem (RIS) sowie in ein digitales Bilddokumentationsnetzwerk (PACS) ist einzukalkulieren.

Die anzubietende Anlage soll an folgende Systeme bzw. Geräte via Standardschnittstellen betriebsfähig angebunden werden:

- DICOM Modality Worklist (MWL)
- DICOM Modality Performed Procedure Step (MPPS)
- DICOM Storage (C-STORE)
- DICOM Storage Commitment
- DICOM Query/Retrieve (C-FIND / C-MOVE / C-GET)
- Structured Reports (SR)
- DICOM RDSR + IHE REM (nur für Röntgengeräte)
- DICOM Presentation States
- DICOM Basic Print (optional)
- DICOMweb (QIDO-RS, WADO-RS, STOW-RS)
- DICOM C-Echo
- DICOM HL7
- TLS-Verschlüsselung

Alle Softwarefunktionen sind in Menüs logisch geordnet und einfach anwählbar. Kompatibilität im Sinne DICOM 3.0 ist zwingend erforderlich.

Entsprechende Konformitätsbescheinigungen für alle relevanten Systemkomponenten sind dem Angebot beizulegen.

Offenlegung aller vorhandenen, insbesondere der vorstehend beschriebenen Kommunikationsschnittstellen.

Dosisdaten müssen gemäß Leitlinien ins Dosismanagementsystem per RDSR (Radiation Dose Structure Report) übertragen werden

*Hinweis: Installationsvorgaben*
Installationsvorgaben

Untersuchungsraum
Bau / Statik
Raum
Lichte Raumhöhe 3.000 mm, mind. 2.900 mm
Bodenkanäle mit Verbindung zu Schaltraum

Röntgen-Aufnahmeanlage
Gewicht Schiene und Röhre (Decke) bis zu 1.500 kg, Untersuchungstisch (Boden) ca. 450 kg, Rasterwandstativ (Boden) ca. 400 kg
Einbring-Gewicht 1.200 kg
Geräteseitige Unterkonstruktion für Gerätesockel bzw. bauseitiger Betonsockel
Deckenkonstruktion als Schwerlastdecke
Deckenbelastung pro Befestigungspunkt 1 x vertikal 5.000 N, 1 x horizontal 3.000 N
Strahlenschutz bauseits nach Berechnung durch Strahlenschutzgutachter
Bleiglasfenster zu Schaltraum B 2.200 x H 1.220 mm, BRH 1.040 mm
Einbring-Öffnung B 1.250 mm x H 2.100 mm

Schalt- und Steuerschrank
Gewicht Technikschränke (Boden) ca. 450 kg

Rasterwand-Aufnahmesystem
Geräteseitige Unterkonstruktion für Gerätesockel
Wandverstärkung

Elektro
Raum
Raumbeleuchtung dimmbar
6 x Schukosteckdose, 230 V, mit SV-Berechtigung

Röntgen-Aufnahmeanlage
Netzzuleitung über Elektro-Unterverteiler zu Gerät über Schalt- und Steuerschrank
1 x Warnleuchte bzw. Warneinrichtung gemäß Vorgabe Strahlenschutzbeauftragter, schaltbar über potenzialfreien Relaiskontakt
1 x Not-Aus-Schalter (Höhe 1.800 mm) - nach Montageplanung

Schalt- und Steuerschrank
1 x Elektrounterverteilung bauseits, Übergabepunkt endend in Gerätenähe, separate Zuleitung(en) zu Geräten erforderlich, Zuleitung(en) bis Schalt- und Steuerschrank bauseits liefern und
anschließen
1 x Stromkreis, 400 V, mit SV-Berechtigung Auslegung für Generator mit 100 kW, 63 A, Anschlusswert 35 kVA, Leistungsaufnahme max. 160 kVA
1 x Kabeltrasse an Rohdecke mit Leerrohrverbindung zur Bedien- und Auswerteeinheit
1 x Hauptschalter
1 x FI-Schalter
1 x Schukosteckdose, 230 V für Servicezwecke
Geräteseitige USV zur Datensicherung

EDV
Röntgen-Aufnahmeanlage
1 x Anschluss Gegensprechanlage zu Schaltraum (Bedien- und Auswerteeinheit), Sprechanlage
Schalt- und Steuerschrank
1 x EDV-Anschlusspunkt 1-fach, für Servicezwecke
1 x EDV-Anschlusspunkt 1-fach, für Datenübergabe ins Hausnetz

HKL
Raum
Raumkonditionen Temperatur 20 - 27 °C, dTmax 3 °C/h, rel. Luftfeuchtigkeit 40 - 60 %

Schaltraum
Bau / Statik
Raum
Bodenkanäle mit Verbindung zu Untersuchungsraum
1 x Bleiglasfenster zu Untersuchungsraum B 2.200 x H 1.220 mm, BRH 1.040 mm

Bedien- und Auswerteeinheit Röntgen-Aufnahmeanlage
1 x Wanddurchbruch für geräteseitige Kabelverbindung zu Untersuchungsraum
Angabe Installationskanäle siehe Untersuchungsraum

Elektro
Raum
Raumbeleuchtung dimmbar für Befundung gemäß DIN 6868-157

Bedien- und Auswerteeinheit Röntgen-Aufnahmeanlage
4 x Schukosteckdose, 230 V
2 x Schukosteckdose, 230 V, mit SV-Berechtigung
1 x Not-Aus-Schalter Höhe ca. 180 cm
1 x Hauptschalter
Angabe Installationskanäle siehe Untersuchungsraum

EDV
Bedien- und Auswerteeinheit Röntgen-Aufnahmeanlage
1 x EDV-Anschlusspunkt 1-fach
1 x EDV-Anschlusspunkt 1-fach für Datenübergabe ins Hausnetz
1 x Anschluss Gegensprechanlage zu Untersuchungsraum

HLK
Raum
Temperatur 20 - 27 °C, dTmax 3 °C/h, rel. Luftfeuchtigkeit 40 - 60 %

Bedien- und Auswerteeinheit Röntgen-Aufnahmeanlage
Wärmelast 0,5 kW

**03.01.0001 Digitales Röntgen-Aufnahmgerät**
Menge: 1,000 St

**03.01.0002 Unterbrechungsfreie Stromversorgung**
Unterbrechungsfreie Stromversorgung

Für die vorstehend angebotenen Auswerterechner ist eine anlageneigene unterbrechungsfreie Sicherheitsstromversorgung (USV) anzubieten.

Die Anlage ist an die bauseitige Sicherheitsstromversorgung (SV) mit einer Umschaltzeit von 15 Sekunden anzuschließen.

Die Anforderung an die anlageneigene USV besteht darin, dass sie Netzspannungsschwankungen ausgleicht und im Falle einer Stromstörung bis zum Eintritt der bauseitigen Sicherheitsstromversorgung (SV) und - falls anlagenbedingt erforderlich - darüber hinaus den Betrieb der Auswerterechner aufrechterhält.

Eine laufende Bildauswertung darf nicht abgebrochen werden und es darf kein Datenverlust von bereits akquirierten Roh- oder Bilddaten entstehen.

USV liefern und betriebsbereit installieren.
Menge: 1,000 St

**03.01.0003 Seitliche Patientenhandgriffe (Rasterwandstativ und Buckytisch)**
Menge: 1,000 Paar

**03.01.0004 Über-Kopf Patientenhandgriff (Rasterwandstativ)**
Menge: 1,000 Paar

**03.01.0005 Patientenlagerungsmatte**
Menge: 1,000 St

**03.01.0006 Fahrbarer Detektorhalter**
Menge: 1,000 St

**03.01.0007 Detektorschutz für Fußaufnahmen im Stehen**
Menge: 1,000 St

**03.01.0008 Detektorhalter für Tisch**
Menge: 1,000 St

**03.01.0009 Mobiles Raster**
Menge: 1,000 St

**03.01.0010 Patientenorientierte visuelle Führung über Lichtsignale**
Patientenorientierte visuelle Führung über Lichtsignale

Begleitend während der Untersuchung.

Platzierung im Sichtfeld der Patienten (z. B. am System/Detektorbereich, in Blickrichtung am Tisch/Decke/Wand), so dass Atemhinweise gut erkennbar sind.
Menge: 1,000 St

**03.01.0011 Tischauflage**
Tischauflage

Dicke weiche Untersuchungstischauflage.

Ausführung und Eigenschaften sind dem Angebot unter Benennung der Position beizulegen, einschließlich Typ-Bezeichnung.
Menge: 1,000 St

**03.01.0012 Lagerungshilfen**
Lagerungshilfen

1 Lagerungskissen

2 Kopfkeile in verschiedenen Grössen

1 Kompressorium (zur Fixierung unruhiger Patienten)
Menge: 1,000 psch

**03.01.0013 Installation Schaltplatz**
Installation Schaltplatz

Der Schaltplatz ist in das bauseitig gelieferte Möbel zu integrieren.

Standort: Raum-Nr.: 1.07_26 + 1.07_27

Alle systeminternen Verkabelungen des Röntgenaufnahmegerätes sind im Lieferumfang enthalten. Ausführung entsprechend Raumplan.
Menge: 1,000 psch

#### 03.02 Multifunktionales Röntgen-Durchleuchtungsgerät mit Zubehör

*Hinweis: Röntgen-Durchleuchtungsgerät mit Flachdetektor - Obertischgerät*
Röntgen-Durchleuchtungsgerät mit Flachdetektor - Obertischgerät

Bodenstehendes multifunktionales Durchleuchtungssystem als Obertischgerät mit Flachdetektor, geeignet für Durchleuchtung und digitale Radiographie folgender Untersuchungen:

Fluroskopie:
- Gastro-intestinale Untersuchungen
- Urogenital Untersuchungen

Radiographie:
- Untersuchungen von Körperstamm und Extremitäten
- Erstellung von Ganz-Aufnahmen von Wirbelsäule, Bein Skelett- und Thoraxaufnahmen am liegenden, sitzenden und stehenden Patienten,

Vollautomatische Bilderzeugung sowie Zusammenfügen von erzeugten Einzelbildern

Das System ist eine vollintegrierte 2 in 1-Lösung für ferngesteuerte Durchleuchtung und digitale Radiographie.

Beide Disziplinen werden über ein umfassendes Bedienkonzept und eine einheitliche Bildkette betrieben. Teil-Integrationen mit separaten Bedienoberflächen sind nicht genügend. Bedienoberflächen sind einheitlich zu gestalten.

Ein Fußschalter ist für beide Disziplinen zu verwenden.

Montage- und Hilfskonstruktionen sowie Fußboden- / Sockelkonstruktionen für Montagefußboden müssen in das Angebot einkalkuliert werden.

Es ist ein deckengeführtes Röntgenstrahler-Stativ (zweite Ebene) zu liefern, inkl. Touch-Bedienoberfläche am Strahler, Anzeige des Detektor-/Röhrenwinkels, automatischer Röhren-/Detektor-Nachführung (Tisch/Wand), sowie ein Monitor-Deckenarm mit frei positionierbaren Displays 32 Zoll (Live/Referenz).

Einheitliche Bedienung und Datenmanagement der radiologischen Modalitäten von Röntgen und Durchleuchtungsgerät.

*Hinweis: Systembeschreibung*
Systembeschreibung

Die bodenständige Bauweise des Systems soll während der Untersuchung, alle erforderlichen Freiheitsgrade bieten. Wichtig ist der uneingeschränkte Patientenzugang über den gesamten Untersuchungsbereich.

Rasterwandgerät höhenverstellbar und kippbar mit 1 x mobilem Flachdetektor

3D-Deckenstativ mit Röntgenstrahler

Tischdetektor als dynamischer 43×43 cm Flachdetektor (Cäsiumjodid), geeignet für Durchleuchtung und Radiographie

Monitore für Live- und Referenzbild an Deckenschienensystem verfahrbar angeordnet.

Ein mobiler, kabelloser 350 ×430 mm Cäsiumjodid-Detektor ist im Lieferumfang enthalten. Der Detektor muss systemweit per Auto-Registrierung (1-Klick) an- bzw. abmeldbar sein; Laden ohne Entnahme des Akkus/automatisches Laden im Rasterwandstativ.

Der Flachdetektor muss auch in der in voriger Position angebotenen Röntgenanlage genutzt werden können.

Die Steuerung aller wichtigen Funktionen muss patientennah erfolgen. Die jeweilige Winkelstellung des Untersuchungssystems soll mittels eines Displays im Untersuchungsraum angezeigt werden.

*Hinweis: Röntgengenerator*
Röntgengenerator

Zur Verwendung an der beschriebenen Kombi-Durchleuchtungsanlage mit einer Leistung von mind. 80 kW mit hoher Aufnahmefrequenz und gepulstem Durchleuchtungsbetrieb.

Für Aufnahmen bei Kindern wird eine Pulsrate von 0,5 B/s zur Reduzierung der Strahlendosis gefordert.

Automatische Leistungsoptimierung mit mikroprozessorgesteuerter Berechnung der jeweils günstigsten Strahlenbelastung mit automatischer Hochspannungs- und Röhrenstromregelung während der digitalen Durchleuchtung und Aufnahme.

Vorprogrammierte Protokolle für Kinder und Erwachsene zur schnellen Anwahl der passenden Untersuchungsparameter für verschiedene Untersuchungen

System zum Dosismanagement mit Anzeige des Dosisflächenprodukts.

*Hinweis: Patientenlagerungstisch*
Patientenlagerungstisch

Stabile am Gerät montierte Ausführung mit strahlendurchlässiger und motorisch höhenverstellbarer Tischplatte.

Lieferung und Montage eventuell notwendiger Bodeneinbauplatte mit allen zu Montage und Anschluss erforderlichen Teilen, Anschluss von Potentialausgleich an die Bodeneinbauplatte.

Maximales zulässiges Patientengewicht auf dem Untersuchungstisch ohne jegliche Einschränkung für alle Fahrbewegungen mind. 250 kg

Motorische Tischplatte Kippung mind. +90° / -90°

Strahlerkippung ± 30°

Höhenverstellung von mindestens 520 bis 950 mm

Abstand Tischplatte zu Detektor ≤ 85 mm

Tisch-Strahlendurchlässiger Bereich mind. 2.000 x 500 mm

Untersuchung von Kopf bis Fuß ohne Umlagerung bzw. Drehung

Normschienen am Tisch mit individuellem Bedienpult

Einschließlich Fußstützen.

*Hinweis: 3D-Deckenstativ mit Röntgenstrahler*
3D-Deckenstativ mit Röntgenstrahler

Deckenstativ am Deckenschienensystem längs und quer verschiebbar, und motorisch höhenverstellbar

Integrierte Kollisionsüberwachung zum Schutz von Patient und Anlage.

Maximaler Verfahrbereich X-Achse (longitudinal) ca. 3.400 mm

Maximaler Verfahrbereich Y-Achse (lateral) ca. 2.200 mm

Vertikalhub mind. 1.500 mm

Hubgeschwindigkeit mind. 400 mm/s

Manueller Drehbereich des Strahlers um die Vertikalachse mind. von - 150° bis +180°

Manueller Drehbereich des Strahlers um die Horizontalachse mind. von + 125 ° bis - 125°

*Hinweis: Röntgenstrahler mit Tiefenblende*
Röntgenstrahler mit Tiefenblende

Langlebige Röntgenröhren mit großer Leistung und sofortiger Strahlungsauslösung. Keine Unterbrechungen durch notwendige Röhrenkühlungen.

Röhrenspannung (Nennspannung) mind. von 40 bis 150 kV

In Blendengehäuse integrierte 3D-Kamera mit Tiefensensorik zur Beobachtung der Patienten bei Atemtriggerung

Brennfleck Nennwert ca. 0.6 mm / 1 mm

*Hinweis: Automatische Blenden*
Automatische Blenden

Tiefenblende mit Vollfeld- und Laserstrich-Visier, Rechteck Einblendung manuell oder motorisch über Organprogramme.

Angepasste Einblendung für alle vorgesehenen Anwendungen und richtige Filterung, zur Erreichung einer möglichst geringen Hautdosis im Durchleuchtungs- und Aufnahmebetrieb.

- Strahlungsfreie Positionierung mit graphischer Anzeige am Monitor
- Vorprogrammierte Blendeneinstellung
- Speicherfunktion der zuletzt eingeblendeten Positionierung
- Erfassungseinheit für das Flächendosisprodukt mit automatischer histogramm- / intelligenzbasierter Dosisregelung

- Möglichkeit zur virtuellen Einblendung durch elektronische Anzeige der Blendenlamellen
- Möglichkeit für berührungsgesteuerte Positionierung der Blendenlamellen an der Workstation auf Basis eines Kamera Live-Bildes, ohne vorherige Durchleuchtung.
- Strahlungsfreie Re-Positionierung mithilfe einer graphischen Anzeige des Röntgenzentralstrahls und der Bildkanten.
- Tischbewegungen müssen mit Last-Image-Hold (LIH) dynamisch wiedergegeben können.

Reduzierung der niederenergetischen Strahlungsanteile durch automat. Vorfilterung.

Kupfer- / semitransparente Filter zur Dosisreduktion / DSA

Integrierte Abstandsmessung zur Kontrolle des Fokus-Empfänger-Abstands.

Fokus-Detektor-Abstand variabel einstellbar von mind. 1.150 bis 1.800 mm

*Hinweis: Digitaler mobiler Flachbilddetektor*
Digitaler mobiler Flachbilddetektor

im Rasterwandstativ

Digitaler, dynamischer Flachdetektor zur Bildaufnahme, für Aufnahmeformate mind. 350 x 430 mm. Flachdetektor kabellos. Detektor auf Cäsiumjodid-Basis.

Aufnahmeformat mind. 350 x 430 mm

Mobile Detektoren müssen einfach innerhalb der Systeme (Verschiedene Aufnahmeplätze) durch einfaches ab- und anmelden austauschbar sein.

Mindestens 800 Aufnahmen können mit einer Akkuladung mit dem mobilen Flachdetektor erstellt werden.

Gewicht Flachdetektor inkl. Handgriff max. 3,8  kg

Detektormatrix (aktiv) mind. 2.300 x 2.800 Pixel

Pixelgröße ≤ 150 μm

Detektorpixel mind. 6,4 Mio Pixel

Analog/Digital-Wandler (Bit) mind. 16 Bit

Kabellose Lademöglichkeit des Detektors, ohne den Akku herausnehmen zu müssen.

Der Akku muss im Reparaturfall wechselbar sein.

Raster für pädiatrische Aufnahmen aus dem Strahlengang herausnehmbar.

Dreifeldermesskammer zur Belichtungsautomatik

*Hinweis: Rasterwandstativ für mobilen Flachdetektor*
Rasterwandstativ für mobile Flachdetektoren

Multifunktionales Detektor-Aufnahmestativ mit motorischer und manueller Höhenverstellung, mit folgenden Eigenschaften

- Stativhub von ca. 315 bis ca. 1.500 mm (Unterrand Detektor)
- Aufnahme "Knie im Stehen" bei Kindern möglich
- Wandstativdetektor kippbar von 0 bis 90 Grad
- Raster herausnehmbar für pädiatrische Aufnahmen
- beidseitige Bedienung des Stativs
- ausgelegt für Ganzbein- und Wirbelsäulen-Aufnahmen

*Hinweis: Bedieneinheiten*
Bedieneinheiten

Mit einem Bedienpult müssen alle Anwendungen ausgeführt werden können.

Patientendaten werden vom KIS / RIS importiert
Auswahl der Patienten aus der Patientenliste und Einlesen der Patientendaten
Anpassung der Generatorvoreinstellungen
Auswahl und Anpassung von Organprogrammen
Der Arbeitsplatz erkennt automatisch den aktiven Detektor.

*Hinweis: Mobiles Nahbedienpult*
Mobiles Nahbedienpult

Von dieser mobilen Bedienkonsole im Untersuchungsraum aus müssen alle Systembewegungen der Aufnahmeeinheit und des Patiententisches sowie die Bilddarstellung, -wiedergabe-, steuerbar sein.

*Hinweis: Fernbedienpult Schaltraum*
Fernbedienpult Schaltraum

Fernbedienpult mit Steuertableau und einem Farbdisplay (mind. 19“) im Schaltraum.

*Hinweis: Röntgen-Sichtgeräte*
Röntgen-Sichtgeräte

Es müssen zwei geeignete Monitore 32 Zoll (für Live- und Referenzbilddarstellung) an einer verfahrbaren Deckenschiene angeordnet sein.
Die Monitore müssen mit dem Durchleuchtungsgerät verbunden sein.

Entspiegelte Oberflächen, hochzeilige und flimmerfreie Darstellung.
Monitore für Röntgendurchleuchtungsbild (Livebild) und Röntgenstandbild (Speicherbild) geeignet.
Ein Wechsel zwischen Referenzbild und Livebild muss möglich sein.

Einschl. Verbindungskabel und allen erforderlichen Zubehör- und Einzelteilen.

Ein weiterer Monitor 32 Zoll ist im Schaltraum vorzusehen.

*Hinweis: Durchleuchtung*
Durchleuchtung

Digitale, gepulste Durchleuchtung Kantenanhebung und Rauschunterdrückung mit wählbaren Bildraten einschließlich 0,5,1/3/7,5/10/15/30/32 B/s.
1 B/s für Schluckdarstellung.

Programmierbare Organprogramme für Durchleuchtung und Aufnahme
Automatische Fehlererkennung mit Anzeige und Langzeitspeicherung

Flächendosisproduktanzeige zur Ermittlung des aufgelaufenen Flächendosisproduktes während der Untersuchung aller im Raum befindlichen Strahler.

Eine Ferndiagnose der Generatorbedieneinheit muss möglich sein.

*Hinweis: Digitales Bilderfassungs- und Bearbeitungssystem*
Digitales Bilderfassungs- und Bearbeitungssystem

Digitales Echtzeit-Bilderfassungs- und Bildverarbeitungssystem für den Einsatz in der allgemeinen Durchleuchtung.

Geeignet für die Bilderfassung, -speicherung, -verarbeitung und Dokumentation Bildspeicher > 30.000 Bilder höchster Auflösung.
Die Speicherkapazität, Bildgeschwindigkeit und Bildwiedergabe muss für einen Mehrpatientenbetrieb ausgelegt sein.

Integrierte Wechselsprechanlage zur Kommunikation Schaltraum / Untersuchungsraum.

Geforderte Akquisitionstechniken:
- Digitale Kinotechnik
- digitale gepulste Durchleuchtung mit Rauschunterdrückung, Kontrastanhebung und Bildharmonisierung.
- Speicher für Referenzbilder zur Wiedergabe auf dem Monitor.

*Hinweis: Bildbearbeitung*
Bildbearbeitung

Eine digitale Bildspeicherung in mehreren unterschiedlichen Formaten, insbesondere in DICOM 3, muss möglich sein.

Es müssen digital aufgezeichnete Durchleuchtungsszenen sowie dynamische Bildserien über das PACS weiterverarbeitbar sein. Dies beinhaltet die Speicherung im PACS sowie den Abruf der Daten über die an das PACS angeschlossene Auswertekonsole des Durchleuchtungssystems bzw. weitere PACS-Workstations als Bildsequenz.

*Hinweis: Akquisitionstechniken / Online-Bildverarbeitung*
Akquisitionstechniken / Online-Bildverarbeitung

Folgende Softwarefunktionen sind sowohl im Untersuchungsraum als auch im Schaltraum zur Verfügung zu stellen.

- Rauschunterdrückung durch Integration Kantenanhebung
- Fenstertechnik
- Kontrast Helligkeit Bildumkehr Bildfilterung
- Dynamische Wiedergabe der Serie mit variabler Bildfrequenz Sequenz-Vor- und Rücklauf
- Bild-Vor- und Rücklauf Wiedergabe in Zeitlupe
- Elektronische Blende
- automatisches Setzen der Strahlenblende für Durchleuchtung und Aufnahme entsprechend der elektronischen Blende auf dem Monitor
- Bildvergrößerung (Zoom)
- Mehrbildanzeige Serienübersicht und Untersuchungsübersicht
- individuelle Texteinblendung ins Bild
- Digitale Kinotechnik Referenzbildanwahl
- Quantifizierungen
- Overlay, Zoom
- Kontrastanhebung
- elektronische Shutter
- Speicherung von Referenzbildern

*Hinweis: Mindestens folgende Schnittstellen zur KIS- / RIS- / PACS-Anbindung müssen enthalten sein:*
Mindestens folgende Schnittstellen zur KIS- / RIS- / PACS-Anbindung müssen enthalten sein:

Eine betriebsbereite Einbindung bzw. maximal mögliche Mitwirkung bei der Einbindung der Anlage in ein Radiologie-Informationssystem (RIS) sowie in ein digitales Bilddokumentationsnetzwerk (PACS) ist einzukalkulieren.

Die anzubietende Anlage soll an folgende Systeme bzw. Geräte via Standardschnittstellen betriebsfähig angebunden werden:

- DICOM Modality Worklist (MWL)
- DICOM Modality Performed Procedure Step (MPPS)
- DICOM Storage (C-STORE)
- DICOM Storage Commitment
- DICOM Query/Retrieve (C-FIND / C-MOVE / C-GET)
- Structured Reports (SR)
- DICOM RDSR + IHE REM (nur für Röntgengeräte)
- DICOM Presentation States
- DICOM Basic Print (optional)
- DICOMweb (QIDO-RS, WADO-RS, STOW-RS)
- DICOM C-Echo
- DICOM HL7
- TLS-Verschlüsselung

Alle Softwarefunktionen sind in Menüs logisch geordnet und einfach anwählbar. Kompatibilität im Sinne DICOM 3.0 ist zwingend erforderlich.

Entsprechende Konformitätsbescheinigungen für alle relevanten Systemkomponenten sind dem Angebot beizulegen.

Offenlegung aller vorhandenen, insbesondere der vorstehend beschriebenen Kommunikationsschnittstellen.

Dosisdaten müssen gemäß Leitlinien ins Dosismanagementsystem per RDSR (Radiation Dose Structure Report) übertragen werden

*Hinweis: Installationsvorgaben*
Installationsvorgaben

Untersuchungsraum
Bau / Statik
Raum
Lichte Raumhöhe 3.000 mm, mind. 2.900 mm
Bodenkanäle mit Verbindung zu Schaltraum

Multifunktionales Röntgen-Durchleuchtungsgerät
Gewicht Gantry und Tisch (Boden) ca. 2.100 kg, Deckenstativ 250 kg
Einbring-Gewicht 1.200 kg
Einbring-Öffnung B 1.250 mm x H 2.100 mm
Bodenbelastung 10.000 N/m²
Geräteseitige Unterkonstruktion für Gerätesockel bzw. bauseitiger Betonsockel
Deckenkonstruktion als Schwerlastdecke
Deckenbelastung pro Befestigungspunkt 1 x vertikal 5.000 N, 1 x horizontal 3.000 N
Strahlenschutz bauseits nach Berechnung durch Strahlenschutzgutachter
Bleiglasfenster zu Schaltraum B 2.200 x H 1.220 mm, BRH 1.040 mm

Schalt- und Steuerschrank Multifunktions-Röntgengerät
Wanddurchbruch zu Schaltraum
Gewicht Technikschränke (Boden) ca. 750 kg

Elektro
Raum
Raumbeleuchtung dimmbar
6 x Schukosteckdose, 230 V, mit SV-Berechtigung

Multifunktionales Röntgen-Durchleuchtungsgerät
Netzzuleitung von Elektro-Unterverteiler zu Gerät über Schalt- und Steuerschrank
1 x Warnleuchte Röntgen bzw. Warneinrichtung gemäß Vorgabe Strahlenschutzbeauftragter
1 x Not-Aus-Schalter (Höhe 1.800 mm) - nach Montageplanung
1 x Kabeltrasse an Rohdecke für geräteseitige Systemverbindungen zu Technik-/ Schaltraum, bauseits

Schalt- und Steuerschrank Multifunktions-Röntgengerät
1 x Elektrounterverteilung bauseits, Übergabepunkt endend in Gerätenähe, separate Zuleitung(en) zu Geräten erforderlich, Zuleitung(en) bis Schalt- und Steuerschrank
1 x Stromkreis, 400 V, mit SV-Berechtigung Auslegung für Generator mit 100 kW, 63 A, Anschlusswert 5 kVA, Leistungsaufnahme max. 160 kVA
1 x Kabeltrasse an Rohdecke mit Leerrohrverbindung zur Bedien- und Auswerteeinheit
1 x Hauptschalter
1 x FI-Schalter
1 x Schukosteckdose, 230 V für Servicezwecke
Geräteseitige USV zur Datensicherung

EDV
Multifunktionales Röntgen-Durchleuchtungsgerät
1 x Anschluss Gegensprechanlage zu Schaltraum (Bedien- und Auswerteeinheit), Sprechanlage

Schalt- und Steuerschrank Multifunktions-Röntgengerät
1 x EDV-Anschlusspunkt 1-fach, für Servicezwecke
1 x EDV-Anschlusspunkt 1-fach, für Datenübergabe ins Hausnetz

HKL
Raum
Raumkonditionen Temperatur 20 - 27 °C, dTmax 3 °C/h, rel. Luftfeuchtigkeit 40 - 60 %

Schalt- und Steuerschrank Multifunktions-Röntgengerät
Wärmelast 6 kW

Schaltraum
Bau / Statik
Raum
Bodenkanäle mit Verbindung zu Untersuchungsraum

Bedien- und Auswerteeinheit multifunktionale Durchleuchtung
1 x Bleiglasfenster zu Untersuchungsraum B 2.200 x H 1.220 mm, BRH 1.040 mm
1 x Wanddurchbruch für geräteseitige Kabelverbindung zu Untersuchungsraum
1 x Anschluss Gegensprechanlage zu Schaltraum (Bedien- und Auswerteeinheit), Sprechanlage
Angabe Installationskanäle siehe Untersuchungsraum

Elektro
Raum
Raumbeleuchtung dimmbar für Befundung gemäß DIN 6868-157

Bedien- und Auswerteeinheit multifunktionale Durchleuchtung
2 x Schukosteckdose, 230 V, mit SV-Berechtigung
4 x Schukosteckdose, 230 V
1 x Not-Aus-Schalter Not-Aus-Schalter, Höhe ca. 180 cm
1 x Hauptschalter
Angabe Installationskanäle siehe Untersuchungsraum

EDV
Bedien- und Auswerteeinheit multifunktionale Durchleuchtung
1 x EDV-Anschlusspunkt 1-fach
1 x EDV-Anschlusspunkt 1-fach für Datenübergabe ins Hausnetz
1 x Anschluss Gegensprechanlage zu Untersuchungsraum

HLK
Raum
Raumkonditionen Temperatur 20 - 27 °C, dTmax 3 °C/h, rel. Luftfeuchtigkeit 40 - 60 %

Bedien- und Auswerteeinheit multifunktionale Durchleuchtung
Wärmelast ca. 0,5 kW

**03.02.0001 Durchleuchtungsgerät mit Flachdetektor - Obertischgerät**
Menge: 1,000 St

**03.02.0002 Unterbrechungsfreie Stromversorgung**
Unterbrechungsfreie Stromversorgung

Für die vorstehend angebotenen Auswerterechner ist eine anlageneigene unterbrechungsfreie Sicherheitsstromversorgung (USV) anzubieten.

Die Anlage ist an die bauseitige Sicherheitsstromversorgung (SV) mit einer Umschaltzeit von 15 Sekunden anzuschließen.

Die Anforderung an die anlageneigene USV besteht darin, dass sie Netzspannungsschwankungen ausgleicht und im Falle einer Stromstörung bis zum Eintritt der bauseitigen Sicherheitsstromversorgung (SV) und - falls anlagenbedingt erforderlich - darüber hinaus den Betrieb der Auswerterechner aufrechterhält.

Eine laufende Bildauswertung darf nicht abgebrochen werden und es darf kein Datenverlust von bereits akquirierten Roh- oder Bilddaten entstehen.

USV liefern und betriebsbereit installieren.
Menge: 1,000 St

**03.02.0003 Momentaufnahme während der Durchleuchtung**
Momentaufnahme während einer Durchleuchtung

Einzelbild („Snap-shot") aus einer laufenden Fluoro-Sequenz inkl. Dokumentation, ohne zusätzlich notwendige Röntgenstrahlung.
Menge: 1,000 St

**03.02.0004 Automatische Speicherung von Fluoroloops**
Automatische Speicherung von Fluoroloops

während einer Durchleuchtung – proaktiv/automatisiert, zur Sicherung relevanter Sequenzen ohne manuelle Nacharbeit (Proaktiver Fluoroloop).
Mind. 32 Bilder/s 60 s, 1920 frames
Mind. 24 Bilder/s 60 s, 1440 frames
Menge: 1,000 St

**03.02.0005 Patientenorientierte visuelle Führung über Lichtsignale**
Patientenorientierte visuelle Führung über Lichtsignale

Begleitend während der Untersuchung.

Platzierung im Sichtfeld der Patienten (z. B. am System/Detektorbereich, in Blickrichtung am Tisch/Decke/Wand), so dass Atemhinweise gut erkennbar sind.
Menge: 1,000 St

**03.02.0006 Touchscreen als mobile Konsole**
Touchscreen als mobile Konsole

Touchscreen mind. 10 Zoll Bildschirmdiagonale als mobile Konsole auf Fahrwagen zur flexiblen Positionierung im Raum.
Menge: 1,000 St

**03.02.0007 Strahlenschutz**
Strahlenschutz

Deckenmontierte Schienenanlage für die Anbringung eines Oberkörperstrahlenschutz. Die Befestigung erfolgt an der bauseitigen Schwerlastdecke.

- abgehängte Decke 3.000 mm OKFF

Die Maße sind vor Ort auf der Baustelle zu prüfen!

Deckenhängender und verfahrbarer Strahlenschutz (beidseitig verwendbar) mit Ausschnitt an der Unterkante des Strahlenschutzes zur Anpassung an Patienten-Kontur und mit Bleilamellen zum Schutz des Untersuchers vor Streustrahlung. Verfahrbarkeit bis auf Oberkante des Patiententischs.
Menge: 1,000 St

**03.02.0008 Abnehmbare Fußbank**
Abnehmbare Fußbank

Maximales zulässiges Patientengewicht mind. 230 kg
Menge: 1,000 St

**03.02.0009 Handgriffe**
Menge: 1,000 Paar

**03.02.0010 Fußschalter**
Fußschalter

kabellos, für Durchleuchtung und Aufnahme im Untersuchungsraum.
Menge: 1,000 St

**03.02.0011 Handschalter**
Handschalter

für Durchleuchtung und Aufnahme im Untersuchungsraum.
Menge: 1,000 St

**03.02.0012 Tischauflage**
Tischauflage

Dicke weiche Untersuchungstischauflage.

Ausführung und Eigenschaften sind dem Angebot unter Benennung der Position beizulegen, einschließlich Typ-Bezeichnung.
Menge: 1,000 St

**03.02.0013 Lagerungshilfen**
Lagerungshilfen

1 Lagerungskissen

2 Kopfkeile in verschiedenen Grössen

1 Kompressorium (zur Fixierung unruhiger Patienten)
Menge: 1,000 psch

**03.02.0014 Befestigungsklemmen für Zubehör**
Menge: 1,000 Set

**03.02.0015 Unterkörper-Strahlenschutz**
Unterkörper-Strahlenschutz

wahlweise li. oder re. an Tischplatte
Menge: 1,000 St

**03.02.0016 Universelle Halterung zur Aufnahme**
Universelle Halterung zur Aufnahme

Halterung bzw. Standstativ
frei positionierbar
fahrbar
mit Arretierung.
Menge: 1,000 St

#### 03.03 Schwerlastdecken

**03.03.0001 Schwerlastdecke für Digitales Röntgen-Aufnahmegerät - deckenmontiert**
Schwerlastdecke für Digitales Röntgen-Aufnahmegerät - deckenmontiert

mit folgenden funktionalen Mindestanforderungen:
Schwerlastdecke (Lieferung und Montage) zur Befestigung der angebotenen deckenhängenden Röntgenanlage einschließlich Verfahrschienen.

im Raum: EG.B.062 Aufnahme Durchleuchtung

Lichte Raumhöhe 2.900 mm
Raumhöhe von OKFFB bis UK Rohdecke 4.050 mm
Höhe von UK abgeh Decke bis UK Rohdecke 1.150 mm

Auszuführende Deckenfläche gemäß beiliegendem Grundrissplan:
Ca. B 5.505 x T 4.695 mm
Rastermaß Deckenplatten B 625 x T 625 mm

Konstruktion als abgehängtes Systemfeld bestehend aus:

Deckentragprofil
aus stranggepresstem Aluminiumtragprofil
Unterkonstruktion aus Stahl verzinkt

Abdeckleisten
zum unteren optischen Verschluss des Deckentragprofils

Einhängewinkel
für das Auflegen von Deckenplatten.

Metall-Kassette Alu
für Unterdecke zwischen vor genanntem Schwerlast-Deckentragprofilen, einhängbar in vor genannte Einhängewinkel.
Kassetten einzeln herausnehmbar, nach oben zu öffnen.

Anschluss an bauseitige GK-Decke - Randfries
an Metall-Kassetten bzw. Schwerlast-Deckentragprofile, mit eingelegtem Dichtprofil und dauerelastischer Verfugung, Plattenkante mit eingespachteltem Kantenschutzprofil, mit rückseitigem Anschlagwinkel.

Ausschnitte
Zu- bzw. Abluftauslässe und Tellerventile sind mit den Fachplanern der ELT, HLS und Architektur anhand eines Deckenspiegels abzustimmen.
Es sind jeweils 8 Ausschnitte für Zu-, Abluftauslässe und Tellerventile einzukalkulieren.

Unter- bzw. Einhängekonstruktion
bauseitige Einbauleuchten im Kassettenraster

Verfahrschienen für
- digitales Röntgen-Aufnahmegerät

Zubehör
einschließlich Nutensteinen und Abdeckprofilen

Die beigefügte statische Bewertung ist zu berücksichtigen.

Bau / Statik
Digitales Röntgen-Aufnahmegerät
Deckenbelastung pro Befestigungspunkt 1 x vertikal 5.000 N, 1 x horizontal 3.000 N

Eine statische Berechnung für die den Anforderungen entsprechende Unterkonstruktion ist der Werk- und Montageplanung beizulegen und mit dem Statiker abzustimmen.
Menge: 1,000 psch

**03.03.0002 Schwerlastdecke für Multifunktionales Röntgen-Durchleuchtungsgerät**
Schwerlastdecke für Multifunktionales Röntgen-Durchleuchtungsgerät

mit folgenden funktionalen Mindestanforderungen:
Schwerlastdecke (Lieferung und Montage) zur Befestigung der angebotenen deckenhängenden Röntgen-Durchleuchtungsanlage einschließlich Verfahrschienen.

im Raum: EG.B.063 Aufnahme Durchleuchtung

Lichte Raumhöhe 2.900 mm
Raumhöhe von OKFFB bis UK Rohdecke 4.050 mm
Höhe von UK abgeh Decke bis UK Rohdecke 1.150 mm

Auszuführende Deckenfläche gemäß beiliegendem Grundrissplan:
Ca. B 5.505 x T 4.880 mm
Rastermaß Deckenplatten B 625 x T 625 mm

Konstruktion als abgehängtes Systemfeld bestehend aus:

Deckentragprofil
aus stranggepresstem Aluminiumtragprofil
Unterkonstruktion aus Stahl verzinkt

Abdeckleisten
zum unteren optischen Verschluss des Deckentragprofils

Einhängewinkel
für das Auflegen von Deckenplatten.

Metall-Kassette Alu
für Unterdecke zwischen vor genanntem Schwerlast-Deckentragprofilen, einhängbar in vor genannte Einhängewinkel.
Kassetten einzeln herausnehmbar, nach oben zu öffnen.

Anschluss an bauseitige GK-Decke - Randfries
an Metall-Kassetten bzw. Schwerlast-Deckentragprofile, mit eingelegtem Dichtprofil und dauerelastischer Verfugung, Plattenkante mit eingespachteltem Kantenschutzprofil, mit rückseitigem Anschlagwinkel.

Ausschnitte
Zu- bzw. Abluftauslässe und Tellerventile sind mit den Fachplanern der ELT, HLS und Architektur anhand eines Deckenspiegels abzustimmen.
Es sind jeweils 8 Ausschnitte für Zu-, Abluftauslässe und Tellerventile einzukalkulieren.

Unter- bzw. Einhängekonstruktion
bauseitige Einbauleuchten im Kassettenraster

Verfahrschienen für
- Multifunktionales Röntgen-Durchleuchtungsgerä

Zubehör
einschließlich Nutensteinen und Abdeckprofilen

Die beigefügte statische Bewertung ist zu berücksichtigen.

Bau / Statik
Multifunktionales Röntgen-Durchleuchtungsgerä
Deckenbelastung pro Befestigungspunkt 1 x vertikal 5.000 N, 1 x horizontal 3.000 N

Eine statische Berechnung für die den Anforderungen entsprechende Unterkonstruktion ist der Werk- und Montageplanung beizulegen und mit dem Statiker abzustimmen.
Menge: 1,000 psch

#### 03.04 Einweisung / Schulung

**03.04.0001 Einweisung / Schulung**
Einweisung / Schulung

Einweisung / Schulung des Bedien- und Technikpersonals für vorstehend beschriebene medizintechnische Einbauten.

Acht separate Schulungstage am Projektstandort.
Menge: 8,000 d

#### 03.05 Leistungen auf Nachweis

*Hinweis: Ergänzende zusätzliche Vertragsbedingungen für Stundenlohnarbeiten*
Ergänzende zusätzliche Vertragsbedingungen für Stundenlohnarbeiten

Stundenlohnarbeiten werden gem. VOB/B §2 Abs. 10 und § 15 ausgeführt bzw. abgerechnet. Der AN hat über Stundenlohnarbeiten werktäglich Stundenlohnzettel in 2-facher Ausfertigung einzureichen.
Diese müssen außer den Angaben nach VOB/B §15 Abs. 3 folgende Angaben enthalten:
- das Datum
- die Bezeichnung der Baustelle
- die Namen der Arbeitskräfte und deren Berufs-, Lohn- oder Gehaltsgruppe
- die genaue Bezeichnung des Ausführungsortes innerhalb der Baustelle
- die Art der Leistung
- die geleisteten Arbeitsstunden je Arbeitskraft
- die Gerätekenngrößen

Mit der Ausführung der im Leistungsverzeichnis vorgesehenen Stundenlohnarbeiten ist erst nach schriftlicher Anordnung des AG zu beginnen. Der Umfang der im Einzelfall zu erbringenden Leistungen wird bei der Anordnung festgelegt.

Für vom AG angeordnete Stundenlohnarbeiten werden die vereinbarten Stundenverrechnungssätze zuzüglich Umsatzsteuer nach den tatsächlich geleisteten Arbeitszeiten bezahlt.

Der Verrechnungssatz für die jeweilige Arbeitskraft umfasst sämtliche Aufwendungen wie Lohn- und Gehaltskosten, Lohn- und Gehaltsnebenkosten, Zuschläge, lohngebundene und lohnabhängige Kosten, sonstige Sozialkosten, Gemeinkosten, Wagnis und Gewinn.
Wegezeiten, Fahrtkosten sowie Kosten für Aufsicht (Leitungspersonal) sowie Kleingeräteeinsatz sind ebenfalls in die Einheitspreise der nachfolgenden Stundenverrechnungssätze einzurechnen und werden nicht gesondert vergütet.
Die angesetzten Lohnkosten sind auf Basis der Urkalkulation zu ermitteln.

Wird während der Ausführungszeit erkannt, dass mehr Stundenlohnarbeiten erforderlich werden als beauftragt, werden diese nur vergütet, wenn vor Ausführung von weiteren Stundenlohnarbeiten eine entsprechende Auftragserweiterung durch den Auftraggeber erteilt wurde.

**03.05.0001 Stundensatz Facharbeiter/-in**
Facharbeiter/-in,
Stundenverrechnungssatz wie oben beschrieben.
Menge: 15,000 h

#### 03.06 Dokumentation

**03.06.0001 Zusatzaufwand für geordnete Übergabe der Bestandsunterlagen (Formatierung ohne Tabelle)**
Zusatzaufwand für geordnete Übergabe der Bestandsunterlagen

Die Bestandsunterlagen sind 2-fach in je einem DIN-A4-Ordner und 1-fach auf digitalem Datenträger (CD, DVD oder USB-Stick) mit gleicher, nachstehender Ordnerstruktur rechtzeitig vor Abnahme an die zuständige Objektüberwachung zur Prüfung zu übergeben.

Die Bestandsunterlagen sind vom AN zusätzlich in das vom AG zur Verfügung gestellte Projektkommunikationssystem (PKM) einzustellen, gemäß Struktur und Dateinamen-Schema nach Vorgabe des AG.

Als Dateiformat ist grundsätzlich "pdf" zu verwenden.
Planunterlagen sind im Format "dwg" oder "dxf" und "pdf" zu speichern.

Die Unterlagen sind gemäß nachstehender Liste in die jeweiligen Register einzusortieren.

Sollte ein DIN-A4-Ordner nicht ausreichen, so sind die Ordner in entsprechender Reihenfolge und mit der Gesamtanzahl an Ordnern zu nummerieren.

Auf den Rückenschildern sind ferner das Bauvorhaben, die Gewerkenummer, das Gewerk und die ausführende Firma zu verzeichnen.

Je nach Gewerk kann es zu einzelnen Abschnitten keine Angaben geben. Dies ist kenntlich zu machen (z.B. durch Hinweis: "entfällt") und die entsprechenden Register sind leer zu lassen.

Die Dokumente sind jeweils mit Angabe der betreffenden LV-Positionsnummer direkt auf den zugehörigen Dokumenten (Datenblätter etc.) zu versehen.

Eine Abnahme ohne vollständige Bestandsunterlagen wird vom Auftraggeber verweigert.

Register-Nr. - Ordnerinhalt:

0 - Inhaltsverzeichnis

1 - Bauvorhaben, LV-Nummer und Gewerk, Firmenangaben und Ansprechpartner

2 - Fachunternehmererklärung / Konformitätserklärungen / Übereinstimmungserklärungen / Leistungserklärungen

3 - Kopie Abnahmeprotokoll(e) - wird vom AG eingefügt Bestätigung der Mängelbeseitigung - wird ggf. vom AN nachgereicht

4 - Einweisungsprotokolle

5 - Reinigungs-/Wartungs- und Pflegehinweise

6 - Herstellernachweise / Systembeschreibungen / Produktdatenblätter / Sicherheitsdatenblätter

7 - Prüfzeugnisse / Zulassungsbescheide (z.B. für Brandschutz, Schallschutz, Dämmwerte, Druckprüfungen, Spülprotokolle, etc.), Prüfbescheinigung Standfestigkeit

8 - TÜV-Zertifikate / TÜV-Abnahmen / Sachverständigenabnahmen / Gutachterliche Stellungnahmen

9 - Vollständige Liste der verwendeten Werkstoffe bzw. Materialien inkl. der genauen Herstellerbezeichnung

10 - Bedienungsanleitungen

11 - Planverzeichnis und Bestandspläne, wie Werkpläne mit Eintragung tatsächlicher (ggf. abweichender) Ausführung, Werkstattzeichnungen, Verlegepläne, Aufbauzeichnungen, Schemata, Verteilerpläne, etc.

12 - Zusätzlich bei Technischen Anlagen: Für den Betrieb der Technischen Anlagen erforderliche Unterlagen (wie z.B. Prüfbücher etc.)
Menge: 1,000 psch

### 04 Angiographieanlagen

#### 04.01 Monoplane Angiographieanlage mit Zubehör

*Hinweis: Monoplane Angiographieanlage*
Monoplane Angiographieanlage

Es wird ein bodenstehendes monoplanes Angiographiesystem ausgeschrieben.

Das System ist für kardiovaskuläre und interventionelle Anwendungen mit folgenden Betriebsarten:
- DSA
- gepulste und digital gepulste Durchleuchtung
- Einzelaufnahmen
- kV-Reduzierungstechnik
- Roadmap Technologie und Durchleuchtung
- digitale Bilderfassungs- und Nachverarbeitungssystem für eine Ebene.

Die Anlage soll komplett mit allem Zubehör für den kardiologischen sowie radiologischen Betrieb und inkl. Linksherzkatheter-Messplatz, Dokumentation geliefert und aufgebaut werden.
Montage- und Hilfskonstruktionen sowie Fußboden- / Sockelkonstruktionen für Montagefußboden sind in das Angebot einzukalkulieren.
Die Schaltelemente / Bedienkonsolen sind in eine Arbeitstischanlage im Kontrollraum zu integrieren.

Folgende Mindest-Anforderungen werden gestellt:

*Hinweis: Systembeschreibung*
Systembeschreibung

- Anlage mit einem bodenstehenden C-Bogen mit hochleistungsfähigen Röntgenstrahlern (Durchleuchtung und Aufnahme, generatorgepulst oder vergleichbar) und hochauflösenden Flachdetektoren (12 x 2), mit Knöpfen am Detektor zur Systembewegung wie Angulation / Position / SID (Source Image Distance - Fokus/Film-Abstand).
- Das Gerät muss in der höchsten Leistungsklasse angesiedelt sein und mit der derzeit verfügbaren Spitzentechnologie für die angiographische Bildgebung und Unterstützung von Interventionen in der Kardiologie ausgerüstet sein.

Flexibel positionierbares C-Bogensystem mit breiter Abdeckung für Untersuchungen und Interventionen im Bereich des Oberkörpers.
Radiale Abdeckung von mind. 1.900 mm und Longitude-Abdeckung von mind. 2.100 mm
Der Detektor steht immer parallel zum Tisch und dreht sich automatisch mit

- Bildgebung Kette mit CNR basierter Belichtungssteuerung
- KI-basierte Rauschunterdrückung
- Auf Knopfdruck Individualisierbare und automatisierbare Systemeinstellungen (Röhrenposition, Angulation, Bildparameter, Zoom, Display Layout
- Material-/Implantat-spezifisch optimierte Bildparametereinstellungen

Für den Patiententisch sind alle erforderlichen Montagekomponenten wie Sockel oder Montageplatte zur Vorablieferung inkl. Montage mit einzukalkulieren.

Vorab ist die Unterkonstruktion bzw. der Gerätesockel durch den im Planungsteam beteiligten Statiker freizugeben. Alle hierfür notwendigen Montage- und Konstruktionszeichnungen mit allen Maß- und Lastangaben (*.dwg und *.pdf) sind prüffähig vorzulegen.

*Hinweis: Positionierungsmöglichkeiten*
Positionierungsmöglichkeiten

Sämtliche motorische Bewegungen für Rotation und Angulationen müssen einen schnellen Projektionswechsel ermöglichen. Standardprojektionen müssen nach den Wünschen des Nutzers frei vorprogrammierbar und reproduzierbar einstellbar sein.

*Hinweis: Röntgenröhre*
Röntgenröhre

Die Anforderungen an die Röhrentechnologie sind hoch und diese muss der neusten Gerätetechnik entsprechen.

Die Steuerung aller wichtigen Funktionen muss patientennah erfolgen. Die jeweilige Winkelstellung des Untersuchungssystems muss mittels eines Displays im Untersuchungsraum angezeigt werden.

Fernbedienung der Software- und Gerätesteuerung muss möglich sein. Mit der Auswertekonsole müssen die Funktionen der Bildverarbeitung wie z. B. Bildfusion, Roadmap, usw. möglich sein.
Die Software für den Befundungsplatz ist ebenfalls mit anzubieten

Kabelloser Fußschalter zur Auslösung von Durchleuchtung und Aufnahme.

Handgriff zur Auslösung der Strahlung

*Hinweis: Detektor*
Detektor

Ausstattung mit digitalem Flachdetektor mit FOV ≥ 20x20 cm, Pixelgröße ≤ 160 μm, Grauwertauflösung ≥ 16 Bit, optimiert für kardiologische Anwendungen.

*Hinweis: Monitor*
Monitor

Multifunktionsdisplay mind. 55 Zoll, teilbar in 6 Unterbildschirme im Untersuchungsraum an der Decke schwenkbar über 3 Seiten des Tisches.
Für das Multifunktionsdisplay ist ein Deckenstativ mit Fixpunkt anzubieten inkl. erforderlicher Schwerlast-Unterkonstruktion.
Auf der Tischseite gegenüber des Multifunktionsdisplays sind zwei zusätzliche 19'' Monitore zur Anzeige von Röntgen und Hämodynamik inkl. Displayträgersystem zu montieren.

*Hinweis: Patientenlagerungstisch*
Patientenlagerungstisch

Ausführung mit strahlendurchlässiger, frei schwimmender und motorisch höhenverstellbarer Tischplatte, geeignet für kardangiographische Katheterisierung und Interventionstechniken sowie zur kardialen Reanimation (manuelle Herzmassage) im Notfall.

- Neuro-Tisch Tischplatte wechselbar im Kopfbereich verjüngt
- Trendelenburg Tischkippung mit mind ±15° kopfseitig/fußseitig

Lieferung und Montage eventuell notwendiger Bodeneinbauplatte mit allen zu Montage und Anschluss erforderlichen Teilen sowie Anschluss von Potentialausgleich an die Bodeneinbauplatte.

Kompakte Bedienung der Anlage direkt am Untersuchungstisch
Alle Bedienelemente der Aufnahmeeinheit, des Patiententisches, der Bilddarstellung und Analyse müssen parallel am Patientenlagerungstisch vorhanden sein.
Auf ein klares Bedienkonzept am Tisch und für die Bildnachverarbeitung wird besonderer Wert gelegt.
Bedienelement und Kollimatorelement wasserdicht verkapselt

*Hinweis: Medienanschlüsse im Bereich Patiententisch*
Medienanschlüsse im Bereich Patiententisch

Integration von mind. zwei Schuko-Steckdosen (SV) und zwei EDV-Anschlusspunkten direkt im Untersuchungstisch.
Sofern keine Integration von Medienanschlüssen im Patiententisch angeboten werden kann, ist ein vertikaler Medienkanal mit den o.g. Anschlüssen in unmittelbarer Nähe des Patiententischs anzubieten und auszuführen.
Kollisionen mit den Systemkomponenten des Kardangiographiesystems müssen ausgeschlossen werden. Medienkanal leicht zu reinigen, desinfektionsmittelbeständig.
Ein Ausführungsdetail (Zeichnung) mit genauen Angaben zu Positionierung, Abmessungen und Material ist dem Angebot beizulegen.
Gegensprechanlage für die Kommunikation zwischen Untersuchungs- und Schaltraum, inkl. Zubehör wie z.B. Fußschalter.

*Hinweis: Roadmap und DSA*
Roadmap und DSA

An die Qualität von Durchleuchtung, Roadmap 2D sowie 3D und DSA-Serienaufnahmen werden höchste Anforderungen gestellt. Insbesondere muss die Sichtbarkeit von Kathetern und Implantaten sowie die Darstellung kleinster Gefäße deutlich verbessert werden mit möglichst niedriger Dosis

Materialspezifische Bildgebung für Stentvisualisierung zur besseren Darstellung von Ballons und Stents
Darstellung statisch und in Echtzeit.

*Hinweis: Rotationsscan*
Rotationsscan

zur Echtzeitdarstellung komplexer Gefäßstrukturen in 3D-Ansicht

*Hinweis: Dosisleistungsregelung / Dosisreduktion*
Dosisleistungsregelung / Dosisreduktion

Die Anlage muss in besonderem Maße die Aspekte des Strahlenschutzes berücksichtigen. Es wird ein plausibles Konzept zur Dosisreduktion durch Vorfilterung der Röntgenstrahlung, Dosisleistungsregelung bzw. Dosisanzeige und Dosismonitoring-System erwartet, sowie online-Bildnachverarbeitung um eine optimale Bildqualität mit möglichst niedriger Dosis zu erreichen.

*Hinweis: Mindestens folgende Schnittstellen zur KIS- / RIS- / PACS-Anbindung müssen enthalten sein:*
Mindestens folgende Schnittstellen zur KIS- / RIS- / PACS-Anbindung müssen enthalten sein:

Eine betriebsbereite Einbindung bzw. maximal mögliche Mitwirkung bei der Einbindung der Anlage in ein Radiologie-Informationssystem (RIS) sowie in ein digitales Bilddokumentationsnetzwerk (PACS) ist einzukalkulieren.

Die anzubietende Anlage soll an folgende Systeme bzw. Geräte via Standardschnittstellen betriebsfähig angebunden werden:

- DICOM Modality Worklist (MWL)
- DICOM Modality Performed Procedure Step (MPPS)
- DICOM Storage (C-STORE)
- DICOM Storage Commitment
- DICOM Query/Retrieve (C-FIND / C-MOVE / C-GET)
- Structured Reports (SR)
- DICOM RDSR + IHE REM (nur für Röntgengeräte)
- DICOM Presentation States
- DICOM Basic Print (optional)
- DICOMweb (QIDO-RS, WADO-RS, STOW-RS)
- DICOM C-Echo
- DICOM HL7
- TLS-Verschlüsselung

Alle Softwarefunktionen sind in Menüs logisch geordnet und einfach anwählbar. Kompatibilität im Sinne DICOM 3.0 ist zwingend erforderlich.

Entsprechende Konformitätsbescheinigungen für alle relevanten Systemkomponenten sind dem Angebot beizulegen.

Offenlegung aller vorhandenen, insbesondere der vorstehend beschriebenen Kommunikationsschnittstellen.

Dosisdaten müssen gemäß Leitlinien ins Dosismanagementsystem per RDSR (Radiation Dose Structure Report) übertragen werden

*Hinweis: Installationsvorgaben*
Installationsvorgaben

Zum Leistungsumfang des Auftragnehmers gehören nachfolgende Installationsvorgaben, die für die ungestörte Funktionsfähigkeit der monoplanen Angiographieanlage erforderlich sind.

Untersuchungsraum
Bau / Statik
Raum
Laserschutz Beachtung der einschlägigen Vorschriften (z.B. Warnleuchte, Verriegelung, nicht-reflektierendes Glas zw. Vorhänge, geeignete Fliesen bzw. Bodenbelag etc.)
Lichte Raumhöhe 3.100 mm
Bodenkanäle mit Verbindung zu Schaltraum und Technikraum
Deckenbelastung horizontale Steifigkeit min. 6.000 kN/m, bevorzugt 10.000 kN/m
Deckenbelastung vertikale Steifigkeit min. 6.000 kN/m, bevorzugt 10.000 kN/m
Deckenbelastung Verdrehsteifigkeit min. 20.000 kN/rad

1-Ebenen-Angiographieanlage
Strahlenschutz bauseits nach Berechnung durch Strahlenschutzgutachter
1 x Bleiglasfenster zu Schaltraum B 2.200 x H 1.220 m, BRH 1.040 mm
Einbring-Öffnung B 1.250 mm x H 2.200 mm (Breite Transportweg min. 1.500 mm)
Einbring-Gewicht 1.700 kg

Bodenbelastung 10.000 N/m2
Gewicht Boden-Röntgenstativ 1.600 kg
Kraft in Newton Zugkraft 80 kN, Druckbelastung 60 kN
Geräteseitige Unterkonstruktion für Gerätesockel bzw. bauseitiger Betonsockel, wenn kein Hohlraumboden vorhanden
Deckenbelastung, 1 x horizontal 3.000 N
Kraft in Newton 5.400 N pro Befestigungspunkt (Monitorstativ)
Gewicht 280 kg (Monitorstativ)
Kraft in Newton 4.200 N pro Befestigungspunkt (Laufwagen)
Gewicht 150 kg (Laufwagen)

Elektro
Raum
10 x Schukosteckdose, 230 V, mit SV-Berechtigung
Raumbeleuchtung dimmbar
CEE-Steckdose, 230 V, 20 A (Laser-Steckdose)
fußseitig:
6 x Schukosteckdose, 230 V, mit BSV-Berechtigung
6 x Schukosteckdose, 230 V, mit SV-Berechtigung

1-Ebenen-Angiographieanlage
Netzzuleitung von Elektro-Unterverteiler zu Gerät über Schalt- und Steuerschrank
1 x Not-Aus-Schalter bauseits (Höhe 1.800 mm) - nach Montageplanung
1 x Warnleuchte Röntgen bzw. Warneinrichtung gemäß Vorgabe Strahlenschutzbeauftragter
1 x Kabeltrasse an Rohdecke für geräteseitige Systemverbindungen zu Technik-/ Schaltraum, bauseits

EDV
Raum
fußseitig:
4 x EDV-Anschlusspunkt 1-fach

1-Ebenen-Angiographieanlage
Anschluss Gegensprechanlage zu Schaltraum (Bedien- und Auswerteeinheit), geräteseitig (Verkabelung geräteseitig)

HKL
Raum
Raumkonditionen T= 20-26 °C, dTmax. 3 °C/h, relative Luftfeuchtigkeit 40-70 % ohne Kondensation

1-Ebenen-Angiographieanlage
Wärmelast 1,5 - 3,5 kW geräteabhängig

Technikraum
Bau / Statik
Raum
Bodenaufbau als Doppelboden oder Hohlraumboden mit Verbindung zum Schaltraum und Untersuchungsraum
Lichte Raumhöhe mind. 2.500 mm, Empfehlung keine abgehängte Decke

Schalt- und Steuerschrank 1-Ebenen-Angiographieanlage
Gewicht Technikschränke (Boden) 1.600 kg

Elektro
Schalt- und Steuerschrank 1-Ebenen-Angiographieanlage
1 x Elektrounterverteilung bauseits, Übergabepunkt endend in Gerätenähe, separate Zuleitung(en) zu Geräten erforderlich
2 x Stromkreis, 400 V für Generator, 100 A, Anschlusswert 35 kVA, Leistungsaufnahme max. 180 kVA, Netzinnenwiederstand < 100 mOhm
1 x Stromkreis, 400 V für Systemschrank, 50 A, Anschlusswert 38 kVA, Leistungsaufnahme max. 10 kVA
1 x Potentialausgleich-Anschluss freies Kabelende für Technikschränke
1 x Hauptschalter bauseits
3 x FI-Schalter bauseits
1 x Not-Aus-Schalter Höhe ca. 180 cm
1 x Schukosteckdose, 230 V für Servicezwecke geräteseitige USV zur Datensicherung

EDV
Schalt- und Steuerschrank 1-Ebenen-Angiographieanlage
2 x EDV-Anschlusspunkt 1-fach

HKL
Raum
Raumkonditionen T = 18-28 °C, dTmax 3 °K/h, relative Luftfeuchtigkeit 40-75 % ohne Kondensation

Schalt- und Steuerschrank 1-Ebenen-Angiographieanlage
Wärmelast 5 bis 13 kW geräteabhängig

Schaltraum
Bau / Statik
Raum
Bodenaufbau als Doppelboden oder Hohlraumboden mit Verbindung zu Untersuchungsraum und Technikraum
1 x Bleiglasfenster zu Untersuchungsraum B 2.200 x H 1.220 m, BRH 1.040 mm

Elektro
Raum
Raumbeleuchtung dimmbar für Befundung gemäß DIN 6868-157
2 x Leerrohr Elektro mind. DN 32 zwischen Schaltraum und Deckenstativ in Untersuchungsraum

Bedien- und Auswerteeinheit 1-Ebenen-Kardangiographieanlage
6 x Schukosteckdose, 230 V, mit SV-Berechtigung
1 x Leerrohr Elektro mind. DN 32 zu Kontrastmittelinjektor (Wand)
1 x Leerrohr Elektro mind. DN 32 zu Monitor (Decke)
1 x Not-Aus-Schalter Höhe ca. 180 cm, Schalter bauseits - nach Montageplanung
1 x Hauptschalter Ein /Aus mit Kontrollleuchte für Röntgengerät

Hämodynamischer Messplatz
mit Transformer
8 x Schukosteckdose, 230 V, mit SV-Berechtigung
1 x Signalleitung Kabel 1,5 mm² zu Stimulationstisch in Untersuchungsraum
1 x Signalleitung Kabel 1,5 mm² zu Verstärker an Patiententisch in Untersuchungsraum

EDV
Bedien- und Auswerteeinheit 1-Ebenen-Angiographieanlage
8 x EDV-Anschlusspunkt 1-fach
1 x Anschlusspunkt Gegensprechanlage, Sprechanlage zu Untersuchungsraum geräteseitig (Verkabelung geräteseitig)

Hämodynamischer Messplatz
2 x EDV-Anschlusspunkt 1-fach
2 x Video-Verbindung VGA-Videokabel zu Monitorwagen in Untersuchungsraum
2 x Lichtwellenleiter 2-adriges Lichtleiterkabel zu Patiententisch in Untersuchungsraum

HLK
Raum
Raumkonditionen T= 18-28 °C, dTmax. 3 °C/h, relative Luftfeuchtigkeit 40-75 % ohne Kondensation

Bedien- und Auswerteeinheit 1-Ebenen-Angiographieanlage
Wärmelast 3,5 kW

Hämodynamischer Messplatz
Wärmelast 0,6 kW

**04.01.0001 Monoplane Angiographieanlage**
Menge: 1,000 St

**04.01.0002 Unterbrechungsfreie Stromversorgung**
Unterbrechungsfreie Stromversorgung

Für die vorstehend angebotenen Auswerterechner ist eine anlageneigene unterbrechungsfreie Sicherheitsstromversorgung (USV) anzubieten.

Die Anlage ist an die bauseitige Sicherheitsstromversorgung (SV) mit einer Umschaltzeit von 15 Sekunden anzuschließen.

Die Anforderung an die anlageneigene USV besteht darin, dass sie Netzspannungsschwankungen ausgleicht und im Falle einer Stromstörung bis zum Eintritt der bauseitigen Sicherheitsstromversorgung (SV) und - falls anlagenbedingt erforderlich - darüber hinaus den Betrieb der Auswerterechner aufrechterhält.

Eine laufende Bildauswertung darf nicht abgebrochen werden und es darf kein Datenverlust von bereits akquirierten Roh- oder Bilddaten entstehen.

USV liefern und betriebsbereit installieren.
Menge: 1,000 St

**04.01.0003 Integrierter IVUS/iFR / Hämodynamischer Messplatz**
Integrierter IVUS/iFR / Hämodynamischer Messplatz

Interventionelle Messeinheit für Hämodynamik bestehend aus Patientenüberwachungsgerät und Anzeige im Untersuchungsraum integriert in das Röntgensystem sowie Workstation im Schaltraum zur Auswertung, Speicherung und Ausgabe elektrophysiologischer Daten in Echtzeit während der Untersuchung.

Das Messplatzsystem muss zum Digitalem Bilderfassungs-, Verarbeitungs- und Bildakquisitionssystemen der beschriebenen Angiographieanlage vollständig kompatibel sein, so dass ein bidirektionaler Datenaustausch mittels DICOM, auch mit dem hauseigenem KIS/RIS/PACS, möglich ist.
Datenbank zur Erfassung von patientenbezogenen Daten, Kurven und Untersuchungsreports. Eingabemöglichkeit während einer laufenden Registrierung, Such- und Statistikfunktionen.

Die geforderten Datenaustauschmöglichkeiten beinhalten insbesondere:
- Übernahme der Röntgendaten in die Datenbank sowie Übergabe der Patientendaten an die Bildakquisitionssysteme und Lieferung QRS-ausgelöster Signale.
- Online-Berechnung hämodynamischer Daten zur Anzeige auf dem Überwachungsmonitor und Ausdruck am Auswerteplatz.
- Aufnahme und Speicherung der Druckkurven
- Aufnahme variabler Messungen 5 bis ca. 120 s
- effiziente Dokumentationsmöglichkeit eingesetzter Medikamente bzw. vorgenommener Interventionen
- graphische Darstellung des Koronarbaums sowie Einbindung in den Patientenbericht
- Signaleingangseinheit mit Befestigungsvorrichtung am Untersuchungstisch.
- Verbindungen zur Rechnereinheit im Kontrollraum und zur Bildakquisitionseinheit.
- Integration von Ultraschall und Echokardiographie in das Gesamtsystem, insbesondere in der Anzeige des großen Monitors.

Messung von:
- Nichtinvasiver Blutdruck (NIBP)
- Sauerstoffsättigung (SaO2)
- Atemfrequenz
- Invasiver Blutdruck in 2-4 Kanälen (IBP)
- Herzzeitvolumen (HZV), Verfahren Thermodilution
- Oberflächen-EKG in 12 Kanälen (EKG)
- Temperatur

Es ist geplant den kompletten Messplatz (Rechner, Monitore etc.) im Schaltraum zu positionieren.

Kontrollraum/Schaltraum:
Schaltplatz mit 1 Stück Touchscreen-Monitoren 32 Zoll.

Untersuchungsraum:
1 TFT-Farbmonitor im Untersuchungsraum (Bestandteil der Röntgenanlage) zur Anzeige von mindestens 6 überwachten Eingangssignalen wie IBP-Werten, NIBP-Werten, SaO2-Werten, HZV, Zeit, Systemparametern und Warnsymbolen.

Inklusive eines mit anzubietenden Farblaserdruckers (Laser Jet).

Lieferung und betriebsbereite Installation der Hard- und Software inklusive allem erforderlichen Zubehör, Anbindung an die Bildakquisitionseinheit,
3 Stück kompletter Satz Patientenkabel und Messwertaufnehmer für alle Ableitungen / Anwendungen.
Zulassungen und Konformitätsbescheinigungen sind neben aussagekräftigen Geräteunterlagen beizulegen.
Menge: 1,000 St

**04.01.0004 Digitale Subtraktionsangiographie DSA**
Digitale Subtraktionsangiographie DSA

DSA zur Anwendung z.B. bei Gefäßstudien. Digitale Subtraktion in Echtzeit bei niedrigen Bildgeschwindigkeiten bei kompromissloser Bildqualität bei den subtrahierten Bildern. Inklusive Durchlaufsubtraktion die in den Subtraktionsoptionen Rotationsscan und Angioscan eingestellt werden kann.

Navigation ohne zusätzliches Kontrastmittel

Spezifikationen:

- Roadmapping
- Wiederverwendung von Vessel-Maps/2D Roadmap nach C-Arm und Tischbewegung. Repositionierungsgenauigkeit < 0.5 mm.
- Live-Verarbeitung der Darstellung von Gefäßen
- Automatische Bewegungskompensation
- Aufnahmesubtraktion auf individueller Bild- oder Durchlaufbasis
- Auswahl der Maske
- Durchschnittliches Maskieren während der Erfassung zur zusätzlichen Verbesserung der Bildqualität
- Landmarking
- Pixelverschiebung
- Röntgenspektrum wird automatisch auf Material und implantatspezifische Parameter eingestellt, um Bildqualität und Dosis zu optimieren.
- KI-Komponenten zur Rauschreduzierung, Dosisreduzierung und Kantenanhebung

Individualisierbare Systemeinstellungen auf Knopfdruck wie
- Röhrenposition
- Angulation
- Bildparameter
- Zoom
- Display Layout
Menge: 1,000 St

**04.01.0005 Strahlenschutz für beide Untersuchungsseiten mit LED-Untersuchungsleuchte**
Strahlenschutz für beide Untersuchungsseiten mit LED-Untersuchungsleuchte

Anzubieten sind zwei verfahrbare, schwenkbare, über Federgelenkarm gewichtsausgeglichen höhenverstellbare Oberkörper- und Unterkörper-Strahlenschutz-Einheiten aus Bleiacrylglas zum Schutz des Untersuchers vor Streustrahlung. Jeweils befestigt, an einer separaten Deckenlaufschiene, Schienenlänge ca. 2.500 mm.
Strahlenschutz mit Ausschnitt an der Unterkante zur Anpassung an Patienten-Kontur und mit Bleilamellen zum Schutz des Untersuchers vor Streustrahlung. Verfahrbarkeit bis auf Oberkante des Patiententisches.

Oberkörper-Strahlenschutz (Untersucherseite)
aus Bleiacrylglas mit Strahlenschutz-Lamellenbehang

Abmessungen Scheibe (BxH) ca. 780 x 900 mm

Bleigleichwert 0,5 mm Pb

Schienenlänge ca. 2.500 mm

Auslegerarm ca. 750 mm
Federarm ca. 910 mm

Schwenkradius mind. 1.500 mm

Einschließlich Bleimatten zur Abdeckung des radialen Zugangs ca. 750 x 40 mm, mit Bleigleichwert 0,5.

In Kombination mit einer Untersuchungsleuchte, mit gemeinsamer Befestigung an der Deckenlaufschiene, Schienenlänge ca. 2.500 mm.
Einschließlich Flanschrohr zur Aufnahme der Untersuchungsleuchte mit integriertem elektronischem Trafo (24 V), Stativarm dreh- und schwenkbar.

LED-Untersuchungsleuchte
Beleuchtungsstärke in einem Meter Abstand min. 80.000 Lux

Mit elektronischer Helligkeitsregulierung am Leuchtenkörper

Auslegerarm ca. 750 mm
Federarm ca. 910 mm

Oberkörper-Strahlenschutz gegenüberliegende Seite

aus Bleiacrylglas mit Strahlenschutz-Lamellenbehang für den beidseitigen Einsatz:

Abmessungen Scheibe (BxH) ca. 610 x 760 mm

Bleigleichwert 0,5 mm Pb

Schienenlänge ca. 2.500 mm

Auslegerarm ca. 750 mm
Federarm ca. 910 mm

Schwenkradius mind. 1.500 mm

Einschließlich Bleimatten zur Abdeckung des radialen Zugangs ca. 750 x 40 mm, mit Bleigleichwert 0,5.
Menge: 1,000 St

**04.01.0006 Infusionsflaschenhalter**
Infusionsflaschenhalter

Ausführung und Eigenschaften sind dem Angebot unter Benennung der Position beizulegen, einschließlich Typ-Bezeichnung.
Menge: 1,000 St

**04.01.0007 Armauflage links und rechts verwendbar**
Armauflage links und rechts verwendbar

Ausführung als Plexiglasarmschale

Ausführung und Eigenschaften sind dem Angebot unter Benennung der Position beizulegen, einschließlich Typ-Bezeichnung.
Menge: 1,000 St

**04.01.0008 Armauflage radialer Zugang**
Armauflage radialer Zugang

Armauflage für den radialen Zugang bei interventionellen kardiologischen Eingriffen

Ausführung und Eigenschaften sind dem Angebot unter Benennung der Position beizulegen, einschließlich Typ-Bezeichnung.
Menge: 1,000 St

**04.01.0009 Automatische Kalibrierungssoftware**
Automatische Kalibrierungssoftware

Ausführung und Eigenschaften sind dem Angebot unter Benennung der Position beizulegen, einschließlich Typ-Bezeichnung.
Menge: 1,000 St

**04.01.0010 Tischauflage**
Tischauflage

Dicke weiche Untersuchungstischauflage.

Ausführung und Eigenschaften sind dem Angebot unter Benennung der Position beizulegen, einschließlich Typ-Bezeichnung.
Menge: 1,000 St

**04.01.0011 Untertisch-Bleilamellenvorhang links und rechts**
Untertisch-Bleilamellenvorhang links und rechts

Lamellenvorhang abnehmbar.

An Schienensystem beidseitig tischmontierter Unterkörperstrahlenschutz mit Obertisch-Streustrahlenaufsatz, mit möglichst guter Abdeckung und flexiblen Positionierungsmöglichkeiten.

Ausführung und Eigenschaften sind dem Angebot unter Benennung der Position beizulegen, einschließlich Typ-Bezeichnung.
Menge: 1,000 St

**04.01.0012 Tischzubehörklemmen**
Tischzubehörklemmen

Zubehörklemmen zur Befestigung an Profilschienen des Untersuchungstisches

Ausführung und Eigenschaften sind dem Angebot unter Benennung der Position beizulegen, einschließlich Typ-Bezeichnung.
Menge: 4,000 St

**04.01.0013 Ablageplatte**
Ablageplatte

aus Chromnickelstahl

zur Befestigung an Normprofilschiene
- höhenverstellbar
- schwenkbar
- Abmessungen ca. B 300 x T 200 mm
Menge: 1,000 St

**04.01.0014 Narkosebogen**
Narkosebogen

flexibel

zur Befestigung an Normprofilschiene

Länge ca. 900 mm
Menge: 1,000 St

**04.01.0015 Kontrastmittelinjektor für Angiographie**
Kontrastmittelinjektor für Angiographie

Angeboten werden soll der Kontrastmittelinjektor Acist CVi.

Am Tisch montierter digitaler Kontrastmittelinjektor für die individuelle Kontrastmittelgabe.

- Kontrastmittelinjektionen für unterschiedliche Applikationen, einschließlich Koronarien
- Kochsalz-Spülung
- Invasive Druckmessung

Geeignet für den Einsatz mit vorstehend beschriebener Angiographieanlage, insbesondere geeignet für alle vorstehend beschriebenen Angio-Verfahren und Sequenzen mit Kontrastmitteleinsatz.
Menge: 1,000 St

**04.01.0016 Ultraschallgerät**
Ultraschallgerät für angiographische Untersuchungen

kabelloses Ultraschallsystem am Large Display montiert, mit Abdomen- und Linearsonden 5 - 10 MHz.
Menge: 1,000 St

**04.01.0017 Headset-System, drahtlos**
Headset-System, drahtlos

Kabelloses Klinik Headset-System für deutliche und diskrete Team-Kommunikation.

Das System besteht aus:
- Basisstation für kabelloses Headset-System
- Headset-Ladestation
- 6 Headsets
- 100 Ohrmuschel-Hygiene Überzieher
Menge: 1,000 St

#### 04.02 Biplane Angiographieanlage mit Zubehör

*Hinweis: Biplane Angiographieanlage*
Biplane Angiographieanlage

Biplane Flachdetektor-Angiographie-Anlage für neuroradiologische und interventionelle Anwendungen mit vollumfänglicher Hard- und Software-Ausstattung.

Anlage mit je einem boden- und deckenmontierten C-Bogen mit hochleistungsfähigen, Gittergesteuerten Röntgenstrahlern und hochauflösenden Flachdetektoren.
Das System ist ausgelegt für neuroradiologische und interventionelle Anwendungen mit Betriebsarten wie DSA, Rotations-DSA, 3D-Roadmap, gepulste und digital gepulste Durchleuchtung sowie Einzelaufnahmen und kV-Reduzierungstechnik.
Mit digitalem Bilderfassungs- und Nachverarbeitungssystem für zwei Ebenen.

Die Anlage muss für folgende Untersuchungen/Interventionen geeignet sein:
- Cerebrale Angiographien und Interventionen
- Spinale Angiographien und Interventionen
- Myelographien
- Perfusionsbildgebung
Zukünftige Weiterentwicklungen des Angiographie-Systems sollten auf der angebotenen Plattform erfolgen und möglichst ohne Hardware-Nachrüstung realisierbar sein.

Flexibel positionierbares biplanares C-Bogensystem mit breiter Abdeckung für Untersuchungen und Interventionen im Bereich des Kopfes und der Wirbelsäule. Unterstützung von transradialen und transbrachialen Zugängen beidseits ohne Umlagerung des Patienten.

Gefordert wird ein kippbarer Untersuchungstisch mit großer Tischplatte und allen für die Bedienung der Grundfunktionen der Anlage und der Bild- und 3D-Auswertung wichtigen Funktionen am Tisch. Die Bilddarstellung soll auf einem großen, flexibel aufteilbaren Farbdisplay erfolgen. Auf ein klares Bedienkonzept am Tisch und für die Bildnachverarbeitung wird besonderen Wert gelegt.

3D-Rotationsangiographie in mindestens einer Ebene zur Generierung von
- Hochkontrast-3D-Volumendatensätzen
- hochauflösenden Flachdetektor-CT-Angiographie-Rekonstruktionen
- Artefakt-reduzierten Flachdetektor-CT-Bildern im Weichteilmodus.

Es werden umfangreiche Software-Lösungen und Nachverarbeitungsmöglichkeiten für die präinterventionelle Schlaganfalldiagnostik sowie für die Darstellung von Stenosen, Aneurysmen und Gefäßmalformationen erwartet. Die Auswertung von 3D-Datensätzen sollte die Darstellung kleinster Gefäße und die Darstellung der Angioarchitektur von Kollateralkreisläufen und Gefäßmalformationen unterstützen.

An die Qualität von Durchleuchtung, Roadmap und DSA-Serienaufnahmen werden höchste Anforderungen gestellt. Insbesondere soll die Sichtbarkeit von Kathetern und Implantaten sowie die Darstellung kleinster Gefäße möglich sein.

Die Anlage soll in besonderem Maße die Aspekte des Strahlenschutzes berücksichtigen. Es wird ein plausibles Konzept zur Dosisreduktion durch Vorfilterung der Röntgenstrahlung, Dosisleistungsregelung und Online-Bildnachverarbeitung erwartet, um eine optimale Bildqualität mit möglichst niedriger Dosis zu erreichen.

Als weitere Systemkomponenten sind anzubieten und in das Gerätesystem zu integrieren:

- Deckenstativ mit Großmonitorsystem
- Deckenstativ (Fixpunktaufhängung) mit mindestens 2 Einzelmonitoren
- Schaltplatz mit 2 Stück Touchscreen-Monitoren 32 Zoll.
Alle Monitore geeignet zur Befundung nach DIN 6868-157.
- Untersuchungsleuchte (ca. 80 kLux) an Schienensystem
- Verfahrbarer beidseitiger Oberkörper- und Unterkörperstrahlenschutz
- Instrumentenzureichetisch: Leitfabrikat: Adept Medical, Typ Retrograde IR-Plattform
- kabelloser Fußschalter zur Auslösung von Durchleuchtung und Aufnahme und Steuerung Raumbeleuchtung.
- Handgriff zur Auslösung der Strahlung
- Gegensprechanlage für die Kommunikation zwischen Untersuchungs- und Schaltraum, inkl. Zubehör wie z.B. Fußschalter.
- Lautsprechersystem in der Decke des Untersuchungsraumes mit Steuerung vom Kontrollraum und Anschlussmöglichkeit externer Medien

- Digitales Bildverarbeitungssystem mit Standardsoftwarefunktionen für Darstellung, Bildbearbeitung, Speicherung und Wiedergabe, lokale Bildspeicherkapazität in 1k / mindestens 10-bit-Bildmatrix für mindestens 100.000 Bilder.

Zusätzlicher Bildschirm zur Integration Narkosegerät durch Spiegelung der Narkosedaten auf den Bildschirm.

Messungen und Auswertungen sowie Vorbereiten bzw. Befunden eines anderen Patienten während der aktuellen Untersuchung ohne Beeinträchtigung (Echtzeit-Parallelbetrieb).

Die Anlage soll durch regelmäßige Software-Updates auf dem jeweils aktuellen Stand gehalten werden, die im Angebot enthalten ist. Falls notwendig, ist dann ggf. auch die Rechnerleistung anzupassen. Eine tragfähige, zukunftssichere Hardware-Plattform wird ansonsten vorausgesetzt.

Bauseits stehen Bodenkanäle im Untersuchungsraum zur Verfügung.

Alle Systemkomponenten, systeminternen Verkabelungen, geräteseitig erforderliche Befestigungen (z.B. Deckenschienen) sowie Fußboden- und Sockelkonstruktionen (z.B. Montageplatte) sind einzukalkulieren und mit dem Gesamtsystem zu installieren. Vorablieferungen sind zu berücksichtigen.

Das Angebot umfasst die Lieferung, Installation, behördliche und sicherheitstechnische Abnahme bis zur Übergabe der voll funktionsfähigen Anlage einschließlich allen zum Betrieb erforderlichen Zubehörs an den Betreiber.

Mit Abgabe des Angebots ist anhand des .dwg-Grundrisses eine detaillierte Einrichtungsplanung (Untersuchungs-/Technikraum etc.) aller Systemkomponenten einzureichen.

Detaillierte Beschreibungen, die beinhalteten Softwareprogramme (mit spezifischer Produktbezeichnung und Erläuterung der Funktionalität) des angebotenen Gerätesystems (Hardware und Software) sind als Anlage dem Angebot beizufügen.
Sollte hier wider Erwarten eine verteilte Software beispielsweise mit Server/ VM, Datenbank oder auf dem Angiographiesystem laufende Software mit Schnittstellen wie HL7 zum Einsatz kommen, so sind diese Angaben, Schnittstellenbeschreibungen, Server- Datenbank- und Systemanforderungen ebenfalls dem Angebot beizufügen.

*Hinweis: Medizinisch erforderliche Funktionalitäten*
Medizinisch erforderliche Funktionalitäten

- Der Detektor / die Röhre des lateralen C-Bogen kann mittels eines automatischen Ablaufs zwischen links- und rechtsseitig des Patienten umpositioniert werden.
- Bildgebung Kette mit CNR basierter Belichtungssteuerung
- KI-basierte Rauschunterdrückung
- Auf Knopfdruck Individualisierbare und automatisierbare Systemeinstellungen (Röhrenposition, Angulation, Bildparameter, Zoom, Display Layout
- Radiale Abdeckung von mind. 1.900 mm und Longitude-Abdeckung von mind. 2.100 mm
- Röntgenspektrum wird automatisch auf Material und implantatspezifische Parameter eingestellt um Bildqualität und Dosis zu optimieren.

- Material-/Implantat-spezifisch optimierte Bildparametereinstellungen
- Zur 3D Bildgebung kann die B-Ebene in der bilateralen Position bleiben. Beide Ebene drehen synchron mit.
- Rotation 100 °/s. FD-CT Neurokranium 2.5 s. 200° Drehbereich
- Laterale Ebene für Flachdetektor-CT (FD-CT)
- beide Ebenen sind unabhängig voneinander 3D-fähig einsetzbar. Die B-Ebene leistet eine 3D-Abdeckung von mind. 1.600 mm

- Wiederverwendung von Vessel-Maps/3D Roadmap nach C-Arm und Tischbewegung. Repositionierungsgenauigkeit von 0.5 mm.
- FD CT Artefaktreduktion (radiopaques Material/Devices)
- 4D FD-CT (räumlich & zeitlich)
- FD Perfusion Neurokranium
- FD-CT Akquisition LAO/ROA + CRAN/CAUD zur Artefaktreduktion
- FD-CT multiphasisch (10 Zeitpunkte in 60s, CBCTA-Information)
- FD-CT Micro mit hoher räumlicher Auflösung ohne Pixel-Binning
- Neuro-Tisch - Tischplatte wechselbar im Kopfbereich verjüngt
- Trendelenburg Tischkippung mit mind ±15° kopfseitig/fußseitig
- seitliche Kippung ±15°
- Kabelloses Ultraschallsystem am Large Display montiert mit Abdomen- und Linearsonde 5-10 MHz
- Multimodality Viewing Option, es müssen mindestens 22 Signalquellen am Large Display darstellbar sein
- Funkfußschalter 8 Tasten, mit frei belegbaren Tasten (z. Bsp. für Raumbeleuchtung)
- Unterkörperstrahlenschutz
- Oberkörperstrahlenschutz fahrbar XL mit Lamellen
- mit im Detektor integrierten Laserkreuz. Auf beiden Ebenen
- Handgriff zur Auslösung der Strahlung
- Neurointerventionsapplikationen
- 3D Roadmap beide Ebenen
- Darstellung und Analyse von Fluss und Perfusion in untersuchten Organen, Time-to-Peak-Berechnungen aus DSA-Aufnahme, Berechnungen als Farbdarstellung gesamt sowie als ROI analysiert und grafisch dargestellt
- 3D-Hochkontrast-Bildgebung, Applikationssoftware zur Rekonstruktion, Nachverarbeitung und Visualisierung dreidimensionaler Bilddatensätze aus Rotationsangiographien.
- 3D-Roationsangiograpie von mind. 10 Phasen innerhalb 60 s.
- Zeitaufgelöste 3D-Bildgebung zur multiphasischen Darstellung von Kontrastmittelverteilung und Beurteilung dynamischer Perfusionsverhältnisse.
- Schnelle 3D-Aufnahmetechnik mit verkürzter Akquisitionszeit zur Reduktion von Bewegungsartefakten im rekonstruierten Volumen. Mind. 200° Rotationsangiographie
- Darstellung von Flussbildern in 3D über die Zeit (4D). Dynamische 3D-Bildgebung zur Darstellung zeitabhängiger Kontrastmittelverläufe und Flussinformationen ohne zusätzliche Kontrastmittelgabe.
. Anwendung zur farbcodierten Darstellung des zerebralen Parenchymblutvolumens auf Basis spezieller 3D-Aufnahme- und Rekonstruktionsverfahren.
- Automatische Entfernung und Wiedereinblendung von Knochenstrukturen aus 3D-Datensätzen zur verbesserten Visualisierung von Gefäßen.
- Echtzeit-Überlagerung von 3D-Volumendaten auf Live-Durchleuchtungsbilder zur dreidimensionalen Navigation während interventioneller Eingriffe.
- Biplane 3D-Navigationsfunktion zur gleichzeitigen Überlagerung von Volumen- und Planungsdaten auf beiden Bildebenen eines biplanen Systems.
- Fusion zur räumlichen Registrierung und Überlagerung von 2D- und 3D-Bilddaten aus verschiedenen Modalitäten für die interventionsbegleitende Navigation.
- Planungs- und Navigationsanwendung zur Identifikation von Zielstrukturen und versorgenden Gefäßen bei Embolisationsverfahren.
- 3D-Analyse zur automatischen Segmentierung von Gefäßen und Berechnung relevanter Stenoseparameter entlang des Gefäßverlaufs.
- Integrierte Software zur automatisierten 3D-Vermessung zerebraler Aneurysmen einschließlich Analyse von Geometrie, Ostium und Gefäßverlauf.

- Applikation zur farbkodierten Visualisierung von Flusscharakteristika und Blutflussanomalien in DSA Bilddaten
- Applikation zur Nadelsteuerung bei Interventionen
-  QVA Gefäßanalyse
- Zwei große Touch Displays 32″ im Kontrollraum, mit der Möglichkeit zur Integration von mehreren Fremdsignalquellen

*Hinweis: Patientenlagerungstisch*
Patientenlagerungstisch

Ausführung mit strahlendurchlässiger, frei schwimmender und motorisch höhenverstellbarer Tischplatte, geeignet für kardangiographische Katheterisierung und Interventionstechniken sowie zur kardialen Reanimation (manuelle Herzmassage) im Notfall.
Mit Halterung für Druckinfusionen

Lieferung und Montage eventuell notwendiger Bodeneinbauplatte mit allen zu Montage und Anschluss erforderlichen Teilen sowie Anschluss von Potentialausgleich an die Bodeneinbauplatte.

kompakte Bedienung der Anlage direkt am Untersuchungstisch
Alle Bedienelemente der Aufnahmeeinheit, des Patiententisches, der Bilddarstellung und Analyse müssen parallel am Patientenlagerungstisch vorhanden sein.
Auf ein klares Bedienkonzept am Tisch und für die Bildnachverarbeitung wird besonderer Wert gelegt.

*Hinweis: Mindestens folgende Schnittstellen zur KIS- / RIS- / PACS-Anbindung müssen enthalten sein:*
Mindestens folgende Schnittstellen zur KIS- / RIS- / PACS-Anbindung müssen enthalten sein:

Eine betriebsbereite Einbindung bzw. maximal mögliche Mitwirkung bei der Einbindung der Anlage in ein Radiologie-Informationssystem (RIS) sowie in ein digitales Bilddokumentationsnetzwerk (PACS) ist einzukalkulieren.

Die anzubietende Anlage soll an folgende Systeme bzw. Geräte via Standardschnittstellen betriebsfähig angebunden werden:

- DICOM Modality Worklist (MWL)
- DICOM Modality Performed Procedure Step (MPPS)
- DICOM Storage (C-STORE)
- DICOM Storage Commitment
- DICOM Query/Retrieve (C-FIND / C-MOVE / C-GET)
- Structured Reports (SR)
- DICOM RDSR + IHE REM (nur für Röntgengeräte)
- DICOM Presentation States
- DICOM Basic Print (optional)
- DICOMweb (QIDO-RS, WADO-RS, STOW-RS)
- DICOM C-Echo
- DICOM HL7
- TLS-Verschlüsselung

Alle Softwarefunktionen sind in Menüs logisch geordnet und einfach anwählbar. Kompatibilität im Sinne DICOM 3.0 ist zwingend erforderlich.

Entsprechende Konformitätsbescheinigungen für alle relevanten Systemkomponenten sind dem Angebot beizulegen.

Offenlegung aller vorhandenen, insbesondere der vorstehend beschriebenen Kommunikationsschnittstellen.

Dosisdaten müssen gemäß Leitlinien ins Dosismanagementsystem per RDSR (Radiation Dose Structure Report) übertragen werden

*Hinweis: Installationsvorgaben*
Installationsvorgaben

Zum Leistungsumfang des Auftragnehmers gehören nachfolgende Installationsvorgaben, die für die ungestörte Funktionsfähigkeit der biplanen Angiographieanlage erforderlich sind.

Untersuchungsraum
Bau / Statik
Raum
Laserschutz Beachtung der einschlägigen Vorschriften (z.B. Warnleuchte, Verriegelung, nicht-reflektierendes Glas zw. Vorhänge, geeignete Fliesen bzw. Bodenbelag etc.)
Raumabdunkelung
Lichte Raumhöhe 3.100 mm
Bodenkanäle mit Verbindung zu Schaltraum und Technikraum
Deckenbelastung horizontale Steifigkeit min. 6.000 kN/m, bevorzugt 10.000 kN/m
Deckenbelastung vertikale Steifigkeit min. 6.000 kN/m, bevorzugt 10.000 kN/m
Deckenbelastung Verdrehsteifigkeit min. 20.000 kN/rad

2-Ebenen-Angiographieanlage
Strahlenschutz bauseits nach Berechnung durch Strahlenschutzgutachter
1 x Bleiglasfenster zu Schaltraum B 2.200 x H 1.220 mm, BRH 1.040 mm
Bodenbelastung 11.200 N/m², pro Befestigungspunkt max. 4500 N
Gewicht Bodenstativ und Tisch (Boden) ca. 1800 kg
Einbring-Gewicht max. 1.700 kg
Einbring-Öffnung B 1.250 mm x H 2.200 mm (Breite Transportweg min. 1.500 mm)
Deckenkonstruktion als Schwerlastdecke
Deckenbelastung pro Befestigungspunkt 1 x vertikal 12.000 N, 1 x horizontal 6.500 N
Gewicht Deckenstativ (C-Bogen) 1200 kg
Gewicht Monitorstativ 360 kg
geräteseitige Unterkonstruktion für Gerätesockel bzw. bauseitiger Betonsockel, wenn kein Hohlraumboden vorhanden

Elektro
Raum
10 x Schukosteckdose, 230 V, mit SV-Berechtigung
1 x CEE-Steckdose, 230 V, 20 A (Laser-Steckdose)
Raumbeleuchtung dimmbar

2-Ebenen-Angiographieanlage
1 x Warnleuchte bzw. Warneinrichtung gemäß Vorgabe Strahlenschutzbeauftragter
2 x Not-Aus-Schalter (Höhe ca. 180 cm) bauseits - nach Montageplanung
1 x freies Kabelende, 230 V für OP-Leuchte (Trafo geräteseitig, Einbau in der Decke)

EDV
2-Ebenen-Angiographieanlage
1 x Anschluss Gegensprechanlage zu Schaltraum (Bedien- und Auswerteeinheit), geräteseitig (Verkabelung geräteseitig)

HKL
Raum
Raumkonditionen T= 20-26 °C, dTmax. 3 °C/h, relative Luftfeuchtigkeit 40-60 % ohne Kondensation

2-Ebenen-Angiographieanlage
Wärmelast 1,5 - 3,5 kW geräteabhängig

Technikraum
Bau / Statik
Raum
Bodenaufbau als Doppelboden oder Hohlraumboden mit Verbindung zum Schaltraum und Untersuchungsraum
Lichte Raumhöhe mind. 2.500 mm, Empfehlung keine abgehängte Decke

Schalt- und Steuerschrank 2-Ebenen-Angiographieanlage
1 x Gewicht Technikschränke (Boden) 2.600 kg
Angabe Installationskanäle siehe Untersuchungsraum

Elektro
Schalt- und Steuerschrank 2-Ebenen-Angiographieanlage
1 x Elektrounterverteilung bauseits, Übergabepunkt endend in Gerätenähe, separate Zuleitung(en) zu
Geräten erforderlich
2 x Stromkreis, 400 V für Generator, 100 A, Anschlusswert 35 kVA, Leistungsaufnahme max. 180 kVA, Netzinnenwiederstand < 100 mOhm
1 x Stromkreis, 400 V für Systemschrank, 50 A, Anschlusswert 38 kVA, Leistungsaufnahme max. 10 kVA
1 x Potentialausgleich-Anschluss freies Kabelende für Technikschränke
1 x Hauptschalter bauseits
3 x FI-Schalter bauseits
1 x Not-Aus-Schalter Höhe ca. 180 cm
1 x Schukosteckdose, 230 V für Servicezwecke
geräteseitige USV zur Datensicherung
Angabe Installationskanäle siehe Untersuchungsraum

EDV
Schalt- und Steuerschrank 2-Ebenen-Angiographieanlage
2 x EDV-Anschlusspunkt 1-fach

HKL
Raum
Raumkonditionen T= 20-25 °C, dTmax. 3 °C/h, relative Luftfeuchtigkeit 40-75 % ohne Kondensation

Schalt- und Steuerschrank 2-Ebenen-Angiographieanlage
Wärmelast 9-19 kW geräteabhängig

Schaltraum
Bau / Statik
Raum
Bodenaufbau als Doppelboden oder Hohlraumboden mit Verbindung zu Untersuchungsraum und Technikraum
1 x Bleiglasfenster zu Untersuchungsraum B 2.200 x H 1.220 mm, BRH 1.040 mm

Elektro
Raum
Raumbeleuchtung dimmbar für Befundung gemäß DIN 6868-157
2 x Leerrohr Elektro mind. DN 32 zwischen Schaltraum und Deckenstativ in Untersuchungsraum

Bedien- und Auswerteeinheit 2-Ebenen-Angiographieanlage
10 x Schukosteckdose, 230 V, mit SV-Berechtigung
1 x Leerrohr Elektro mind. DN 32 zu Kontrastmittelinjektor (Wand)
1 x Leerrohr Elektro mind. DN 32 zu Monitor (Decke)

Hämodynamischer Messplatz
mit Transformer
8 x Schukosteckdose, 230 V, mit SV-Berechtigung
1 x Signalleitung Kabel 1,5 mm² zu Stimulationstisch in Untersuchungsraum
1 x Signalleitung Kabel 1,5 mm² zu Verstärker an Patiententisch in Untersuchungsraum

EDV
Bedien- und Auswerteeinheit 2-Ebenen-Angiographieanlage
8 x EDV-Anschlusspunkt 1-fach
1 x Anschlusspunkt Gegensprechanlage, Sprechanlage zu Untersuchungsraum geräteseitig (Verkabelung geräteseitig)

Hämodynamischer Messplatz
2 x EDV-Anschlusspunkt 1-fach
2 x Video-Verbindung VGA-Videokabel zu Monitorwagen in Untersuchungsraum
2 x Lichtwellenleiter 2-adriges Lichtleiterkabel zu Patiententisch in Untersuchungsraum

HLK
Raum
Raumkonditionen T= 18-28 °C, dTmax. 3 °C/h, relative Luftfeuchtigkeit 40-75 % ohne Kondensation

Bedien- und Auswerteeinheit 2-Ebenen-Angiographieanlage
Wärmelast2,5 kW

Hämodynamischer Messplatz
Wärmelast 0,6 kW

**04.02.0001 Biplane Angiographieanlage**
Menge: 1,000 St

**04.02.0002 Unterbrechungsfreie Stromversorgung**
Unterbrechungsfreie Stromversorgung

Für die vorstehend angebotenen Auswerterechner ist eine anlageneigene unterbrechungsfreie Sicherheitsstromversorgung (USV) anzubieten.

Die Anlage ist an die bauseitige Sicherheitsstromversorgung (SV) mit einer Umschaltzeit von 15 Sekunden anzuschließen.

Die Anforderung an die anlageneigene USV besteht darin, dass sie Netzspannungsschwankungen ausgleicht und im Falle einer Stromstörung bis zum Eintritt der bauseitigen Sicherheitsstromversorgung (SV) und - falls anlagenbedingt erforderlich - darüber hinaus den Betrieb der Auswerterechner aufrechterhält.

Eine laufende Bildauswertung darf nicht abgebrochen werden und es darf kein Datenverlust von bereits akquirierten Roh- oder Bilddaten entstehen.

USV liefern und betriebsbereit installieren.
Menge: 1,000 St

**04.02.0003 Integrierter IVUS/iFR / Hämodynamischer Messplatz**
Integrierter IVUS/iFR / Hämodynamischer Messplatz

Interventionelle Messeinheit für Hämodynamik bestehend aus Patientenüberwachungsgerät und Anzeige im Untersuchungsraum integriert in das Röntgensystem sowie Workstation im Schaltraum zur Auswertung, Speicherung und Ausgabe elektrophysiologischer Daten in Echtzeit während der Untersuchung.

Das Messplatzsystem muss zum Digitalem Bilderfassungs-, Verarbeitungs- und Bildakquisitionssystemen der beschriebenen Angiographieanlage vollständig kompatibel sein, so dass ein bidirektionaler Datenaustausch mittels DICOM, auch mit dem hauseigenem KIS/RIS/PACS, möglich ist.
Datenbank zur Erfassung von patientenbezogenen Daten, Kurven und Untersuchungsreports. Eingabemöglichkeit während einer laufenden Registrierung, Such- und Statistikfunktionen.

Die geforderten Datenaustauschmöglichkeiten beinhalten insbesondere:
- Übernahme der Röntgendaten in die Datenbank sowie Übergabe der Patientendaten an die Bildakquisitionssysteme und Lieferung QRS-ausgelöster Signale.
- Online-Berechnung hämodynamischer Daten zur Anzeige auf dem Überwachungsmonitor und Ausdruck am Auswerteplatz.
- Aufnahme und Speicherung der Druckkurven
- Aufnahme variabler Messungen 5 bis ca. 120 s
- effiziente Dokumentationsmöglichkeit eingesetzter Medikamente bzw. vorgenommener Interventionen
- graphische Darstellung des Koronarbaums sowie Einbindung in den Patientenbericht
- Signaleingangseinheit mit Befestigungsvorrichtung am Untersuchungstisch.
- Verbindungen zur Rechnereinheit im Kontrollraum und zur Bildakquisitionseinheit.
- Integration von Ultraschall und Echokardiographie in das Gesamtsystem, insbesondere in der Anzeige des großen Monitors.

Messung von:
- Nichtinvasiver Blutdruck (NIBP)
- Sauerstoffsättigung (SaO2)
- Atemfrequenz
- Invasiver Blutdruck in 2-4 Kanälen (IBP)
- Herzzeitvolumen (HZV), Verfahren Thermodilution
- Oberflächen-EKG in 12 Kanälen (EKG)
- Temperatur

Es ist geplant den kompletten Messplatz (Rechner, Monitore etc.) im Schaltraum zu positionieren.

Kontrollraum/Schaltraum:
Schaltplatz mit 2 Stück Touchscreen-Monitoren 32 Zoll.

Untersuchungsraum:
1 TFT-Farbmonitor im Untersuchungsraum (Bestandteil der Röntgenanlage) zur Anzeige von mindestens 6 überwachten Eingangssignalen wie IBP-Werten, NIBP-Werten, SaO2-Werten, HZV, Zeit, Systemparametern und Warnsymbolen.

Inklusive eines mit anzubietenden Farblaserdruckers (Laser Jet).

Lieferung und betriebsbereite Installation der Hard- und Software inklusive allem erforderlichen Zubehör, Anbindung an die Bildakquisitionseinheit,
3 Stück kompletter Satz Patientenkabel und Messwertaufnehmer für alle Ableitungen / Anwendungen.
Zulassungen und Konformitätsbescheinigungen sind neben aussagekräftigen Geräteunterlagen beizulegen.
Menge: 1,000 St

**04.02.0004 Digitale Subtraktionsangiographie DSA**
Digitale Subtraktionsangiographie DSA

DSA zur Anwendung z.B. bei Gefäßstudien. Digitale Subtraktion in Echtzeit bei niedrigen Bildgeschwindigkeiten bei kompromissloser Bildqualität bei den subtrahierten Bildern. Inklusive Durchlaufsubtraktion die in den Subtraktionsoptionen Rotationsscan und Angioscan eingestellt werden kann.

Navigation ohne zusätzliches Kontrastmittel.
Menge: 1,000 St

**04.02.0005 Strahlenschutz für beide Untersuchungsseiten mit LED-Untersuchungsleuchte**
Strahlenschutz für beide Untersuchungsseiten mit LED-Untersuchungsleuchte

Anzubieten sind zwei verfahrbare, schwenkbare, über Federgelenkarm gewichtsausgeglichen höhenverstellbare Oberkörper- und Unterkörper-Strahlenschutz-Einheiten aus Bleiacrylglas zum Schutz des Untersuchers vor Streustrahlung. Jeweils befestigt, an einer separaten Deckenlaufschiene, Schienenlänge ca. 2.500 mm.
Strahlenschutz mit Ausschnitt an der Unterkante zur Anpassung an Patienten-Kontur und mit Bleilamellen zum Schutz des Untersuchers vor Streustrahlung. Verfahrbarkeit bis auf Oberkante des Patiententisches.

Oberkörper-Strahlenschutz (Untersucherseite)
aus Bleiacrylglas mit Strahlenschutz-Lamellenbehang

Abmessungen Scheibe (BxH) ca. 780 x 900 mm

Bleigleichwert 0,5 mm Pb

Schienenlänge ca. 2.500 mm

Auslegerarm ca. 750 mm
Federarm ca. 910 mm

Schwenkradius mind. 1.500 mm

Einschließlich Bleimatten zur Abdeckung des radialen Zugangs ca. 750 x 40 mm, mit Bleigleichwert 0,5.

In Kombination mit einer Untersuchungsleuchte, mit gemeinsamer Befestigung an der Deckenlaufschiene, Schienenlänge ca. 2.500 mm.
Einschließlich Flanschrohr zur Aufnahme der Untersuchungsleuchte mit integriertem elektronischem Trafo (24 V), Stativarm dreh- und schwenkbar.

LED-Untersuchungsleuchte
Beleuchtungsstärke in einem Meter Abstand min. 80.000 Lux

Mit elektronischer Helligkeitsregulierung am Leuchtenkörper

Auslegerarm ca. 750 mm
Federarm ca. 910 mm

Oberkörper-Strahlenschutz gegenüberliegende Seite

aus Bleiacrylglas mit Strahlenschutz-Lamellenbehang für den beidseitigen Einsatz:

Abmessungen Scheibe (BxH) ca. 610 x 760 mm

Bleigleichwert 0,5 mm Pb

Schienenlänge ca. 2.500 mm

Auslegerarm ca. 750 mm
Federarm ca. 910 mm

Schwenkradius mind. 1.500 mm

Einschließlich Bleimatten zur Abdeckung des radialen Zugangs ca. 750 x 40 mm, mit Bleigleichwert 0,5.
Menge: 1,000 St

**04.02.0006 Untertisch-Bleilamellenvorhang links und rechts**
Untertisch-Bleilamellenvorhang links und rechts

Lamellenvorhang abnehmbar.

An Schienensystem beidseitig tischmontierter Unterkörperstrahlenschutz mit Obertisch-Streustrahlenaufsatz, mit möglichst guter Abdeckung und flexiblen Positionierungsmöglichkeiten.

Ausführung und Eigenschaften sind dem Angebot unter Benennung der Position beizulegen, einschließlich Typ-Bezeichnung.
Menge: 1,000 St

**04.02.0007 Headset-System, drahtlos**
Headset-System, drahtlos

Kabelloses Klinik Headset-System für deutliche und diskrete Team-Kommunikation.

Das System besteht aus:
- Basisstation für kabelloses Headset-System
- Headset-Ladestation
- 6 Headsets
- 100 Ohrmuschel-Hygiene Überzieher
Menge: 1,000 St

**04.02.0008 Kontrastmittelinjektor für Angiographie**
Kontrastmittelinjektor für Angiographie

Hochdruck-Injektor für interventionelle Anwendungen, inkl. Tisch-/Deckenschiene, Steuerintegration in das Angiographiesystem, Protokollanbindung (DICOM SR oder proprietär mit offener Schnittstelle). Anforderungen:

Doppelkolben-System für schnelle Wechsel
Volumenbereich: 1–200 ml
Druckbereich: bis 1200 psi
Touchscreen-Bedienung
Schnittstelle zur automatischen Protokollübertragung ins PACS/RIS
Zubehör: 2 Satz Schlauchsysteme, 1 Satz Ersatzkolben
Montage inkl. Schwerlastunterkonstruktion und Kollisionsprüfung mit C-Bogen
Menge: 1,000 St

#### 04.03 Schwerlastdecken

**04.03.0001 Schwerlastdecke für Angiographieanlage monoplan**
Schwerlastdecke für Angiographieanlage monoplan

mit folgenden funktionalen Mindestanforderungen:
Schwerlastdecke (Lieferung und Montage) zur Befestigung

einer Verfahrschiene auf Untersucherseite für:
- 1 x Untersuchungsleuchte
- 1 x Oberkörperstrahlenschutz

eine Verfahrschiene auf gegenüberliegender Seite für:
- 1 x Oberkörperstrahlenschutz

und Fixpunkt für:
- Monitortragsystem
- zusätzliche Deckenversorgungseinheit

im Raum: 1.OG.A.051 Herzkatheterlabor

Lichte Raumhöhe 3.100 mm
Raumhöhe von OKFFB bis UK Rohdecke 4.050 mm
Höhe von UK abgeh Decke bis UK Rohdecke 950 mm

Auszuführende Deckenfläche gemäß beiliegendem Grundrissplan:
Ca. B 6.350 x T 7.010 mm
Rastermaß Deckenplatten B 625 x T 625 mm

Konstruktion als abgehängtes Systemfeld bestehend aus:

Deckentragprofil
aus stranggepresstem Aluminiumtragprofil
Unterkonstruktion aus Stahl verzinkt

Abdeckleisten
zum unteren optischen Verschluss des Deckentragprofils

Einhängewinkel
für das Auflegen von Deckenplatten.

Metall-Kassette Alu
für Unterdecke zwischen vor genanntem Schwerlast-Deckentragprofilen, einhängbar in vor genannte Einhängewinkel.
Kassetten einzeln herausnehmbar, nach oben zu öffnen.

Anschluss an bauseitige GK-Decke - Randfries
an Metall-Kassetten bzw. Schwerlast-Deckentragprofile, mit eingelegtem Dichtprofil und dauerelastischer Verfugung, Plattenkante mit eingespachteltem Kantenschutzprofil, mit rückseitigem Anschlagwinkel.

Ausschnitte
Zu- bzw. Abluftauslässe und Tellerventile sind mit den Fachplanern der ELT, HLS und Architektur anhand eines Deckenspiegels abzustimmen.
Es sind jeweils 8 Ausschnitte für Zu-, Abluftauslässe und Tellerventile einzukalkulieren.

Unter- bzw. Einhängekonstruktion
bauseitige Einbauleuchten im Kassettenraster

Verfahrschienen für
- Untersuchungsleuchte
- Oberkörperstrahlenschutz
- Monitortragsystem

Zubehör
einschließlich Nutensteinen und Abdeckprofilen

Die beigefügte statische Bewertung ist zu berücksichtigen.

Bau / Statik
Raum
Deckenbelastung horizontale Steifigkeit min. 6.000 kN/m, bevorzugt 10.000 kN/m
Deckenbelastung vertikale Steifigkeit min. 6.000 kN/m, bevorzugt 10.000 kN/m
Deckenbelastung Verdrehsteifigkeit min. 20.000 kN/rad

1-Ebenen-Kard-Angiographie
Deckenkonstruktion als Schwerlastdecke
Deckenbelastung Achsabstand Montageschienen max. 68,5 cm
laufende Punktlast 9,1 kN
Gewicht Deckenstativ C-Bogen 1.860 kg
Kraft in Newton Deckenbelastung C-Bogen, 1 x horizontal 3.000 N
Gewicht Monitorstativ 280 kg
Kraft in Newton Monitorstativ 5.400 N pro Befestigungspunkt
Gewicht Laufwagen 150 kg
Kraft in Newton Laufwagen 4.200 N pro Befestigungspunkt

Deckenstativ
Kraft in Newton 9.200
Moment in Newtonmeter 12.500

Eine statische Berechnung für die den Anforderungen entsprechende Unterkonstruktion ist der Werk- und Montageplanung beizulegen und mit dem Statiker abzustimmen.
Menge: 1,000 psch

**04.03.0002 Schwerlastdecke für Angiographieanlage biplan**
Schwerlastdecke für Angiographieanlage biplan

mit folgenden funktionalen Mindestanforderungen:
Schwerlastdecke (Lieferung und Montage) zur Befestigung der angebotenen deckenhängenden Angiographie-Anlage und

einer Verfahrschiene auf Untersucherseite für:
- 1 x Untersuchungsleuchte
- 1 x Oberkörperstrahlenschutz

einer Verfahrschiene auf gegenüberliegender Seite für:
- 1 x Oberkörperstrahlenschutz

und zwei Fixpunkten für:
- Monitortragsystem
- zusätzliche Deckenversorgungseinheit

im Raum: 1.OG.A.053 Angiographie

Lichte Raumhöhe 3.100 mm
Raumhöhe von OKFFB bis UK Rohdecke 4.050 mm
Höhe von UK abgeh Decke bis UK Rohdecke 950 mm

Auszuführende Deckenfläche gemäß beiliegendem Grundrissplan:
Ca. B 6.350 x T 7.200 mm
Rastermaß Deckenplatten B 625 x T 625 mm

Konstruktion als abgehängtes Systemfeld bestehend aus:

Deckentragprofil
aus stranggepresstem Aluminiumtragprofil
Unterkonstruktion aus Stahl verzinkt

Abdeckleisten
zum unteren optischen Verschluss des Deckentragprofils

Einhängewinkel
für das Auflegen von Deckenplatten.

Metall-Kassette Alu
für Unterdecke zwischen vor genanntem Schwerlast-Deckentragprofilen, einhängbar in vor genannte Einhängewinkel.
Kassetten einzeln herausnehmbar, nach oben zu öffnen.

Anschluss an bauseitige GK-Decke - Randfries
an Metall-Kassetten bzw. Schwerlast-Deckentragprofile, mit eingelegtem Dichtprofil und dauerelastischer Verfugung,
Plattenkante mit eingespachteltem Kantenschutzprofil,
mit rückseitigem Anschlagwinkel.

Ausschnitte
Zu- bzw. Abluftauslässe und Tellerventile sind mit den Fachplanern der ELT, HLS und Architektur anhand eines Deckenspiegels abzustimmen.
Es sind jeweils 8 Ausschnitte für Zu-, Abluftauslässe und Tellerventile einzukalkulieren.

Unter- bzw. Einhängekonstruktion
bauseitige Einbauleuchten im Kassettenraster

Verfahrschienenfür
- Untersuchungsleuchte
- Oberkörperstrahlenschutz
- Monitortragsystems

Zubehör
einschließlich Nutensteinen und Abdeckprofilen

Die beigefügte statische Bewertung ist zu berücksichtigen.

Bau / Statik
Raum
Deckenbelastung horizontale Steifigkeit min. 6.000 kN/m, bevorzugt 10.000 kN/m
Deckenbelastung vertikale Steifigkeit min. 6.000 kN/m, bevorzugt 10.000 kN/m
Deckenbelastung Verdrehsteifigkeit min. 20.000 kN/rad

2-Ebenen-Kard-Angiographie
Deckenkonstruktion als Schwerlastdecke
Deckenbelastung Achsabstand Montageschienen max. 68,5 cm
Deckenbelastung pro Befestigungspunkt 1 x vertikal 12.000 N, 1 x horizontal 6.500 N
Gewicht Deckenstativ C-Bogen 1.200 kg
Kraft in Newton C-Bogen Deckenbelastung, 1 x horizontal 3.000 N
Gewicht Monitorstativ 360 kg
Kraft in Newton Monitorstativ 5.400 N pro Befestigungspunkt
Gewicht Laufwagen 150 kg
Kraft in Newton Laufwagen 4.200 N pro Befestigungspunkt

Deckenstativ
Kraft in Newton 9.200
Moment in Newtonmeter 12.500

Eine statische Berechnung für die den Anforderungen entsprechenden Unterkonstruktion ist der Werk- und Montageplanung beizulegen und mit dem Statiker abzustimmen.
Menge: 1,000 psch

#### 04.04 Einweisung / Schulung

**04.04.0001 Einweisung / Schulung**
Einweisung / Schulung

Einweisung / Schulung des Bedien- und Technikpersonals für vorstehend beschriebene medizintechnische Einbauten.

Zehn separate Schulungstage am Projektstandort.
Menge: 10,000 d

#### 04.05 Leistungen auf Nachweis

*Hinweis: Ergänzende zusätzliche Vertragsbedingungen für Stundenlohnarbeiten*
Ergänzende zusätzliche Vertragsbedingungen für Stundenlohnarbeiten

Stundenlohnarbeiten werden gem. VOB/B §2 Abs. 10 und § 15 ausgeführt bzw. abgerechnet. Der AN hat über Stundenlohnarbeiten werktäglich Stundenlohnzettel in 2-facher Ausfertigung einzureichen.
Diese müssen außer den Angaben nach VOB/B §15 Abs. 3 folgende Angaben enthalten:
- das Datum
- die Bezeichnung der Baustelle
- die Namen der Arbeitskräfte und deren Berufs-, Lohn- oder Gehaltsgruppe
- die genaue Bezeichnung des Ausführungsortes innerhalb der Baustelle
- die Art der Leistung
- die geleisteten Arbeitsstunden je Arbeitskraft
- die Gerätekenngrößen

Mit der Ausführung der im Leistungsverzeichnis vorgesehenen Stundenlohnarbeiten ist erst nach schriftlicher Anordnung des AG zu beginnen. Der Umfang der im Einzelfall zu erbringenden Leistungen wird bei der Anordnung festgelegt.

Für vom AG angeordnete Stundenlohnarbeiten werden die vereinbarten Stundenverrechnungssätze zuzüglich Umsatzsteuer nach den tatsächlich geleisteten Arbeitszeiten bezahlt.

Der Verrechnungssatz für die jeweilige Arbeitskraft umfasst sämtliche Aufwendungen wie Lohn- und Gehaltskosten, Lohn- und Gehaltsnebenkosten, Zuschläge, lohngebundene und lohnabhängige Kosten, sonstige Sozialkosten, Gemeinkosten, Wagnis und Gewinn.
Wegezeiten, Fahrtkosten sowie Kosten für Aufsicht (Leitungspersonal) sowie Kleingeräteeinsatz sind ebenfalls in die Einheitspreise der nachfolgenden Stundenverrechnungssätze einzurechnen und werden nicht gesondert vergütet.
Die angesetzten Lohnkosten sind auf Basis der Urkalkulation zu ermitteln.

Wird während der Ausführungszeit erkannt, dass mehr Stundenlohnarbeiten erforderlich werden als beauftragt, werden diese nur vergütet, wenn vor Ausführung von weiteren Stundenlohnarbeiten eine entsprechende Auftragserweiterung durch den Auftraggeber erteilt wurde.

**04.05.0001 Stundensatz Facharbeiter/-in**
Facharbeiter/-in,
Stundenverrechnungssatz wie oben beschrieben.
Menge: 15,000 h

#### 04.06 Dokumentation

**04.06.0001 Zusatzaufwand für geordnete Übergabe der Bestandsunterlagen (Formatierung ohne Tabelle)**
Zusatzaufwand für geordnete Übergabe der Bestandsunterlagen

Die Bestandsunterlagen sind 2-fach in je einem DIN-A4-Ordner und 1-fach auf digitalem Datenträger (CD, DVD oder USB-Stick) mit gleicher, nachstehender Ordnerstruktur rechtzeitig vor Abnahme an die zuständige Objektüberwachung zur Prüfung zu übergeben.

Die Bestandsunterlagen sind vom AN zusätzlich in das vom AG zur Verfügung gestellte Projektkommunikationssystem (PKM) einzustellen, gemäß Struktur und Dateinamen-Schema nach Vorgabe des AG.

Als Dateiformat ist grundsätzlich "pdf" zu verwenden.
Planunterlagen sind im Format "dwg" oder "dxf" und "pdf" zu speichern.

Die Unterlagen sind gemäß nachstehender Liste in die jeweiligen Register einzusortieren.

Sollte ein DIN-A4-Ordner nicht ausreichen, so sind die Ordner in entsprechender Reihenfolge und mit der Gesamtanzahl an Ordnern zu nummerieren.

Auf den Rückenschildern sind ferner das Bauvorhaben, die Gewerkenummer, das Gewerk und die ausführende Firma zu verzeichnen.

Je nach Gewerk kann es zu einzelnen Abschnitten keine Angaben geben. Dies ist kenntlich zu machen (z.B. durch Hinweis: "entfällt") und die entsprechenden Register sind leer zu lassen.

Die Dokumente sind jeweils mit Angabe der betreffenden LV-Positionsnummer direkt auf den zugehörigen Dokumenten (Datenblätter etc.) zu versehen.

Eine Abnahme ohne vollständige Bestandsunterlagen wird vom Auftraggeber verweigert.

Register-Nr. - Ordnerinhalt:

0 - Inhaltsverzeichnis

1 - Bauvorhaben, LV-Nummer und Gewerk, Firmenangaben und Ansprechpartner

2 - Fachunternehmererklärung / Konformitätserklärungen / Übereinstimmungserklärungen / Leistungserklärungen

3 - Kopie Abnahmeprotokoll(e) - wird vom AG eingefügt Bestätigung der Mängelbeseitigung - wird ggf. vom AN nachgereicht

4 - Einweisungsprotokolle

5 - Reinigungs-/Wartungs- und Pflegehinweise

6 - Herstellernachweise / Systembeschreibungen / Produktdatenblätter / Sicherheitsdatenblätter

7 - Prüfzeugnisse / Zulassungsbescheide (z.B. für Brandschutz, Schallschutz, Dämmwerte, Druckprüfungen, Spülprotokolle, etc.), Prüfbescheinigung Standfestigkeit

8 - TÜV-Zertifikate / TÜV-Abnahmen / Sachverständigenabnahmen / Gutachterliche Stellungnahmen

9 - Vollständige Liste der verwendeten Werkstoffe bzw. Materialien inkl. der genauen Herstellerbezeichnung

10 - Bedienungsanleitungen

11 - Planverzeichnis und Bestandspläne, wie Werkpläne mit Eintragung tatsächlicher (ggf. abweichender) Ausführung, Werkstattzeichnungen, Verlegepläne, Aufbauzeichnungen, Schemata, Verteilerpläne, etc.

12 - Zusätzlich bei Technischen Anlagen: Für den Betrieb der Technischen Anlagen erforderliche Unterlagen (wie z.B. Prüfbücher etc.)
Menge: 1,000 psch
